# Instal·lació interior per a bany petit

- Propietat de l'arxiu: CYPE INGENIEROS, S.A.
- Format: FIEBDC-3/2002
- Divisa: EUR
- Costos indirectes: 3.00 %
- IVA: 21.00 %

## I Instal·lacions

### IF Fontaneria

#### IFI Instal·lació interior

**IFI010** U Instal·lació interior per a bany petit.
Instal·lació interior de fontaneria per bany petit amb dotació per: vàter, lavabo senzill, realitzada amb tub d'acer galvanitzat estirat sense soldadura, per la xarxa d'aigua freda i calenta que connecta la derivació particular o una de les seves ramificacions amb cadascun dels aparells sanitaris, amb els diàmetres necessaris per cada punt de servei. Inclús claus de pas de cambra humida per al tall del subministrament d'aigua, de seient pla, en muntatge encastat, material auxiliar para muntatge i subjecció a l'obra, derivació particular, protecció contra la corrosió per agents externs, mitjançant tub corrugat de PP, accessoris de derivacions.
Criteri de valoració econòmica: El preu no inclou les ajudes de paleta per a instal·lacions.
Inclou: Replanteig. Col·locació de la protecció de les canonades. Col·locació i fixació de canonades i claus. Realització de proves de servei.
Criteri d'amidament de projecte: Nombre d'unitats previstes, segons documentació gràfica de Projecte.
Criteri de mesura d'obra: Es mesurarà el nombre d'unitats realment executades segons especificacions de Projecte.

| Codi | Ut | Descripció | Rendiment | Preu | Import |
|---|---|---|---|---|---|
| mt08tag400b | U | Material auxiliar per a muntatge i subjecció a l'obra de les canonades d'acer galvanitzat, de 1/2" DN 15 mm. (material) | 8.100 | 0.39 | 3.16 |
| mt08tag015bg | m | Tub d'acer galvanitzat estirat sense soldadura, sèrie M, de 1/2" DN 15 mm de diàmetre i 2,6 mm de gruix, segons UNE-EN 10255, amb el preu incrementat el 30% en concepte d'accessoris i peces especials. (material) | 8.100 | 10.01 | 81.08 |
| mt37wwt010d | m | Tub flexible corrugat de polipropilè, de 19 mm de diàmetre, temperatura de treball de fins 100°C, per a senyalització i protecció mecànica i contra els agents externs com a guix, ciment, calç, etc., de les canonades de conducció per a aigua freda i A.C.S. (material) | 8.505 | 0.54 | 4.59 |
| mt08tag400c | U | Material auxiliar per a muntatge i subjecció a l'obra de les canonades d'acer galvanitzat, de 3/4" DN 20 mm. (material) | 15.000 | 0.47 | 7.05 |
| mt08tag015cg | m | Tub d'acer galvanitzat estirat sense soldadura, sèrie M, de 3/4" DN 20 mm de diàmetre i 2,6 mm de gruix, segons UNE-EN 10255, amb el preu incrementat el 30% en concepte d'accessoris i peces especials. (material) | 15.000 | 12.32 | 184.80 |
| mt37wwt010e | m | Tub flexible corrugat de polipropilè, de 23 mm de diàmetre, temperatura de treball de fins 100°C, per a senyalització i protecció mecànica i contra els agents externs com a guix, ciment, calç, etc., de les canonades de conducció per a aigua freda i A.C.S. (material) | 15.750 | 0.68 | 10.71 |
| mt37sva010a | U | Aixeta de pas per encastar, de seient pla, de 3/4" de diàmetre, qualitat bàsica. (material) | 2.000 | 12.92 | 25.84 |
| op00ato010 |  | Tornavís. | 1.000 | 0.00 | 0.00 |
| op00mar010 |  | Martell. | 1.000 | 0.00 | 0.00 |
| op00tal010 |  | Trepant. | 1.000 | 0.00 | 0.00 |
| op00ros010 |  | Roscadora de tubs. | 1.000 | 0.00 | 0.00 |
| mo008 | h | Oficial 1ª lampista. (mà d'obra) | 6.923 | 29.34 | 203.12 |
| mo107 | h | Ajudant lampista. (mà d'obra) | 6.923 | 25.25 | 174.81 |
| % | % | Costos directes complementaris | 2 % | 695.16 | 13.90 |
|  |  | Costos directes |  |  | 709.06 |
