# Instal·lació interior per a usos complementaris

- Propietat de l'arxiu: CYPE INGENIEROS, S.A.
- Format: FIEBDC-3/2002
- Divisa: EUR
- Costos indirectes: 3.00 %
- IVA: 21.00 %

## I Instal·lacions

### IF Fontaneria

#### IFI Instal·lació interior

**IFI014** U Instal·lació interior per a usos complementaris.
Instal·lació interior de fontaneria per usos complementaris amb dotació per: safareig, presa i clau de pas per rentadora, realitzada amb tub de polipropilè copolímer random resistent a la temperatura/polipropilè copolímer random resistent a la temperatura/polipropilè copolímer random (PP-RCT/PP-RCT/PP-R), sèrie 3,2, per la xarxa d'aigua freda i calenta que connecta la derivació particular o una de les seves ramificacions amb cadascun dels aparells sanitaris, amb els diàmetres necessaris per cada punt de servei. Inclús claus de pas de cambra humida per al tall del subministrament d'aigua, de polipropilè copolímer random (PP-R), material auxiliar para muntatge i subjecció a l'obra, derivació particular, accessoris de derivacions.
Criteri de valoració econòmica: El preu no inclou les ajudes de paleta per a instal·lacions.
Inclou: Replanteig. Col·locació i fixació de canonades i claus. Realització de proves de servei.
Criteri d'amidament de projecte: Nombre d'unitats previstes, segons documentació gràfica de Projecte.
Criteri de mesura d'obra: Es mesurarà el nombre d'unitats realment executades segons especificacions de Projecte.

| Codi | Ut | Descripció | Rendiment | Preu | Import |
|---|---|---|---|---|---|
| mt37toa403a | U | Material auxiliar per a muntatge i subjecció a l'obra de les canonades multicapa de polipropilè copolímer random resistent a la temperatura/polipropilè copolímer random resistent a la temperatura/polipropilè copolímer random (PP-RCT/PP-RCT/PP-R), sèrie 3,2, de 16 mm de diàmetre exterior. (material) | 2.700 | 0.11 | 0.30 |
| mt37toa113ag | m | Tub multicapa de polipropilè copolímer random resistent a la temperatura/polipropilè copolímer random resistent a la temperatura/polipropilè copolímer random (PP-RCT/PP-RCT/PP-R), sèrie 3,2, de 16 mm de diàmetre exterior i 2,2 mm de gruix, segons UNE-EN ISO 15874-2, amb el preu incrementat el 30% en concepte d'accessoris i peces especials. (material) | 2.700 | 3.53 | 9.53 |
| mt37toa403b | U | Material auxiliar per a muntatge i subjecció a l'obra de les canonades multicapa de polipropilè copolímer random resistent a la temperatura/polipropilè copolímer random resistent a la temperatura/polipropilè copolímer random (PP-RCT/PP-RCT/PP-R), sèrie 3,2, de 20 mm de diàmetre exterior. (material) | 25.400 | 0.12 | 3.05 |
| mt37toa113bg | m | Tub multicapa de polipropilè copolímer random resistent a la temperatura/polipropilè copolímer random resistent a la temperatura/polipropilè copolímer random (PP-RCT/PP-RCT/PP-R), sèrie 3,2, de 20 mm de diàmetre exterior i 2,7 mm de gruix, segons UNE-EN ISO 15874-2, amb el preu incrementat el 30% en concepte d'accessoris i peces especials. (material) | 25.400 | 3.69 | 93.73 |
| mt37sva010a | U | Aixeta de pas per encastar, de seient pla, de 3/4" de diàmetre, qualitat bàsica. (material) | 2.000 | 12.92 | 25.84 |
| mt31gcg070a | U | Aixeta de pas per rentadora o rentavaixelles, per roscar, gamma bàsica, de 1/2" de diàmetre. (material) | 1.000 | 25.61 | 25.61 |
| op00ato010 |  | Tornavís. | 1.000 | 0.00 | 0.00 |
| op00mar010 |  | Martell. | 1.000 | 0.00 | 0.00 |
| op00tal010 |  | Trepant. | 1.000 | 0.00 | 0.00 |
| mo008 | h | Oficial 1ª lampista. (mà d'obra) | 6.569 | 29.34 | 192.73 |
| mo107 | h | Ajudant lampista. (mà d'obra) | 6.569 | 25.25 | 165.87 |
| % | % | Costos directes complementaris | 2 % | 516.66 | 10.33 |
|  |  | Costos directes |  |  | 526.99 |
