# Canonada per a muntant, col·locada superficialment

- Propietat de l'arxiu: CYPE INGENIEROS, S.A.
- Format: FIEBDC-3/2002
- Divisa: EUR
- Costos indirectes: 3.00 %
- IVA: 21.00 %

## I Instal·lacions

### IF Fontaneria

#### IFM Muntants

**IFM005** m Canonada per a muntant, col·locada superficialment.
Canonada per a muntant de fontaneria, col·locada superficialment i fixada al parament, formada per tub multicapa de polipropilè copolímer random resistent a la temperatura/polipropilè copolímer random resistent a la temperatura/polipropilè copolímer random (PP-RCT/PP-RCT/PP-R), sèrie 3,2, de 20 mm de diàmetre exterior i 2,7 mm de gruix. Inclús material auxiliar para muntatge i subjecció a l'obra, accessoris i peces especials.
Inclou: Replanteig. Col·locació i fixació de tubs, accessoris i peces especials. Realització de proves de servei.
Criteri d'amidament de projecte: Longitud mesurada segons documentació gràfica de Projecte.
Criteri de mesura d'obra: Es mesurarà la longitud realment executada segons especificacions de Projecte.

| Codi | Ut | Descripció | Rendiment | Preu | Import |
|---|---|---|---|---|---|
| mt37toa403b | U | Material auxiliar per a muntatge i subjecció a l'obra de les canonades multicapa de polipropilè copolímer random resistent a la temperatura/polipropilè copolímer random resistent a la temperatura/polipropilè copolímer random (PP-RCT/PP-RCT/PP-R), sèrie 3,2, de 20 mm de diàmetre exterior. (material) | 1.000 | 0.12 | 0.12 |
| mt37toa113bd | m | Tub multicapa de polipropilè copolímer random resistent a la temperatura/polipropilè copolímer random resistent a la temperatura/polipropilè copolímer random (PP-RCT/PP-RCT/PP-R), sèrie 3,2, de 20 mm de diàmetre exterior i 2,7 mm de gruix, segons UNE-EN ISO 15874-2, amb el preu incrementat el 15% en concepte d'accessoris i peces especials. (material) | 1.000 | 3.27 | 3.27 |
| op00ato010 |  | Tornavís. | 1.000 | 0.00 | 0.00 |
| op00mar010 |  | Martell. | 1.000 | 0.00 | 0.00 |
| op00tal010 |  | Trepant. | 1.000 | 0.00 | 0.00 |
| mo008 | h | Oficial 1ª lampista. (mà d'obra) | 0.048 | 29.34 | 1.41 |
| mo107 | h | Ajudant lampista. (mà d'obra) | 0.048 | 25.25 | 1.21 |
| % | % | Costos directes complementaris | 2 % | 6.01 | 0.12 |
|  |  | Costos directes |  |  | 6.13 |
