# Muntant

- Propietat de l'arxiu: CYPE INGENIEROS, S.A.
- Format: FIEBDC-3/2002
- Divisa: EUR
- Costos indirectes: 3.00 %
- IVA: 21.00 %

## I Instal·lacions

### IF Fontaneria

#### IFM Muntants

**IFM010** U Muntant.
Muntant de 12 m de longitud, col·locat superficialment i fixat al parament, format per tub d'acer inoxidable classe 1.4301 segons UNE-EN 10088-1 (AISI 304), amb soldadura longitudinal, de 15 mm de diàmetre exterior i 0,6 mm de gruix, sèrie 1 segons UNE-EN 10312; purgador automàtic d'aire de llautó i aixeta de pas d'esfera de llautó niquelat. Inclús material auxiliar para muntatge i subjecció a l'obra, accessoris i peces especials.
Inclou: Replanteig. Col·locació i fixació de tubs, accessoris i peces especials. Muntatge del purgador d'aire i la clau de passada. Realització de proves de servei.
Criteri d'amidament de projecte: Nombre d'unitats previstes, segons documentació gràfica de Projecte.
Criteri de mesura d'obra: Es mesurarà el nombre d'unitats realment executades segons especificacions de Projecte.

| Codi | Ut | Descripció | Rendiment | Preu | Import |
|---|---|---|---|---|---|
| mt08tai420c | U | Material auxiliar per a muntatge i subjecció a l'obra de les canonades d'acer inoxidable amb soldadura, de 15 mm de diàmetre exterior. (material) | 12.000 | 0.08 | 0.96 |
| mt08tai020cd | m | Tub d'acer inoxidable classe 1.4301 segons UNE-EN 10088-1 (AISI 304), amb soldadura longitudinal, de 15 mm de diàmetre exterior i 0,6 mm de gruix, sèrie 1 segons UNE-EN 10312, amb el preu incrementat el 15% en concepte d'accessoris i peces especials. (material) | 12.000 | 1.83 | 21.96 |
| mt37sgl020d | U | Purgador automàtic d'aire amb boia i rosca de 1/2" de diàmetre, cos i tapa de llautó, per a una pressió màxima de treball de 10 bar i una temperatura màxima de 110°C. (material) | 1.000 | 8.75 | 8.75 |
| mt37sve010b | U | Vàlvula d'esfera de llautó niquelat per roscar de 1/2". (material) | 1.000 | 4.95 | 4.95 |
| op00ato010 |  | Tornavís. | 1.000 | 0.00 | 0.00 |
| op00mar010 |  | Martell. | 1.000 | 0.00 | 0.00 |
| op00tal010 |  | Trepant. | 1.000 | 0.00 | 0.00 |
| op00ros010 |  | Roscadora de tubs. | 1.000 | 0.00 | 0.00 |
| mo008 | h | Oficial 1ª lampista. (mà d'obra) | 1.259 | 29.34 | 36.94 |
| mo107 | h | Ajudant lampista. (mà d'obra) | 1.259 | 25.25 | 31.79 |
| % | % | Costos directes complementaris | 2 % | 105.35 | 2.11 |
|  |  | Costos directes |  |  | 107.46 |
