# Muntant

- Propietat de l'arxiu: CYPE INGENIEROS, S.A.
- Format: FIEBDC-3/2002
- Divisa: EUR
- Costos indirectes: 3.00 %
- IVA: 21.00 %

## I Instal·lacions

### IF Fontaneria

#### IFM Muntants

**IFM010** U Muntant.
Muntant de 12 m de longitud, col·locat superficialment i fixat al parament, format per tub de polietilè reticulat (PE-Xa), sèrie 5, de 110 mm de diàmetre exterior, PN=6 atm i 10 mm de gruix, subministrat en barres; vàlvula de retenció de llautó; clau de tall de llautó fos; aixeta de comprovació de llautó; purgador automàtic d'aire de llautó i aixeta de pas d'esfera de llautó niquelat. Inclús material auxiliar para muntatge i subjecció a l'obra, accessoris i peces especials.
Inclou: Replanteig. Col·locació i fixació de tubs, accessoris i peces especials. Muntatge de la vàlvula de retenció, la clau de cort i l'aixeta de comprovació. Muntatge del purgador d'aire i la clau de passada. Realització de proves de servei.
Criteri d'amidament de projecte: Nombre d'unitats previstes, segons documentació gràfica de Projecte.
Criteri de mesura d'obra: Es mesurarà el nombre d'unitats realment executades segons especificacions de Projecte.

| Codi | Ut | Descripció | Rendiment | Preu | Import |
|---|---|---|---|---|---|
| mt37svr010i | U | Vàlvula de retenció de llautó per roscar de 4". (material) | 1.000 | 115.34 | 115.34 |
| mt37svc010w | U | Vàlvula de comporta de llautó fosa, per roscar, de 4". (material) | 1.000 | 146.55 | 146.55 |
| mt37sgl012a | U | Aixeta de comprovació de llautó, per roscar, de 1/2". (material) | 1.000 | 5.14 | 5.14 |
| mt37tpu399j | U | Material auxiliar per a muntatge i subjecció a l'obra de les canonades de polietilè reticulat (PE-Xa), sèrie 5, de 110 mm de diàmetre exterior, subministrat en barres. (material) | 12.000 | 5.25 | 63.00 |
| mt37tpu009jd | m | Tub de polietilè reticulat (PE-Xa), sèrie 5, de 110 mm de diàmetre exterior, PN=6 atm i 10 mm de gruix, subministrat en barres, segons UNE-EN ISO 15875-2, amb el preu incrementat el 15% en concepte d'accessoris i peces especials. (material) | 12.000 | 120.84 | 1450.08 |
| mt37sgl020d | U | Purgador automàtic d'aire amb boia i rosca de 1/2" de diàmetre, cos i tapa de llautó, per a una pressió màxima de treball de 10 bar i una temperatura màxima de 110°C. (material) | 1.000 | 8.75 | 8.75 |
| mt37sve010j | U | Vàlvula d'esfera de llautó niquelat per roscar de 4". (material) | 1.000 | 177.31 | 177.31 |
| op00ato010 |  | Tornavís. | 1.000 | 0.00 | 0.00 |
| op00mar010 |  | Martell. | 1.000 | 0.00 | 0.00 |
| op00tal010 |  | Trepant. | 1.000 | 0.00 | 0.00 |
| mo008 | h | Oficial 1ª lampista. (mà d'obra) | 2.050 | 29.34 | 60.15 |
| mo107 | h | Ajudant lampista. (mà d'obra) | 2.050 | 25.25 | 51.76 |
| % | % | Costos directes complementaris | 2 % | 2078.08 | 41.56 |
|  |  | Costos directes |  |  | 2119.64 |
