# Muntant

- Propietat de l'arxiu: CYPE INGENIEROS, S.A.
- Format: FIEBDC-3/2002
- Divisa: EUR
- Costos indirectes: 3.00 %
- IVA: 21.00 %

## I Instal·lacions

### IF Fontaneria

#### IFM Muntants

**IFM010** U Muntant.
Muntant de 12 m de longitud, col·locat superficialment i fixat al parament, format per tub de polibutilè (PB), per a unió amb anell de retenció, sèrie 4, de 20 mm de diàmetre exterior i 2,3 mm de gruix; purgador automàtic d'aire de llautó i aixeta de pas de seient, amb maneta cromada de seient, metàl·lica i connexions de PB, amb maneta cromada. Inclús material auxiliar para muntatge i subjecció a l'obra, accessoris i peces especials.
Inclou: Replanteig. Col·locació i fixació de tubs, accessoris i peces especials. Muntatge del purgador d'aire i la clau de passada. Realització de proves de servei.
Criteri d'amidament de projecte: Nombre d'unitats previstes, segons documentació gràfica de Projecte.
Criteri de mesura d'obra: Es mesurarà el nombre d'unitats realment executades segons especificacions de Projecte.

| Codi | Ut | Descripció | Rendiment | Preu | Import |
|---|---|---|---|---|---|
| mt37tpt400c | U | Material auxiliar per a muntatge i subjecció a l'obra de les canonades de polibutilè (PB), de 20 mm de diàmetre exterior. (material) | 12.000 | 0.18 | 2.16 |
| mt37tpt010cd | m | Tub de polibutilè (PB), per a unió amb anell de retenció, sèrie 4, de 20 mm de diàmetre exterior i 2,3 mm de gruix, segons UNE-EN ISO 15876-2, amb el preu incrementat el 15% en concepte d'accessoris i peces especials. (material) | 12.000 | 4.03 | 48.36 |
| mt37sgl020d | U | Purgador automàtic d'aire amb boia i rosca de 1/2" de diàmetre, cos i tapa de llautó, per a una pressió màxima de treball de 10 bar i una temperatura màxima de 110°C. (material) | 1.000 | 8.75 | 8.75 |
| mt37avt010d | U | Vàlvula de seient, metàl·lica i connexions de PB, de 20 mm de diàmetre, amb maneta i amb embellidor cromat, per a unió amb anell de retenció. (material) | 1.000 | 26.35 | 26.35 |
| op00ato010 |  | Tornavís. | 1.000 | 0.00 | 0.00 |
| op00mar010 |  | Martell. | 1.000 | 0.00 | 0.00 |
| op00tal010 |  | Trepant. | 1.000 | 0.00 | 0.00 |
| mo008 | h | Oficial 1ª lampista. (mà d'obra) | 0.468 | 29.34 | 13.73 |
| mo107 | h | Ajudant lampista. (mà d'obra) | 0.468 | 25.25 | 11.82 |
| % | % | Costos directes complementaris | 2 % | 111.17 | 2.22 |
|  |  | Costos directes |  |  | 113.39 |
