# Baixant vista en l'exterior de l'edifici per a aigües pluvials

- Propietat de l'arxiu: CYPE INGENIEROS, S.A.
- Format: FIEBDC-3/2002
- Divisa: EUR
- Costos indirectes: 3.00 %
- IVA: 21.00 %

## I Instal·lacions

### IS Evacuació d'aigües

#### ISB Baixants

**ISB020** m Baixant vista en l'exterior de l'edifici per a aigües pluvials.
Baixant circular de PVC, model TD80 "JIMTEN", de Ø 80 mm, color sorra RAL 1015, per a recollida d'aigües, formada per peces preformades, amb sistema d'unió per endoll i enganxat mitjançant adhesiu, col·locades amb brides metàl·liques, instal·lada a l'exterior de l'edifici. Inclús líquid netejador, adhesiu per a tubs i accessoris de PVC, connexions, colzes i peces especials.
Inclou: Replanteig del recorregut del baixant i de la situació dels elements de subjecció. Presentació en sec dels tubs. Fixació del material auxiliar per a muntatge i subjecció a l'obra. Muntatge, connexionat i comprovació del seu correcte funcionament. Realització de proves de servei.
Criteri d'amidament de projecte: Longitud mesurada segons documentació gràfica de Projecte.
Criteri de mesura d'obra: Es mesurarà la longitud realment executada segons especificacions de Projecte.

| Codi | Ut | Descripció | Rendiment | Preu | Import |
|---|---|---|---|---|---|
| mt36cbj010cc | m | Baixant circular de PVC, model TD80 "JIMTEN", de Ø 80 mm, color sorra RAL 1015, segons UNE-EN 12200-1, amb el preu incrementat el 10% en concepte de connexions, colzes i peces especials. (material) | 1.100 | 11.85 | 13.04 |
| mt36cbj011c | U | Brida per baixant circular de PVC, model CO80GAS "JIMTEN", de Ø 80 mm, color sorra RAL 1015, segons UNE-EN 12200-1. (material) | 0.500 | 2.54 | 1.27 |
| mt11var009 | l | Líquid netejador per enganxat mitjançant adhesiu de tubs i accessoris de PVC. (material) | 0.030 | 37.60 | 1.13 |
| mt11var010 | l | Adhesiu per tubs i accessoris de PVC. (material) | 0.015 | 47.92 | 0.72 |
| op00ato010 |  | Tornavís. | 1.000 | 0.00 | 0.00 |
| op00mar010 |  | Martell. | 1.000 | 0.00 | 0.00 |
| op00tal010 |  | Trepant. | 1.000 | 0.00 | 0.00 |
| mo008 | h | Oficial 1ª lampista. (mà d'obra) | 0.120 | 29.34 | 3.52 |
| mo107 | h | Ajudant lampista. (mà d'obra) | 0.120 | 25.25 | 3.03 |
| % | % | Costos directes complementaris | 2 % | 22.71 | 0.45 |
|  |  | Costos directes |  |  | 23.16 |
