# Baixant per a sistema de drenatge sifònic de coberta, sistema Akasison "JIMTEN"

- Propietat de l'arxiu: CYPE INGENIEROS, S.A.
- Format: FIEBDC-3/2002
- Divisa: EUR
- Costos indirectes: 3.00 %
- IVA: 21.00 %

## I Instal·lacions

### IS Evacuació d'aigües

#### ISB Baixants

**ISB030** m Baixant per a sistema de drenatge sifònic de coberta, sistema Akasison "JIMTEN".
Baixant per a sistema de drenatge sifònic de coberta, formada per canonada templada mitjançant tractament tèrmic addicional, de polietilè d'alta densitat (PEAD/HDPE), de 90 mm de diàmetre exterior i 3,5 mm de gruix, sistema Akasison "JIMTEN", amb fixació a la paret cada 1,4 m mitjançant varilles amb plaques de subjecció i brides per al tub, maneguets electrosoldables en l'extrem superior i maneguets de dilatació cada 5 m i en l'extrem inferior, amb te 90° de registre.
Inclou: Replanteig del recorregut del baixant i de la situació dels elements de subjecció. Presentació en sec dels tubs. Fixació del material auxiliar per a muntatge i subjecció a l'obra. Muntatge, connexionat i comprovació del seu correcte funcionament. Realització de proves de servei.
Criteri d'amidament de projecte: Longitud mesurada segons documentació gràfica de Projecte.
Criteri de mesura d'obra: Es mesurarà la longitud realment executada segons especificacions de Projecte.

| Codi | Ut | Descripció | Rendiment | Preu | Import |
|---|---|---|---|---|---|
| mt11aka200 | U | Barnilla enroscada. (material) | 0.714 | 0.60 | 0.43 |
| mt11aka145a | U | Placa de suport d'acer galvanitzat, amb rosca de 1/2" de diàmetre, sistema Akasison "JIMTEN", per la realització de punts guia. (material) | 0.714 | 6.00 | 4.28 |
| mt11aka140k | U | Abraçadora per a canonada de 90 mm de diàmetre, d'acer galvanitzat, amb rosca de 1/2" de diàmetre, sistema Akasison "JIMTEN", per la realització de punts guia. (material) | 0.714 | 6.00 | 4.28 |
| mt11aka130a | U | Placa de suport, d'acer galvanitzat, amb rosca de 1/2" de diàmetre, sistema Akasison "JIMTEN", per la realització de punts fixes. (material) | 0.200 | 4.99 | 1.00 |
| mt11aka120k | U | Abraçadora per a canonada de 90 mm de diàmetre, d'acer galvanitzat, amb rosca de 1/2" de diàmetre, sistema Akasison "JIMTEN", per la realització de punts fixes. (material) | 0.200 | 6.01 | 1.20 |
| mt11aka040gb | m | Canonada templada mitjançant tractament tèrmic addicional, de polietilè d'alta densitat (PEAD/HDPE), de 90 mm de diàmetre exterior i 3,5 mm de gruix, sistema Akasison "JIMTEN", en trams de 5 m de longitud. (material) | 1.050 | 9.40 | 9.87 |
| mt11aka100f | U | Maneguet electrosoldable de polietilè d'alta densitat (PEAD/HDPE), de 90 mm de diàmetre interior, sistema Akasison "JIMTEN". (material) | 0.100 | 6.47 | 0.65 |
| mt11aka170f | U | Maneguet compensador de dilatacions de polietilè d'alta densitat (PEAD/HDPE), de 90 mm de diàmetre interior, sistema Akasison "JIMTEN". (material) | 0.200 | 13.95 | 2.79 |
| mt11aka180f | U | Conjunt de dues abraçadores de subjecció d'acer inoxidable, de 90 mm de diàmetre interior, sistema Akasison "JIMTEN". (material) | 0.200 | 5.54 | 1.11 |
| mt11aka160f | U | Té 90° de registre de polietilè d'alta densitat (PEAD/HDPE), de 90 mm de diàmetre exterior i 3,5 mm de gruix, sistema Akasison "JIMTEN", diàmetre exterior de la derivació 90 mm. (material) | 0.050 | 29.15 | 1.46 |
| op00ato010 |  | Tornavís. | 1.000 | 0.00 | 0.00 |
| op00mar010 |  | Martell. | 1.000 | 0.00 | 0.00 |
| op00tal010 |  | Trepant. | 1.000 | 0.00 | 0.00 |
| mo008 | h | Oficial 1ª lampista. (mà d'obra) | 0.144 | 29.34 | 4.22 |
| mo107 | h | Ajudant lampista. (mà d'obra) | 0.072 | 25.25 | 1.82 |
| % | % | Costos directes complementaris | 2 % | 33.11 | 0.66 |
|  |  | Costos directes |  |  | 33.77 |
