# Baixant per a sistema de drenatge sifònic de coberta, sistema Akasison "JIMTEN"

- Propietat de l'arxiu: CYPE INGENIEROS, S.A.
- Format: FIEBDC-3/2002
- Divisa: EUR
- Costos indirectes: 3.00 %
- IVA: 21.00 %

## I Instal·lacions

### IS Evacuació d'aigües

#### ISB Baixants

**ISB030** m Baixant per a sistema de drenatge sifònic de coberta, sistema Akasison "JIMTEN".
Baixant per a sistema de drenatge sifònic de coberta, formada per canonada templada mitjançant tractament tèrmic addicional, de polietilè d'alta densitat (PEAD/HDPE), de 125 mm de diàmetre exterior i 4,9 mm de gruix, sistema Akasison "JIMTEN", amb fixació a la paret cada 1,9 m mitjançant varilles amb plaques de subjecció i brides per al tub, maneguets electrosoldables en l'extrem superior i maneguets de dilatació cada 5 m i en l'extrem inferior, amb te 90° de registre.
Inclou: Replanteig del recorregut del baixant i de la situació dels elements de subjecció. Presentació en sec dels tubs. Fixació del material auxiliar per a muntatge i subjecció a l'obra. Muntatge, connexionat i comprovació del seu correcte funcionament. Realització de proves de servei.
Criteri d'amidament de projecte: Longitud mesurada segons documentació gràfica de Projecte.
Criteri de mesura d'obra: Es mesurarà la longitud realment executada segons especificacions de Projecte.

| Codi | Ut | Descripció | Rendiment | Preu | Import |
|---|---|---|---|---|---|
| mt11aka200 | U | Barnilla enroscada. (material) | 0.526 | 0.60 | 0.32 |
| mt11aka145a | U | Placa de suport d'acer galvanitzat, amb rosca de 1/2" de diàmetre, sistema Akasison "JIMTEN", per la realització de punts guia. (material) | 0.526 | 6.00 | 3.16 |
| mt11aka140o | U | Abraçadora per a canonada de 125 mm de diàmetre, d'acer galvanitzat, amb rosca de 1/2" de diàmetre, sistema Akasison "JIMTEN", per la realització de punts guia. (material) | 0.526 | 7.07 | 3.72 |
| mt11aka130a | U | Placa de suport, d'acer galvanitzat, amb rosca de 1/2" de diàmetre, sistema Akasison "JIMTEN", per la realització de punts fixes. (material) | 0.200 | 4.99 | 1.00 |
| mt11aka120o | U | Abraçadora per a canonada de 125 mm de diàmetre, d'acer galvanitzat, amb rosca de 1/2" de diàmetre, sistema Akasison "JIMTEN", per la realització de punts fixes. (material) | 0.200 | 8.50 | 1.70 |
| mt11aka040id | m | Canonada templada mitjançant tractament tèrmic addicional, de polietilè d'alta densitat (PEAD/HDPE), de 125 mm de diàmetre exterior i 4,9 mm de gruix, sistema Akasison "JIMTEN", en trams de 5 m de longitud. (material) | 1.050 | 18.00 | 18.90 |
| mt11aka100h | U | Maneguet electrosoldable de polietilè d'alta densitat (PEAD/HDPE), de 125 mm de diàmetre interior, sistema Akasison "JIMTEN". (material) | 0.100 | 15.90 | 1.59 |
| mt11aka170h | U | Maneguet compensador de dilatacions de polietilè d'alta densitat (PEAD/HDPE), de 125 mm de diàmetre interior, sistema Akasison "JIMTEN". (material) | 0.200 | 21.00 | 4.20 |
| mt11aka180h | U | Conjunt de dues abraçadores de subjecció d'acer inoxidable, de 125 mm de diàmetre interior, sistema Akasison "JIMTEN". (material) | 0.200 | 6.00 | 1.20 |
| mt11aka160h | U | Té 90° de registre de polietilè d'alta densitat (PEAD/HDPE), de 125 mm de diàmetre exterior i 4,8 mm de gruix, sistema Akasison "JIMTEN", diàmetre exterior de la derivació 110 mm. (material) | 0.050 | 31.00 | 1.55 |
| op00ato010 |  | Tornavís. | 1.000 | 0.00 | 0.00 |
| op00mar010 |  | Martell. | 1.000 | 0.00 | 0.00 |
| op00tal010 |  | Trepant. | 1.000 | 0.00 | 0.00 |
| mo008 | h | Oficial 1ª lampista. (mà d'obra) | 0.245 | 29.34 | 7.19 |
| mo107 | h | Ajudant lampista. (mà d'obra) | 0.122 | 25.25 | 3.08 |
| % | % | Costos directes complementaris | 2 % | 47.61 | 0.95 |
|  |  | Costos directes |  |  | 48.56 |
