# Canonada per a ventilació secundària

- Propietat de l'arxiu: CYPE INGENIEROS, S.A.
- Format: FIEBDC-3/2002
- Divisa: EUR
- Costos indirectes: 3.00 %
- IVA: 21.00 %

## I Instal·lacions

### IS Evacuació d'aigües

#### ISB Baixants

**ISB041** m Canonada per a ventilació secundària.
Canonada per a ventilació secundària de la xarxa d'evacuació d'aigües, formada per tub de PVC, de 110 mm de diàmetre i 3,2 mm de gruix; unió enganxada amb adhesiu. Inclús líquid netejador, adhesiu per a tubs i accessoris de PVC, material auxiliar para muntatge i subjecció a l'obra, accessoris i peces especials.
Inclou: Replanteig del recorregut de la canonada per a ventilació i de la situació dels elements de subjecció. Presentació en sec dels tubs. Fixació del material auxiliar per a muntatge i subjecció a l'obra. Muntatge, connexionat i comprovació del seu correcte funcionament.
Criteri d'amidament de projecte: Longitud mesurada segons documentació gràfica de Projecte.
Criteri de mesura d'obra: Es mesurarà la longitud realment executada segons especificacions de Projecte.

| Codi | Ut | Descripció | Rendiment | Preu | Import |
|---|---|---|---|---|---|
| mt36tiq011g | U | Material auxiliar per a muntatge i subjecció a l'obra de les canonades multicapa de PVC, de 110 mm de diàmetre i 3 m de longitud nominal. (material) | 0.250 | 0.52 | 0.13 |
| mt36tiq010gf | m | Tub multicapa de PVC, segons UNE-EN 1453-1, resistent al foc (reacció al foc classe B-s1, d0 segons UNE-EN 13501-1), de 110 mm de diàmetre i 3,2 mm de gruix, color gris RAL 7037, 3 m de longitud nominal, amb embocadura, junt enganxat, amb el preu incrementat el 25% en concepte d'accessoris i peces especials. (material) | 1.050 | 12.94 | 13.59 |
| mt36tiq012a | l | Líquid netejador per enganxat mitjançant adhesiu de tubs i accessoris de PVC. (material) | 0.030 | 36.66 | 1.10 |
| mt36tiq013a | kg | Adhesiu per tubs i accessoris de PVC. (material) | 0.015 | 46.72 | 0.70 |
| op00ato010 |  | Tornavís. | 1.000 | 0.00 | 0.00 |
| op00mar010 |  | Martell. | 1.000 | 0.00 | 0.00 |
| op00tal010 |  | Trepant. | 1.000 | 0.00 | 0.00 |
| mo008 | h | Oficial 1ª lampista. (mà d'obra) | 0.153 | 29.34 | 4.49 |
| mo107 | h | Ajudant lampista. (mà d'obra) | 0.076 | 25.25 | 1.92 |
| % | % | Costos directes complementaris | 2 % | 21.93 | 0.44 |
|  |  | Costos directes |  |  | 22.37 |
