# Xarxa de petita evacuació, encastada

- Propietat de l'arxiu: CYPE INGENIEROS, S.A.
- Format: FIEBDC-3/2002
- Divisa: EUR
- Costos indirectes: 3.00 %
- IVA: 21.00 %

## I Instal·lacions

### IS Evacuació d'aigües

#### ISD Derivacions individuals

**ISD005** m Xarxa de petita evacuació, encastada.
Xarxa de petita evacuació, insonoritzada, encastada, formada per tub de polipropilè, de 32 mm de diàmetre i 1,8 mm de gruix, que connecta l'aparell amb la baixant, el col·lector o el caixa sifònica; unió a pressió amb junta elàstica. Inclús material auxiliar para muntatge i subjecció a l'obra, accessoris i peces especials.
Inclou: Replanteig del recorregut de la canonada i de la situació dels elements de subjecció. Presentació de tubs. Fixació del material auxiliar per a muntatge i subjecció a l'obra. Muntatge, connexionat i comprovació del seu correcte funcionament. Realització de proves de servei.
Criteri d'amidament de projecte: Longitud mesurada segons documentació gràfica de Projecte.
Criteri de mesura d'obra: Es mesurarà la longitud realment executada segons especificacions de Projecte.

| Codi | Ut | Descripció | Rendiment | Preu | Import |
|---|---|---|---|---|---|
| mt36tip410a | U | Material auxiliar per a muntatge i subjecció a l'obra de les canonades de polipropilè amb nivell d'insonorització mig, de 32 mm de diàmetre. (material) | 1.000 | 0.26 | 0.26 |
| mt36tip110ad | m | Tub de polipropilè amb nivell d'insonorització mig, de 32 mm de diàmetre i 1,8 mm de gruix, color blau, amb extrem atrompetat i junta elàstica, segons UNE-EN 1451-1, amb el preu incrementat el 15% en concepte d'accessoris i peces especials. (material) | 1.050 | 5.98 | 6.28 |
| mo008 | h | Oficial 1ª lampista. (mà d'obra) | 0.077 | 29.34 | 2.26 |
| mo107 | h | Ajudant lampista. (mà d'obra) | 0.038 | 25.25 | 0.96 |
| % | % | Costos directes complementaris | 2 % | 9.76 | 0.20 |
|  |  | Costos directes |  |  | 9.96 |
