# Xarxa interior d'evacuació per bany petit

- Propietat de l'arxiu: CYPE INGENIEROS, S.A.
- Format: FIEBDC-3/2002
- Divisa: EUR
- Costos indirectes: 3.00 %
- IVA: 21.00 %

## I Instal·lacions

### IS Evacuació d'aigües

#### ISD Derivacions individuals

**ISD020** U Xarxa interior d'evacuació per bany petit.
Xarxa interior d'evacuació, per bany petit amb dotació per: vàter, lavabo senzill, dutxa d'obra, realitzada amb tub de PVC, sèrie B per la xarxa de desguàs que connecten l'evacuació dels aparells amb la caixa sifònica i amb la baixant, amb els diàmetres necessaris per cada punt de servei, caixa sifònica de PVC, model S-153 "JIMTEN", de 110 mm de diàmetre, amb tapa cega d'acer inoxidable i canaleta de drenatge d'acer inoxidable de 50 mm d'amplada i 350 mm de longitud, sèrie Linnum, model S-751 "JIMTEN", amb sifó extraïble i vàlvula d'airejament d'ABS de sortida orientable 45° de polipropilè de 40 mm de diàmetre i 95 mm d'altura, i reixeta i marc d'acer inoxidable model Classic. Inclús líquid netejador, adhesiu per a tubs i accessoris de PVC, material auxiliar per a muntatge i subjecció a la obra, accessoris i peces especials.
Criteri de valoració econòmica: El preu no inclou la impermeabilització del terra i les parets de la dutxa, fins a 60 cm d'altura ni l'arrebossat amb morter hidròfug.
Inclou: Replanteig. Presentació en sec dels tubs. Fixació del material auxiliar per a muntatge i subjecció a l'obra. Col·locació de la caixa sifònica. Muntatge, connexionat i comprovació del seu correcte funcionament. Realització de proves de servei.
Criteri d'amidament de projecte: Nombre d'unitats previstes, segons documentació gràfica de Projecte.
Criteri de mesura d'obra: Es mesurarà el nombre d'unitats realment executades segons especificacions de Projecte.

| Codi | Ut | Descripció | Rendiment | Preu | Import |
|---|---|---|---|---|---|
| mt36tit010bc | m | Tub de PVC, sèrie B, de 40 mm de diàmetre i 3 mm de gruix, segons UNE-EN 1329-1, amb el preu incrementat el 10% en concepte d'accessoris i peces especials. (material) | 3.840 | 1.83 | 7.03 |
| mt36tit010gc | m | Tub de PVC, sèrie B, de 110 mm de diàmetre i 3,2 mm de gruix, segons UNE-EN 1329-1, amb el preu incrementat el 10% en concepte d'accessoris i peces especials. (material) | 2.125 | 5.39 | 11.45 |
| mt11var009 | l | Líquid netejador per enganxat mitjançant adhesiu de tubs i accessoris de PVC. (material) | 0.384 | 37.60 | 14.44 |
| mt11var010 | l | Adhesiu per tubs i accessoris de PVC. (material) | 0.192 | 47.92 | 9.20 |
| mt36tie010fd | m | Tub de PVC, sèrie B, de 110 mm de diàmetre i 3,2 mm de gruix, amb extrem atrompetat, segons UNE-EN 1329-1, amb el preu incrementat el 15% en concepte d'accessoris i peces especials. (material) | 0.700 | 6.14 | 4.30 |
| mt36bsj010ga | U | Caixa sifònica de PVC, model S-153 "JIMTEN", de 110 mm de diàmetre, amb cinc entrades de 40 mm de diàmetre i una sortida de 50 mm de diàmetre, amb tapa cega d'acer inoxidable. (material) | 1.000 | 19.06 | 19.06 |
| mt36tit010ca | m | Tub de PVC, sèrie B, de 50 mm de diàmetre i 3 mm de gruix, segons UNE-EN 1329-1. (material) | 1.000 | 2.12 | 2.12 |
| op00ato010 |  | Tornavís. | 1.000 | 0.00 | 0.00 |
| op00mar010 |  | Martell. | 1.000 | 0.00 | 0.00 |
| op00tal010 |  | Trepant. | 1.000 | 0.00 | 0.00 |
| mo008 | h | Oficial 1ª lampista. (mà d'obra) | 8.962 | 29.34 | 262.95 |
| mo107 | h | Ajudant lampista. (mà d'obra) | 4.481 | 25.25 | 113.15 |
| % | % | Costos directes complementaris | 2 % | 443.70 | 8.87 |
|  |  | Costos directes |  |  | 452.57 |
