# Col·lector suspès per a sistema de drenatge sifònic de coberta, sistema Akasison "JIMTEN"

- Propietat de l'arxiu: CYPE INGENIEROS, S.A.
- Format: FIEBDC-3/2002
- Divisa: EUR
- Costos indirectes: 3.00 %
- IVA: 21.00 %

## I Instal·lacions

### IS Evacuació d'aigües

#### ISS Col·lectors suspesos

**ISS020** m Col·lector suspès per a sistema de drenatge sifònic de coberta, sistema Akasison "JIMTEN".
Col·lector suspès per a sistema de drenatge sifònic de coberta, format per canonada templada mitjançant tractament tèrmic addicional, de polietilè d'alta densitat (PEAD/HDPE), de 200 mm de diàmetre exterior i 7,7 mm de gruix, sistema Akasison "JIMTEN", amb suspensió a la coberta metàl·lica cada 1,5 m mitjançant riells amb varilles de penajment amb suports de suspensió en el seu extrem inferior, connectors d'unió entre riells, brides per al tub fixades als riells cada 2 m i maneguets electrosoldables per a la realització de punts fixos cada 5 m, amb colzes a 45° per a connexió amb la baixant.
Inclou: Replanteig del recorregut del col·lector i de la situació dels elements de subjecció. Presentació en sec dels tubs. Fixació de les brides. Muntatge, connexionat i comprovació del seu correcte funcionament. Realització de proves de servei.
Criteri d'amidament de projecte: Longitud mesurada en projecció horitzontal, segons documentació gràfica de Projecte.
Criteri de mesura d'obra: Es mesurarà en projecció horitzontal, la longitud realment executada segons especificacions de Projecte.

| Codi | Ut | Descripció | Rendiment | Preu | Import |
|---|---|---|---|---|---|
| mt11aka200 | U | Barnilla enroscada. (material) | 0.667 | 0.60 | 0.40 |
| mt11aka060 | U | Suport per a suspensió de riell de 30x30 mm, d'acer galvanitzat, sistema Akasison "JIMTEN". (material) | 0.667 | 5.00 | 3.34 |
| mt11aka070 | U | Riell de 5000x30x30 mm, d'acer galvanitzat, sistema Akasison "JIMTEN". (material) | 0.200 | 13.00 | 2.60 |
| mt11aka110 | U | Connector de abraçadores de riell, d'acer galvanitzat, sistema Akasison "JIMTEN", per la realització de punts fixes sota coberta metàl·lica. (material) | 0.200 | 11.41 | 2.28 |
| mt11aka090j | U | Abraçadora per a canonada de 200 mm de diàmetre, d'acer galvanitzat, sistema Akasison "JIMTEN", per a subjecció a riell. (material) | 0.500 | 37.01 | 18.51 |
| mt11aka040kf | m | Canonada templada mitjançant tractament tèrmic addicional, de polietilè d'alta densitat (PEAD/HDPE), de 200 mm de diàmetre exterior i 7,7 mm de gruix, sistema Akasison "JIMTEN", en trams de 5 m de longitud. (material) | 1.050 | 45.00 | 47.25 |
| mt11aka100j | U | Maneguet electrosoldable de polietilè d'alta densitat (PEAD/HDPE), de 200 mm de diàmetre interior, sistema Akasison "JIMTEN". (material) | 0.200 | 142.20 | 28.44 |
| mt11aka150j | U | Colze 45° de polietilè d'alta densitat (PEAD/HDPE), de 200 mm de diàmetre exterior i 6,2 mm de gruix, sistema Akasison "JIMTEN". (material) | 0.100 | 96.62 | 9.66 |
| op00ato010 |  | Tornavís. | 1.000 | 0.00 | 0.00 |
| op00mar010 |  | Martell. | 1.000 | 0.00 | 0.00 |
| op00tal010 |  | Trepant. | 1.000 | 0.00 | 0.00 |
| mo008 | h | Oficial 1ª lampista. (mà d'obra) | 0.475 | 29.34 | 13.94 |
| mo107 | h | Ajudant lampista. (mà d'obra) | 0.237 | 25.25 | 5.98 |
| % | % | Costos directes complementaris | 2 % | 132.40 | 2.65 |
|  |  | Costos directes |  |  | 135.05 |
