# Envà de plaques de guix laminat, per a grans altures. Sistema "KNAUF"

- Propietat de l'arxiu: CYPE INGENIEROS, S.A.
- Format: FIEBDC-3/2002
- Divisa: EUR
- Costos indirectes: 3.00 %
- IVA: 21.00 %

## F Façanes i particions

### FB Envà d'entramat autoportant

#### FBY De plaques de guix laminat

**FBY019** m² Envà de plaques de guix laminat, per a grans altures. Sistema "KNAUF".
Envà senzill Oversize "KNAUF" (18+90+18)/450 (90) (1 alta duresa (DI) + 1 alta duresa (DI)), per a grans altures, de 126 mm de gruix total, amb nivell de qualitat de l'acabat Q2, format per una estructura simple de perfils de xapa d'acer galvanitzat de 90 mm d'amplada, a base de muntants (elements verticals) separats 450 mm entre si, amb disposició normal "N" i canals (elements horitzontals), a la què es cargolen dues plaques en total (una placa tipus alta duresa (DI) en una cara i una placa tipus alta duresa (DI) en l'altra cara, totes de 18 mm d'espessor). Inclús banda acústica de dilatació autoadhesiva "KNAUF"; ancoratges de canals i muntants metàl·lics; cargols per a la fixació de les plaques; cinta de paper amb reforç metàl·lic "KNAUF" i pasta de segellament Jointfiller F-1 GLS "KNAUF", cinta microperforada de paper "KNAUF".
Criteri de valoració econòmica: El preu inclou la resolució de trobades i punts singulars, però no inclou l'aïllament a col·locar entre els muntants.
Inclou: Replanteig i traçat en el forjat inferior i en el superior dels envans a realitzar. Col·locació de banda d'estanquitat i canals inferiors, sobre paviment acabat o base de seient. Col·locació de banda d'estanquitat i canals superiors, sota forjats. Col·locació i fixació dels muntants sobre els elements horitzontals. Tall de les plaques. Fixació de les plaques per al tancament d'una de les cares de l'envà. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pck020c | m | Banda acústica de dilatació, autoadhesiva, d'escuma de poliuretà de cel·les tancades "KNAUF", de 3,2 mm d'espessor i 70 mm d'amplada, resistència tèrmica 0,10 m²K/W, conductivitat tèrmica 0,032 W/(mK). (material) | 1.200 | 0.34 | 0.41 |
| mt12osk020g | m | Canal 90/30 "KNAUF" d'acer galvanitzat Z1 (Z140), per a sistema Oversize. Segons UNE-EN 14195. (material) | 0.700 | 2.11 | 1.48 |
| mt12osk010b | m | Muntant 90/40 "KNAUF" d'acer galvanitzat Z1 (Z140), per a sistema Oversize. Segons UNE-EN 14195. (material) | 2.570 | 2.62 | 6.73 |
| mt12ppk010hc | m² | Placa de guix laminat DI / UNE-EN 520 - 900 / longitud / 18 / amb les vores longitudinals afinades, alta duresa "KNAUF"; Euroclasse A2-s1, d0 de reacció al foc, segons UNE-EN 13501-1. (material) | 2.100 | 8.94 | 18.77 |
| mt12ptk010cc | U | Cargol autoperforant TN "KNAUF" 3,5x25. (material) | 38.000 | 0.01 | 0.38 |
| mt12psg220 | U | Fixació composta per tac i cargol 5x27. (material) | 1.600 | 0.06 | 0.10 |
| mt12pik010f | kg | Pasta de segellament Jointfiller F-1 GLS "KNAUF", Euroclasse A2-s1, d0 de reacció al foc, segons UNE-EN 13501-1, rang de temperatura de treball de 5 a 30°C, per a aplicació manual amb cinta de segellament, segons UNE-EN 13963. (material) | 0.600 | 0.93 | 0.56 |
| mt12pik010e | kg | Pasta de segellament Jointfiller 24H "KNAUF", Euroclasse A2-s1, d0 de reacció al foc, segons UNE-EN 13501-1, rang de temperatura de treball de 5 a 30°C, per a aplicació manual amb cinta de segellament, segons UNE-EN 13963. (material) | 0.612 | 0.93 | 0.57 |
| mt12pck010a | m | Cinta microperforada de paper "KNAUF" de 50 mm d'amplada, segons UNE-EN 13963. (material) | 3.200 | 0.04 | 0.13 |
| mt12pck010d | m | Cinta de paper amb reforç metàl·lic "KNAUF" de 52 mm d'amplada, segons UNE-EN 14353. (material) | 0.300 | 0.42 | 0.13 |
| op00ato010 |  | Tornavís. | 1.000 | 0.00 | 0.00 |
| op00fre010 |  | Fresadora. | 1.000 | 0.00 | 0.00 |
| mo053 | h | Oficial 1ª muntador de prefabricats interiors. (mà d'obra) | 0.355 | 29.34 | 10.42 |
| mo100 | h | Ajudant muntador de prefabricats interiors. (mà d'obra) | 0.355 | 25.28 | 8.97 |
| % | % | Costos directes complementaris | 2 % | 48.65 | 0.97 |
|  |  | Costos directes |  |  | 49.62 |
