# Envà de plaques de guix laminat, per a grans altures. Sistema "PLADUR"

- Propietat de l'arxiu: CYPE Ingenieros S.A.
- Format: FIEBDC-3/2016
- Programa: Generador de precios de la construcción. CYPE Ingenieros, S.A.
- Data: 12/06/2024
- Divisa: EUR
- Costos indirectes: 3 %
- IVA: 21 %

## F Façanes i particions

### FB Envà d'entramat autoportant

#### FBY De plaques de guix laminat

**FBY159** m² Envà de plaques de guix laminat, per a grans altures. Sistema "PLADUR".
Envà especial sistema 146/600 (48-35+e+48-35) 2MW "PLADUR" (4 estàndard), per a grans altures, de 146 mm de gruix total, amb nivell de qualitat de l'acabat Q2, format per una estructura doble travada de perfils de xapa d'acer galvanitzat de 48-35 + 48-35 mm d'amplada, a base de muntants (elements verticals) separats 600 mm entre si, amb disposició normal "N" i canals (elements horitzontals), a la què es cargolen quatre plaques en total (dues plaques tipus estàndard en cada cara, de 12,5 mm d'espessor cada placa); aïllament acústic mitjançant panell semirígid de llana mineral, espessor 45 mm, segons UNE-EN 13162, en l'ànima. Inclús banda estanca autoadhesiva "PLADUR"; cargols per a la fixació de les plaques; cinta microperforada de paper amb reforç metàl·lic "PLADUR" i pasta d'adormiment en pols ST4 "PLADUR", pasta d'assecatge en pols JN "PLADUR", cinta microperforada de paper "PLADUR".
Criteri de valoració econòmica: El preu inclou la resolució de trobades i punts singulars.
Inclou: Replanteig i traçat en el forjat inferior i en el superior dels envans a realitzar. Col·locació de banda d'estanquitat i canals inferiors, sobre paviment acabat o base de seient. Col·locació de banda d'estanquitat i canals superiors, sota forjats. Col·locació i fixació dels muntants sobre els elements horitzontals. Tall de les plaques. Fixació de les plaques per al tancament d'una de les cares de l'envà. Col·locació dels plafons de llana mineral entre els muntants. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pip020b | m | Banda estanca autoadhesiva d'escuma de poliuretà de cel·les tancades "PLADUR", de 3 mm d'espessor i 46 mm d'amplada, resistència tèrmica 0,10 m²K/W, conductivitat tèrmica 0,034 W/(mK). (material) | 3.44 | 0.22 | 0.757 |
| mt12pfp010ab | m | Canal C 48/30 "PLADUR", de 48 mm d'amplada, d'acer galvanitzat Z1 (Z140), segons UNE-EN 14195. (material) | 1.9 | 1.22 | 2.318 |
| mt12pfp020b | m | Muntant M 48/35 "PLADUR", de 48 mm d'amplada, d'acer galvanitzat Z1 (Z140), segons UNE-EN 14195. (material) | 4.66 | 1.45 | 6.757 |
| mt16lra060b | m² | Panell semirígid de llana mineral, espessor 45 mm, segons UNE-EN 13162, Euroclasse A1 de reacció al foc segons UNE-EN 13501-1 i factor de resistència a la difusió del vapor d'aigua 1. (material) | 2.1 | 5.74 | 12.054 |
| mt12psp010aaa | m² | Placa de guix laminat A / UNE-EN 520 - 1200 / 3200 / 12,5 / amb les vores longitudinals afinades, estàndard N "PLADUR", Euroclasse A2-s1, d0 de reacció al foc, segons UNE-EN 13501-1. (material) | 4.2 | 5.17 | 21.714 |
| mt12ptp010ch | U | Cargol autoperforant d'acer zincat, MM 3,5x9,5 "PLADUR", de cap rodó i punta de broca; per a la unió de perfils metàl·lics de fins 2,25 mm d'espessor. (material) | 6 | 0.01 | 0.060 |
| mt12ptp010ag | U | Cargol autoroscant d'acer revestit amb fosfats, PM 3,5x25 "PLADUR", amb cap de trompeta i punta afilada; per a la fixació de plaques de guix laminat a perfils metàl·lics de fins 0,75 mm d'espessor. (material) | 18 | 0.01 | 0.180 |
| mt12ptp010af | U | Cargol autoroscant d'acer revestit amb fosfats, PM 3,5x35 "PLADUR", amb cap de trompeta i punta afilada; per a la fixació de plaques de guix laminat a perfils metàl·lics de fins 0,75 mm d'espessor. (material) | 30 | 0.01 | 0.300 |
| mt12pep011ia | kg | Pasta d'adormiment en pols ST4 "PLADUR", 3B, color blanc, d'enduriment ultralent (240 minuts), Euroclasse A1 de reacció al foc, segons UNE-EN 13501-1, rang de temperatura de treball de 5 a 35°C, per a aplicació manual amb cinta de segellament, segons UNE-EN 13963. (material) | 1.122 | 0.82 | 0.920 |
| mt12pep010pa | kg | Pasta d'assecatge en pols JN "PLADUR", 3A, color blanc, Euroclasse A2-s1, d0 de reacció al foc, segons UNE-EN 13501-1, rang de temperatura de treball de 5 a 35°C, per a aplicació manual amb cinta de segellament, segons UNE-EN 13963. (material) | 0.072 | 0.89 | 0.064 |
| mt12pip010aa | m | Cinta microperforada de paper "PLADUR", de 51 mm d'amplada i 0,215 mm de gruix, segons UNE-EN 13963. (material) | 6.3 | 0.04 | 0.252 |
| mt12pip010ea | m | Cinta microperforada de paper amb reforç metàl·lic "PLADUR", de 50 mm d'amplada i 0,215 mm de gruix, segons UNE-EN 14353. (material) | 0.3 | 0.38 | 0.114 |
| mo053 | h | Oficial 1ª muntador de prefabricats interiors. (mà d'obra) | 0.428 | 29.34 | 12.558 |
| mo100 | h | Ajudant muntador de prefabricats interiors. (mà d'obra) | 0.428 | 25.28 | 10.820 |
| % | % | Costos directes complementaris | 2 % | 68.868 | 1.377 |
|  |  | Costos directes |  |  | 70.245 |

Residus:
- col·locació: mt12pip020b; factor de residu 0.06
- col·locació: mt12pfp010ab Canal C 48/30 "PLADUR", de 48 mm d'amplada, d'acer galvanitzat Z1 (Z140), segons UNE-EN 14195; factor de residu 0.0188
- col·locació: mt12pfp020b Muntant M 48/35 "PLADUR", de 48 mm d'amplada, d'acer galvanitzat Z1 (Z140), segons UNE-EN 14195; factor de residu 0.0182051
- col·locació: mt16lra060b; factor de residu 0.048
- col·locació: mt12psp010aaa; factor de residu 0.018
- col·locació: mt12pep011ia; factor de residu 0.03
- col·locació: mt12pep010pa; factor de residu 0.03
- col·locació: mt12pip010aa Cinta microperforada de paper "PLADUR", de 51 mm d'amplada i 0,215 mm de gruix, segons UNE-EN 13963; factor de residu 0.0440299
- col·locació: mt12pip010ea; factor de residu 0.0439394

## Recursos

**mt12pip020b** m Banda estanca autoadhesiva d'escuma de poliuretà de cel·les tancades "PLADUR"
Dades tècniques: Cost energètic 1.495 MJ; Emissió de CO2 0.073 kg; Codi LER 17 06 04; Massa de l'element 0.0097 kg; Volum 0.000016 m3
Residus:
- embalatge: re170203 Plàstic. (component de residu); rendiment 0.001 kg; Codi LER 17 02 03; Massa de l'element 1 kg; Volum 0.001667 m3

**mt12pfp010ab** m Canal C 48/30 "PLADUR", de 48 mm d'amplada, d'acer galvanitzat Z1 (Z140), segons UNE-EN 14195
Dades tècniques: Cost energètic 14.659 MJ; Emissió de CO2 1.140 kg; Codi LER 17 04 05; Massa de l'element 0.45 kg; Volum 0.000214 m3
Residus:
- embalatge: re170203 Plàstic; rendiment 0.005 kg

**mt12pfp020b** m Muntant M 48/35 "PLADUR", de 48 mm d'amplada, d'acer galvanitzat Z1 (Z140), segons UNE-EN 14195
Dades tècniques: Cost energètic 17.560 MJ; Emissió de CO2 1.346 kg; Codi LER 17 04 05; Massa de l'element 0.59 kg; Volum 0.000281 m3
Residus:
- embalatge: re170203 Plàstic; rendiment 0.005 kg

**mt16lra060b** m² Panell semirígid de llana mineral
Dades tècniques: Cost energètic 49.135 MJ; Emissió de CO2 1.330 kg; Codi LER 17 06 04; Massa de l'element 0.81 kg; Volum 0.00135 m3
Residus:
- embalatge: re170203 Plàstic; rendiment 0.024 kg

**mt12psp010aaa** m² Placa de guix laminat A / UNE-EN 520 - 1200 / 3200 / 12,5 / amb les vores longitudinals afinades
Dades tècniques: Cost energètic 27.358 MJ; Emissió de CO2 3.151 kg; Codi LER 17 08 02; Massa de l'element 8.7 kg; Volum 0.0087 m3
Residus:
- embalatge: re170203 Plàstic; rendiment 0.004 kg

**mt12pep011ia** kg Pasta d'adormiment en pols ST4 "PLADUR"
Dades tècniques: Cost energètic 6.728 MJ; Emissió de CO2 0.286 kg; Codi LER 17 08 02; Massa de l'element 1 kg; Volum 0.001 m3
Residus:
- embalatge: re170203 Plàstic; rendiment 0.02 kg

**mt12pep010pa** kg Pasta d'assecatge en pols JN "PLADUR"
Dades tècniques: Cost energètic 6.828 MJ; Emissió de CO2 0.286 kg; Codi LER 17 08 02; Massa de l'element 1 kg; Volum 0.001 m3
Residus:
- embalatge: re170203 Plàstic; rendiment 0.02 kg

**mt12pip010aa** m Cinta microperforada de paper "PLADUR", de 51 mm d'amplada i 0,215 mm de gruix, segons UNE-EN 13963
Dades tècniques: Cost energètic 0.004 MJ; Emissió de CO2 0.006 kg; Codi LER 20 01 01; Massa de l'element 0.0067 kg; Volum 0.000009 m3

**mt12pip010ea** m Cinta microperforada de paper amb reforç metàl·lic "PLADUR"
Dades tècniques: Cost energètic 0.085 MJ; Emissió de CO2 0.011 kg; Codi LER 20 01 01; Massa de l'element 0.0066 kg; Volum 0.000009 m3
