# Envà de plaques de guix laminat. Sistema "PLADUR"

- Propietat de l'arxiu: CYPE INGENIEROS, S.A.
- Format: FIEBDC-3/2002
- Divisa: EUR
- Costos indirectes: 3.00 %
- IVA: 21.00 %

## F Façanes i particions

### FB Envà d'entramat autoportant

#### FBY De plaques de guix laminat

**FBY150** m² Envà de plaques de guix laminat. Sistema "PLADUR".
Envà múltiple sistema 175 (125-45H) MW "PLADUR" (4 estàndard), de 175 mm de gruix total, amb nivell de qualitat de l'acabat Q2, format per una estructura simple de perfils de xapa d'acer galvanitzat de 125 mm d'amplada, a base de muntants (elements verticals) separats 400 mm entre si, amb disposició reforçada "H" i canals (elements horitzontals), a la què es cargolen quatre plaques en total (dues plaques tipus estàndard en cada cara, de 12,5 mm d'espessor cada placa); aïllament acústic mitjançant panell semirígid de llana mineral, espessor 120 mm, segons UNE-EN 13162, en l'ànima. Inclús banda estanca autoadhesiva "PLADUR"; cargols per a la fixació de les plaques; cinta microperforada de paper amb reforç metàl·lic "PLADUR" i pasta d'assecatge en pols JN "PLADUR", cinta microperforada de paper "PLADUR".
Criteri de valoració econòmica: El preu inclou la resolució de trobades i punts singulars.
Inclou: Replanteig i traçat en el forjat inferior i en el superior dels envans a realitzar. Col·locació de banda d'estanquitat i canals inferiors, sobre paviment acabat o base de seient. Col·locació de banda d'estanquitat i canals superiors, sota forjats. Col·locació i fixació dels muntants sobre els elements horitzontals. Tall de les plaques. Fixació de les plaques per al tancament d'una de les cares de l'envà. Col·locació dels plafons de llana mineral entre els muntants. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pip020b | m | Banda estanca autoadhesiva d'escuma de poliuretà de cel·les tancades "PLADUR", de 3 mm d'espessor i 46 mm d'amplada, resistència tèrmica 0,10 m²K/W, conductivitat tèrmica 0,034 W/(mK). (material) | 3.440 | 0.22 | 0.76 |
| mt12pfp010dh | m | Canal C 125/47 XL "PLADUR", de 125 mm d'amplada, d'acer galvanitzat Z2 (Z275), segons UNE-EN 14195. (material) | 0.950 | 3.53 | 3.35 |
| mt12pfp020o | m | Muntant M 100/45 XL "PLADUR", de 125 mm d'amplada, d'acer galvanitzat Z1 (Z140), segons UNE-EN 14195. (material) | 7.000 | 3.23 | 22.61 |
| mt16lra060i | m² | Panell semirígid de llana mineral, espessor 120 mm, segons UNE-EN 13162, Euroclasse A1 de reacció al foc segons UNE-EN 13501-1 i factor de resistència a la difusió del vapor d'aigua 1. (material) | 1.050 | 14.35 | 15.07 |
| mt12psp010aaa | m² | Placa de guix laminat A / UNE-EN 520 - 1200 / 3200 / 12,5 / amb les vores longitudinals afinades, estàndard N "PLADUR", Euroclasse A2-s1, d0 de reacció al foc, segons UNE-EN 13501-1. (material) | 4.200 | 5.17 | 21.71 |
| mt12ptp010ag | U | Cargol autoroscant d'acer revestit amb fosfats, PM 3,5x25 "PLADUR", amb cap de trompeta i punta afilada; per a la fixació de plaques de guix laminat a perfils metàl·lics de fins 0,75 mm d'espessor. (material) | 21.000 | 0.01 | 0.21 |
| mt12ptp010af | U | Cargol autoroscant d'acer revestit amb fosfats, PM 3,5x35 "PLADUR", amb cap de trompeta i punta afilada; per a la fixació de plaques de guix laminat a perfils metàl·lics de fins 0,75 mm d'espessor. (material) | 42.000 | 0.01 | 0.42 |
| mt12ptp010ch | U | Cargol autoperforant d'acer zincat, MM 3,5x9,5 "PLADUR", de cap rodó i punta de broca; per a la unió de perfils metàl·lics de fins 2,25 mm d'espessor. (material) | 26.000 | 0.01 | 0.26 |
| mt12pep010pa | kg | Pasta d'assecatge en pols JN "PLADUR", 3A, color blanc, Euroclasse A2-s1, d0 de reacció al foc, segons UNE-EN 13501-1, rang de temperatura de treball de 5 a 35°C, per a aplicació manual amb cinta de segellament, segons UNE-EN 13963. (material) | 1.292 | 0.89 | 1.15 |
| mt12pip010aa | m | Cinta microperforada de paper "PLADUR", de 51 mm d'amplada i 0,215 mm de gruix, segons UNE-EN 13963. (material) | 6.300 | 0.04 | 0.25 |
| mt12pip010ea | m | Cinta microperforada de paper amb reforç metàl·lic "PLADUR", de 50 mm d'amplada i 0,215 mm de gruix, segons UNE-EN 14353. (material) | 0.300 | 0.38 | 0.11 |
| op00ato010 |  | Tornavís. | 1.000 | 0.00 | 0.00 |
| op00fre010 |  | Fresadora. | 1.000 | 0.00 | 0.00 |
| mo053 | h | Oficial 1ª muntador de prefabricats interiors. (mà d'obra) | 0.507 | 29.34 | 14.88 |
| mo100 | h | Ajudant muntador de prefabricats interiors. (mà d'obra) | 0.507 | 25.28 | 12.82 |
| % | % | Costos directes complementaris | 2 % | 93.60 | 1.87 |
|  |  | Costos directes |  |  | 95.47 |
