# Envà de plaques de guix laminat, per a tancament de buit d'ascensor. Sistema "PLADUR"

- Propietat de l'arxiu: CYPE INGENIEROS, S.A.
- Format: FIEBDC-3/2002
- Divisa: EUR
- Costos indirectes: 3.00 %
- IVA: 21.00 %

## F Façanes i particions

### FB Envà d'entramat autoportant

#### FBY De plaques de guix laminat

**FBY160** m² Envà de plaques de guix laminat, per a tancament de buit d'ascensor. Sistema "PLADUR".
Tancament de buit d'ascensor mitjançant el sistema CH "PLADUR", d'envà múltiple, 135 LR, de 4,50 m d'altura màxima i 135 mm de gruix total, amb nivell de qualitat de l'acabat Q2, format per una estructura simple, de perfils de xapa d'acer galvanitzat de 90 mm d'amplada, a base de muntants CH-90 i muntants E-90 (elements verticals), separats 600 mm entre si, i canals J-92 (elements horitzontals), a la què es cargolen tres plaques en total una placa amb resistència al foc, amb baixa absorció superficial d'aigua, d'alta resistència a l'impacte i d'alta densitat CH (DFH1I) en una cara i tres plaques amb resistència al foc F (F) en l'altra cara; aïllament acústic mitjançant panell semirígid de llana mineral, espessor 85 mm, segons UNE-EN 13162, en l'ànima, entre muntants de tipus CH. Inclús banda estanca autoadhesiva "PLADUR", fixacions per a l'ancoratge de canals i muntants metàl·lics; cargols per a la fixació de les plaques; cinta microperforada de paper amb reforç metàl·lic "PLADUR" i pasta d'assecatge Lista al uso "PLADUR", pasta d'assecatge en pols JN "PLADUR", cinta microperforada de paper "PLADUR".
Criteri de valoració econòmica: El preu inclou la resolució de trobades i punts singulars.
Inclou: Replanteig i traçat en el forjat inferior i en el superior dels envans a realitzar. Col·locació de banda d'estanquitat i canals inferiors, sobre paviment acabat o base de seient. Col·locació de banda d'estanquitat i canals superiors, sota forjats. Col·locació i fixació dels muntants sobre els elements horitzontals. Aplicació de segellador sobre el perímetre de l'estructura. Tall de les plaques. Muntatge de les plaques interiors, entre els perfils dels muntants. Col·locació dels panells de llana mineral, entre els muntants. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pip020a | m | Banda estanca autoadhesiva d'escuma de poliuretà de cel·les tancades "PLADUR", de 3 mm d'espessor i 70 mm d'amplada, resistència tèrmica 0,10 m²K/W, conductivitat tèrmica 0,034 W/(mK). (material) | 1.050 | 0.33 | 0.35 |
| mt12pfp070a | m | Canal J-92 "PLADUR", de 92 mm d'amplada, d'acer galvanitzat Z1 (Z140), segons UNE-EN 14195. (material) | 0.700 | 4.03 | 2.82 |
| mt12pfp071a | m | Muntant CH-90 "PLADUR", de 90 mm d'amplada, d'acer galvanitzat Z1 (Z140), segons UNE-EN 14195. (material) | 1.300 | 10.53 | 13.69 |
| mt12pfp071b | m | Muntant E-90 "PLADUR", de 90 mm d'amplada, d'acer galvanitzat Z1 (Z140), segons UNE-EN 14195. (material) | 2.000 | 8.90 | 17.80 |
| mt16lra060g | m² | Panell semirígid de llana mineral, espessor 85 mm, segons UNE-EN 13162, Euroclasse A1 de reacció al foc segons UNE-EN 13501-1 i factor de resistència a la difusió del vapor d'aigua 1. (material) | 1.050 | 10.02 | 10.52 |
| mt12psp012a | m² | Placa de guix laminat DFH1I / UNE-EN 520 - 600 / 3000 / 25 / amb les vores longitudinals quadrades, amb resistència al foc, amb baixa absorció superficial d'aigua, d'alta resistència a l'impacte i d'alta densitat CH, "PLADUR", Euroclasse A2-s1, d0 de reacció al foc, segons UNE-EN 13501-1. (material) | 1.050 | 20.42 | 21.44 |
| mt12psp010cwd | m² | Placa de guix laminat F / UNE-EN 520 - 1200 / 3000 / 15 / amb les vores longitudinals afinades, amb resistència al foc F "PLADUR", Euroclasse A2-s1, d0 de reacció al foc, segons UNE-EN 13501-1. (material) | 3.150 | 10.53 | 33.17 |
| mt12pep020a | U | Cartutx de 600 ml de segellador acrílic intumescent, "PLADUR", per al segellat de trobades dels perfils amb els paraments. (material) | 0.360 | 16.92 | 6.09 |
| mt12ptp010ch | U | Cargol autoperforant d'acer zincat, MM 3,5x9,5 "PLADUR", de cap rodó i punta de broca; per a la unió de perfils metàl·lics de fins 2,25 mm d'espessor. (material) | 3.000 | 0.01 | 0.03 |
| mt12ptp010ag | U | Cargol autoroscant d'acer revestit amb fosfats, PM 3,5x25 "PLADUR", amb cap de trompeta i punta afilada; per a la fixació de plaques de guix laminat a perfils metàl·lics de fins 0,75 mm d'espessor. (material) | 8.000 | 0.01 | 0.08 |
| mt12ptp010ae | U | Cargol autoroscant d'acer revestit amb fosfats, PM 3,5x45 "PLADUR", amb cap de trompeta i punta afilada; per a la fixació de plaques de guix laminat a perfils metàl·lics de fins 0,75 mm d'espessor. (material) | 12.000 | 0.01 | 0.12 |
| mt12ptp010ab | U | Cargol autoroscant d'acer revestit amb fosfats, PM 3,9x55 "PLADUR", amb cap de trompeta i punta afilada; per a la fixació de plaques de guix laminat a perfils metàl·lics de fins 0,75 mm d'espessor. (material) | 15.000 | 0.02 | 0.30 |
| mt12ptp010aa | U | Cargol autoroscant d'acer revestit amb fosfats, PM 4,2x70 "PLADUR", amb cap de trompeta i punta afilada; per a la fixació de plaques de guix laminat a perfils metàl·lics de fins 0,75 mm d'espessor. (material) | 2.000 | 0.03 | 0.06 |
| mt12psg220 | U | Fixació composta per tac i cargol 5x27. (material) | 1.000 | 0.06 | 0.06 |
| mt12pep010ha | kg | Pasta d'assecatge Lista al uso "PLADUR", 3A, color blanc, Euroclasse A2-s1, d0 de reacció al foc, segons UNE-EN 13501-1, rang de temperatura de treball de 5 a 35°C, per a aplicació manual amb cinta de segellament, segons UNE-EN 13963. (material) | 2.160 | 1.22 | 2.64 |
| mt12pep010pa | kg | Pasta d'assecatge en pols JN "PLADUR", 3A, color blanc, Euroclasse A2-s1, d0 de reacció al foc, segons UNE-EN 13501-1, rang de temperatura de treball de 5 a 35°C, per a aplicació manual amb cinta de segellament, segons UNE-EN 13963. (material) | 0.072 | 0.89 | 0.06 |
| mt12pip010aa | m | Cinta microperforada de paper "PLADUR", de 51 mm d'amplada i 0,215 mm de gruix, segons UNE-EN 13963. (material) | 3.900 | 0.04 | 0.16 |
| mt12pip010ea | m | Cinta microperforada de paper amb reforç metàl·lic "PLADUR", de 50 mm d'amplada i 0,215 mm de gruix, segons UNE-EN 14353. (material) | 0.150 | 0.38 | 0.06 |
| op00ato010 |  | Tornavís. | 1.000 | 0.00 | 0.00 |
| op00fre010 |  | Fresadora. | 1.000 | 0.00 | 0.00 |
| mo053 | h | Oficial 1ª muntador de prefabricats interiors. (mà d'obra) | 0.784 | 29.34 | 23.00 |
| mo100 | h | Ajudant muntador de prefabricats interiors. (mà d'obra) | 0.784 | 25.28 | 19.82 |
| % | % | Costos directes complementaris | 2 % | 152.27 | 3.05 |
|  |  | Costos directes |  |  | 155.32 |
