# Pericó d'obra de fàbrica

- Propietat de l'arxiu: CYPE Ingenieros S.A.
- Format: FIEBDC-3/2016
- Programa: Generador de precios de la construcción. CYPE Ingenieros, S.A.
- Data: 13/06/2024
- Divisa: EUR
- Costos indirectes: 3 %
- IVA: 21 %

## A Condicionament del terreny

### AS Xarxa de sanejament horitzontal

#### ASA Pericons

**ASA010** U Pericó d'obra de fàbrica.
Pericó de pas, no registrable, soterrada, construït amb fàbrica de maó ceràmic massís, de 1/2 peu d'espessor, rebut amb morter de ciment, industrial, M-5, de dimensions interiors 80x80x95 cm, sobre solera de formigó en massa HM-30/B/20/X0+XA2 de 15 cm d'espessor, formació de pendent mínima del 2%, amb el mateix tipus de formigó, arrebossat i brunyit interiorment amb morter de ciment, industrial, amb additiu hidròfug, M-15 formant arestes i cantonades a mitja canya, tancada superiorment amb tauler ceràmic buit encadellat i llosa de formigó HA-30/B/20/XC4+XA2, armada amb malla electrosoldada i segellada hermèticament amb morter de ciment. Inclús morter per a segellat de junts i peces de PVC tallades longitudinalment per a formació del canal en el fons del pericó.
Criteri de valoració econòmica: El preu no inclou l'excavació ni el replé del extradós.
Inclou: Replanteig. Abocat i compactació del formigó en formació de solera. Formació de l'obra de fàbrica amb maons, prèviament humits, col·locats amb morter. Connexionat dels col·lectors al pericó. Reblert de formigó per a formació de pendents i col·locació de les peces de PVC en el fons del pericó. Arrebossat i brunyit amb morter, arrodonint els angles del fons i de les parets interiors del pericó. Formació del tauler armat. Comprovació del seu correcte funcionament. Realització de proves de servei.
Criteri d'amidament de projecte: Nombre d'unitats previstes, segons documentació gràfica de Projecte.
Criteri de mesura d'obra: Es mesurarà el nombre d'unitats realment executades segons especificacions de Projecte.

| Codi | Ut | Descripció | Rendiment | Preu | Import |
|---|---|---|---|---|---|
| mt10hmf010rRb | m³ | Formigó HM-30/B/20/X0+XA2, fabricat en central, amb ciment SR. (material) | 0.306 | 115.86 | 35.453 |
| mt04lmb010a | U | Maó ceràmic massís d'elaboració mecànica, per revestir, 29x14x5 cm, per a ús en fàbrica protegida (peça P), densitat 2400 kg/m³, segons UNE-EN 771-1. (material) | 229 | 0.64 | 146.560 |
| mt08aaa010a | m³ | Aigua. (material) | 0.057 | 1.5 | 0.086 |
| mt09mif010ca | t | Morter industrial per a obra de paleta, de ciment, color gris, categoria M-5 (resistència a compressió 5 N/mm²), subministrat en sacs, segons UNE-EN 998-2. (material) | 0.211 | 53.48 | 11.284 |
| mt11var110 | U | Conjunt de peces de PVC per realitzar en el fons del pericó de pas les lleres corresponents. (material) | 1 | 5.95 | 5.950 |
| mt09mif010la | t | Morter industrial per a obra de paleta, de ciment, color gris, amb additiu hidròfug, categoria M-15 (resistència a compressió 15 N/mm²), subministrat en sacs, segons UNE-EN 998-2. (material) | 0.104 | 73.55 | 7.649 |
| mt04lvg020c | U | Tauler ceràmic buit encadellat, per revestir, 80x25x3 cm, amb les testes rectes, segons UNE 67041. (material) | 3.5 | 1.14 | 3.990 |
| mt07ame010g | m² | Malla electrosoldada ME 15x15 Ø 6-6 B 500 T 6x2,20 UNE-EN 10080. (material) | 1 | 4.7 | 4.700 |
| mt10haf010ernu | m³ | Formigó HA-30/B/20/XC4+XA2, fabricat en central, amb ciment SR. (material) | 0.082 | 115 | 9.430 |
| mo020 | h | Oficial 1ª construcció. (mà d'obra) | 2.661 | 28.42 | 75.626 |
| mo113 | h | Peó ordinari construcció. (mà d'obra) | 2.891 | 23.81 | 68.835 |
| % | % | Costos directes complementaris | 2 % | 369.563 | 7.391 |
|  |  | Costos directes |  |  | 376.954 |

Residus:
- col·locació: mt10hmf010rRb Formigó HM-30/B/20/X0+XA2, fabricat en central, amb ciment SR; factor de residu 0.00106641
- col·locació: mt04lmb010a; factor de residu 0.021
- col·locació: mt09mif010ca; factor de residu 0.0189
- col·locació: mt09mif010la; factor de residu 0.00678461
- col·locació: mt04lvg020c Tauler ceràmic buit encadellat, per revestir, 80x25x3 cm, amb les testes rectes, segons UNE 67041; factor de residu 0.0196
- col·locació: mt07ame010g Malla electrosoldada ME 15x15 Ø 6-6 B 500 T 6x2,20 UNE-EN 10080; factor de residu 0.0167104
- col·locació: mt10haf010ernu Formigó HA-30/B/20/XC4+XA2, fabricat en central, amb ciment SR; factor de residu 0.00107473

## Recursos

**mt10hmf010rRb** m³ Formigó HM-30/B/20/X0+XA2, fabricat en central, amb ciment SR
Dades tècniques: Cost energètic 2208.000 MJ; Emissió de CO2 253.000 kg; Codi LER 17 01 01; Massa de l'element 2300 kg; Volum 1.533333 m3

**mt04lmb010a** U Maó ceràmic massís d'elaboració mecànica
Dades tècniques: Cost energètic 12.626 MJ; Emissió de CO2 0.813 kg; Codi LER 17 01 02; Massa de l'element 3.5 kg; Volum 0.0028 m3
Residus:
- embalatge: re170201 Fusta. (component de residu); rendiment 0.017 kg; Codi LER 17 02 01; Massa de l'element 1 kg; Volum 0.000909 m3
- embalatge: re170203 Plàstic. (component de residu); rendiment 0.001 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt09mif010la** t Morter industrial per a obra de paleta
Dades tècniques: Cost energètic 2099.395 MJ; Emissió de CO2 181.985 kg; Codi LER 17 01 01; Massa de l'element 1000 kg; Volum 0.666667 m3
Residus:
- embalatge: re150101 Envasos de paper i cartró; rendiment 14.066 kg
- embalatge: re170201 Fusta; rendiment 0.757 kg
- embalatge: re170203 Plàstic; rendiment 0.299 kg

**mt04lvg020c** U Tauler ceràmic buit encadellat, per revestir, 80x25x3 cm, amb les testes rectes, segons UNE 67041
Dades tècniques: Cost energètic 21.477 MJ; Emissió de CO2 1.248 kg; Codi LER 17 01 03; Massa de l'element 6 kg; Volum 0.0048 m3
Residus:
- embalatge: re170201 Fusta; rendiment 0.017 kg
- embalatge: re170203 Plàstic; rendiment 0.004 kg

**mt07ame010g** m² Malla electrosoldada ME 15x15 Ø 6-6 B 500 T 6x2,20 UNE-EN 10080
Dades tècniques: Cost energètic 27.426 MJ; Emissió de CO2 1.423 kg; Codi LER 17 04 05; Massa de l'element 2.79 kg; Volum 0.001329 m3

**mt10haf010ernu** m³ Formigó HA-30/B/20/XC4+XA2, fabricat en central, amb ciment SR
Dades tècniques: Cost energètic 2208.000 MJ; Emissió de CO2 253.000 kg; Codi LER 17 01 01; Massa de l'element 2300 kg; Volum 1.533333 m3
