# Muret guia per mur pantalla

- Propietat de l'arxiu: CYPE Ingenieros S.A.
- Format: FIEBDC-3/2016
- Programa: Generador de precios de la construcción. CYPE Ingenieros, S.A.
- Data: 17/05/2024
- Divisa: EUR
- Costos indirectes: 3 %
- IVA: 21 %

## C Fonamentacions

### CC Contencions

#### CCP Murs pantalla

**CCP005** m Muret guia per mur pantalla.
Doble muret guia, per a mur pantalla, de formigó armat de secció 70x25 cm; realitzat amb formigó HA-25/F/20/XC2 fabricat en central, i abocament des de camió, i acer UNE-EN 10080 B 400 S, amb una quantia aproximada de 25 kg/m; muntatge i desmuntatge del sistema d'encofrat recuperable metàl·lic a dues cares. Inclús filferro de lligar, separadors i líquid desencofrant, per evitar l'adherència del formigó a l'encofrat.
Criteri de valoració econòmica: El preu inclou l'elaboració de la ferralla (tall, doblegat i conformat d'elements) en taller industrial i el muntatge en el lloc definitiu de la seva col·locació en obra. El preu inclou la demolició del muret guia amb retroexcavadora amb martell trencador i la càrrega mecànica d'enderrocs sobre camió o contenidor.
Inclou: Replanteig i traçat dels murets guia. Muntatge del sistema d'encofrat. Col·locació de l'armadura. Abocament i compactació del formigó. Desmuntatge del sistema d'encofrat. Regularització i neteja superficial del parament vist. Acotament de la longitud de cada plafó sobre els murets guia ja realitzats. Replanteig de la cota del fons de la perforació, de la rasant del formigó i de les armadures. Demolició de l'element amb retroexcavadora amb martell trencador. Neteja i recollida de restes. Càrrega mecànica d'enderrocs sobre camió o contenidor.
Criteri d'amidament de projecte: Longitud mesurada a eixos, segons documentació gràfica de Projecte.
Criteri de mesura d'obra: Es mesurarà a eixos de mur, la longitud realment executada segons especificacions de Projecte.

| Codi | Ut | Descripció | Rendiment | Preu | Import |
|---|---|---|---|---|---|
| mt08eme040 | m² | Panells metàl·lics de varies dimensions, per encofrar elements de formigó. (material) | 0.007 | 52 | 0.364 |
| mt50spa052b | m | Tauló de fusta de pi, de 20x7,2 cm. (material) | 0.028 | 6.32 | 0.177 |
| mt50spa081a | U | Puntal metàl·lic telescòpic, de fins a 3 m d'altura. (material) | 0.018 | 19.25 | 0.347 |
| mt08eme051a | m | Fleix d'acer galvanitzat, per a encofrat metàl·lic. (material) | 0.14 | 0.29 | 0.041 |
| mt08var050 | kg | Filferro galvanitzat per a lligar, de 1,30 mm de diàmetre. (material) | 0.27 | 1.5 | 0.405 |
| mt08var060 | kg | Puntes d'acer de 20x100 mm. (material) | 0.14 | 8.75 | 1.225 |
| mt08dba010d | l | Agent desemmotllant, a base d'olis especials, emulsionant en aigua, per a encofrats metàl·lics, fenòlics o de fusta. (material) | 0.042 | 1.8 | 0.076 |
| mt07aco020a | U | Separador homologat per fonamentacions. (material) | 3 | 0.15 | 0.450 |
| mt07aco010a | kg | Ferralla elaborada en taller industrial amb acer en barres corrugades, UNE-EN 10080 B 400 S, de varis diàmetres. (material) | 25 | 1.57 | 39.250 |
| mt10haf010ctms | m³ | Formigó HA-25/F/20/XC2, fabricat en central. (material) | 0.385 | 92.2 | 35.497 |
| mq01exn020a | h | Retroexcavadora hidràulica sobre pneumàtics, de 105 kW. (maquinària) | 0.231 | 51.91 | 11.991 |
| mq01ret010 | h | Miniretrocarregadora sobre pneumàtics de 15 kW. (maquinària) | 0.108 | 45.86 | 4.953 |
| mo044 | h | Oficial 1ª encofrador. (mà d'obra) | 0.504 | 28.39 | 14.309 |
| mo091 | h | Ajudant encofrador. (mà d'obra) | 0.671 | 25.25 | 16.943 |
| mo043 | h | Oficial 1ª ferrallista. (mà d'obra) | 0.12 | 28.39 | 3.407 |
| mo090 | h | Ajudant ferrallista. (mà d'obra) | 0.12 | 25.25 | 3.030 |
| mo045 | h | Oficial 1ª estructurista, en treballs de posada en obra del formigó. (mà d'obra) | 0.032 | 28.39 | 0.908 |
| mo092 | h | Ajudant estructurista, en treballs de posada en obra del formigó. (mà d'obra) | 0.129 | 25.25 | 3.257 |
| mo113 | h | Peó ordinari construcció. (mà d'obra) | 0.277 | 23.81 | 6.595 |
| % | % | Costos directes complementaris | 2 % | 143.225 | 2.865 |
|  |  | Costos directes |  |  | 146.090 |

Residus:
- col·locació: mt08eme040 Panells metàl·lics de varies dimensions, per encofrar elements de formigó; factor de residu 1
- col·locació: mt50spa052b Tauló de fusta de pi, de 20x7,2 cm; factor de residu 1
- col·locació: mt50spa081a Puntal metàl·lic telescòpic, de fins a 3 m d'altura; factor de residu 1
- col·locació: mt08eme051a Fleix d'acer galvanitzat, per a encofrat metàl·lic; factor de residu 1
- col·locació: mt08var050 Filferro galvanitzat per a lligar, de 1,30 mm de diàmetre; factor de residu 0.0038
- col·locació: mt08var060 Puntes d'acer de 20x100 mm; factor de residu 0.0045
- col·locació: mt08dba010d Agent desemmotllant, a base d'olis especials, emulsionant en aigua, per a encofrats metàl·lics, fenòlics o de fusta; factor de residu 0.07
- col·locació: mt07aco010a Ferralla elaborada en taller industrial amb acer en barres corrugades, UNE-EN 10080 B 400 S, de varis diàmetres; factor de residu 0.0075
- col·locació: mt10haf010ctms Formigó HA-25/F/20/XC2, fabricat en central; factor de residu 0.00129528
- excavació: ruo170504 Terra i pedres diferents de les especificades en el codi 17 05 03. (component de residu); rendiment 700 kg; Codi LER 17 05 04; Massa de l'element 1 kg; Volum 0.000625 m3
- excavació: ruo170101 Formigó (formigons, morters i prefabricats). (component de residu); rendiment 805 kg; Codi LER 17 01 01; Massa de l'element 1 kg; Volum 0.000667 m3
- excavació: ruo170405 Ferro i acer. (component de residu); rendiment 50 kg; Codi LER 17 04 05; Massa de l'element 1 kg; Volum 0.000476 m3

## Recursos

**mt08eme040** m² Panells metàl·lics de varies dimensions, per encofrar elements de formigó
Dades tècniques: Cost energètic 314.560 MJ; Emissió de CO2 16.320 kg; Codi LER 17 04 05; Massa de l'element 32 kg; Volum 0.015238 m3

**mt50spa052b** m Tauló de fusta de pi, de 20x7,2 cm
Dades tècniques: Cost energètic 1124.755 MJ; Emissió de CO2 -15.401 kg; Codi LER 17 02 01; Massa de l'element 8.28 kg; Volum 0.007527 m3

**mt50spa081a** U Puntal metàl·lic telescòpic, de fins a 3 m d'altura
Dades tècniques: Cost energètic 97.317 MJ; Emissió de CO2 5.049 kg; Codi LER 17 04 05; Massa de l'element 9.9 kg; Volum 0.004714 m3

**mt08eme051a** m Fleix d'acer galvanitzat, per a encofrat metàl·lic
Dades tècniques: Cost energètic 3.93e-05 MJ; Emissió de CO2 2.04e-06 kg; Codi LER 17 04 05; Massa de l'element 0.000004 kg

**mt08var050** kg Filferro galvanitzat per a lligar, de 1,30 mm de diàmetre
Dades tècniques: Cost energètic 25.100 MJ; Emissió de CO2 2.560 kg; Codi LER 17 04 05; Massa de l'element 1 kg; Volum 0.000476 m3

**mt08var060** kg Puntes d'acer de 20x100 mm
Dades tècniques: Cost energètic 9.830 MJ; Emissió de CO2 0.510 kg; Codi LER 17 04 05; Massa de l'element 1 kg; Volum 0.000476 m3

**mt08dba010d** l Agent desemmotllant, a base d'olis especials, emulsionant en aigua, per a encofrats metàl·lics, fenòlics o de fusta
Dades tècniques: Cost energètic 82.642 MJ; Emissió de CO2 4.474 kg; Codi LER 17 09 04; Massa de l'element 0.932 kg; Volum 0.000621 m3
Residus:
- embalatge: re150104 Envasos metàl·lics. (component de residu); rendiment 0.042 kg; Codi LER 15 01 04; Massa de l'element 1 kg; Volum 0.001667 m3

**mt07aco020a** U Separador homologat per fonamentacions
Dades tècniques: Cost energètic 1.105 MJ; Emissió de CO2 0.114 kg
Residus:
- embalatge: re150101 Envasos de paper i cartró. (component de residu); rendiment 0.072 kg; Codi LER 15 01 01; Massa de l'element 1 kg; Volum 0.001333 m3

**mt07aco010a** kg Ferralla elaborada en taller industrial amb acer en barres corrugades, UNE-EN 10080 B 400 S, de varis diàmetres
Dades tècniques: Cost energètic 9.830 MJ; Emissió de CO2 0.510 kg; Codi LER 17 04 05; Massa de l'element 1 kg; Volum 0.000476 m3

**mt10haf010ctms** m³ Formigó HA-25/F/20/XC2, fabricat en central
Dades tècniques: Cost energètic 1840.000 MJ; Emissió de CO2 230.000 kg; Codi LER 17 01 01; Massa de l'element 2300 kg; Volum 1.533333 m3
