# Desmuntatge de carregador metàl·lica

- Propietat de l'arxiu: CYPE Ingenieros S.A.
- Format: FIEBDC-3/2016
- Programa: Generador de precios de la construcción. CYPE Ingenieros, S.A.
- Data: 21/05/2024
- Divisa: EUR
- Costos indirectes: 3 %
- IVA: 21 %

## D Demolicions

### DE Estructures

#### DEA Acer

**DEA055** m Desmuntatge de carregador metàl·lica.
Desmuntatge de carregador metàl·lic recolzat, format per perfil d'acer laminat IPE 80 o similar, de 4 a 5 m de longitud mitja, amb mitjans manuals, i càrrega manual sobre camió o contenidor.
Inclou: Desmuntatge de l'element. Retirada i apilament del material desmuntat. Neteja de les restes de l'obra. Càrrega manual del material desmuntat i restes de l'obra sobre camió o contenidor.
Criteri d'amidament de projecte: Longitud mesurada segons documentació gràfica de Projecte.
Criteri de mesura d'obra: S'amidarà la longitud realment desmuntada segons especificacions de Projecte.

| Codi | Ut | Descripció | Rendiment | Preu | Import |
|---|---|---|---|---|---|
| mo113 | h | Peó ordinari construcció. (mà d'obra) | 0.508 | 23.81 | 12.095 |
| % | % | Costos directes complementaris | 2 % | 12.095 | 0.242 |
|  |  | Costos directes |  |  | 12.337 |

Residus:
- demolició: ruo170405 Ferro i acer. (component de residu); rendiment 6 kg; Codi LER 17 04 05; Massa de l'element 1 kg; Volum 0.000476 m3
