# Motlle per a cornisa

- Propietat de l'arxiu: CYPE Ingenieros S.A.
- Format: FIEBDC-3/2016
- Programa: Generador de precios de la construcción. CYPE Ingenieros, S.A.
- Data: 04/05/2024
- Divisa: EUR
- Costos indirectes: 3 %
- IVA: 21 %

## E Estructures

### EH Formigó armat

#### EHJ Motlles, passadors i complements

**EHJ020** m Motlle per a cornisa.
Motlle d'un sol ús de poliestirè expandit per cornisa Classic S-01 "VALERO", recobert amb una làmina de plàstic termoformat, de 240x240 mm, col·locat en vora de forjat, d'un sol ús. Inclús elements de fixació del motlle a l'encofrat i cinta adhesiva per la closa de juntes.
Inclou: Replanteig. Tall dels motlles. Col·locació. Retirada dels motlles.
Criteri d'amidament de projecte: Longitud mesurada a eixos, segons documentació gràfica de Projecte.
Criteri de mesura d'obra: Es mesurarà a eixos, la longitud realment executada segons especificacions de Projecte.

| Codi | Ut | Descripció | Rendiment | Preu | Import |
|---|---|---|---|---|---|
| mt08cor020sde | m | Motlle d'un sol ús de poliestirè expandit per cornisa Classic S-01 "VALERO", recobert amb una làmina de plàstic termoformat, de 240x240 mm. (material) | 1.05 | 15.1 | 15.855 |
| mt08var060 | kg | Puntes d'acer de 20x100 mm. (material) | 0.002 | 8.75 | 0.018 |
| mt08lhv030b | m | Cinta de segellament "VALERO". (material) | 0.099 | 0.69 | 0.068 |
| mo091 | h | Ajudant encofrador. (mà d'obra) | 0.12 | 25.25 | 3.030 |
| % | % | Costos directes complementaris | 2 % | 18.971 | 0.379 |
|  |  | Costos directes |  |  | 19.350 |

Residus:
- col·locació: mt08cor020sde; factor de residu 1
- col·locació: mt08var060 Puntes d'acer de 20x100 mm; factor de residu 0.0045
- col·locació: mt08lhv030b Cinta de segellament "VALERO"; factor de residu 0.044

## Recursos

**mt08cor020sde** m Motlle d'un sol ús de poliestirè expandit per cornisa Classic S-01 "VALERO"
Dades tècniques: Cost energètic 56.378 MJ; Emissió de CO2 1.997 kg; Codi LER 17 06 04; Massa de l'element 0.6 kg; Volum 0.001 m3

**mt08var060** kg Puntes d'acer de 20x100 mm
Dades tècniques: Cost energètic 9.830 MJ; Emissió de CO2 0.510 kg; Codi LER 17 04 05; Massa de l'element 1 kg; Volum 0.000476 m3

**mt08lhv030b** m Cinta de segellament "VALERO"
Dades tècniques: Cost energètic 20.508 MJ; Emissió de CO2 0.460 kg; Codi LER 17 02 03; Massa de l'element 0.11 kg; Volum 0.000183 m3
Residus:
- embalatge: re170201 Fusta. (component de residu); rendiment 0.04 kg; Codi LER 17 02 01; Massa de l'element 1 kg; Volum 0.000909 m3
