# Sistema d'encofrat per a pilar circular

- Propietat de l'arxiu: CYPE Ingenieros S.A.
- Format: FIEBDC-3/2016
- Programa: Generador de precios de la construcción. CYPE Ingenieros, S.A.
- Data: 18/05/2024
- Divisa: EUR
- Costos indirectes: 3 %
- IVA: 21 %

## E Estructures

### EH Formigó armat

#### EHS Pilars

**EHS013** m² Sistema d'encofrat per a pilar circular.
Muntatge i desmuntatge de sistema d'encofrat d'un sol ús, per a formació de pilar circular de formigó armat de 80 cm de diàmetre mig, amb acabat tipus industrial per revestir en planta d'entre 7 i 8 m d'altura lliure, format per: superfície encofrant de motlles cilíndrics de làmina plastificada reforçada exteriorment amb fibra de vidre, d'un sol ús i estructura suport vertical de torre bastida per a estintolament de pilars de gran altura, amortitzable en 1 usos.
Inclou: Replanteig. Muntatge del sistema d'encofrat. Desmuntatge del sistema d'encofrat.
Criteri d'amidament de projecte: Superfície d'encofrat en contacte amb el formigó, mesurada segons documentació gràfica de Projecte.
Criteri de mesura d'obra: Es mesurarà la superfície d'encofrat en contacte amb el formigó realment executada segons especificacions de Projecte.

| Codi | Ut | Descripció | Rendiment | Preu | Import |
|---|---|---|---|---|---|
| mt08tub030fd | m² | Motlle cilíndric d'un sol ús, de làmina plastificada reforçada exteriorment amb fibra de vidre, per a encofrat de pilars de formigó, d'entre 7 i 8 m d'altura i 80 cm de diàmetre mig, per acabat no vist del formigó. Inclús accessoris de muntatge. (material) | 1 | 48.19 | 48.190 |
| mt08eup030 | m³ | Torre bastida metàl·lica, per a estintolament de pilars de gran altura. Inclús p/p d'accessoris de muntatge. (material) | 0.1 | 3.45 | 0.345 |
| mo044 | h | Oficial 1ª encofrador. (mà d'obra) | 0.324 | 28.39 | 9.198 |
| mo091 | h | Ajudant encofrador. (mà d'obra) | 0.324 | 25.25 | 8.181 |
| % | % | Costos directes complementaris | 2 % | 65.914 | 1.318 |
|  |  | Costos directes |  |  | 67.232 |

Residus:
- col·locació: mt08tub030fd; factor de residu 1

## Recursos

**mt08tub030fd** m² Motlle cilíndric d'un sol ús
Dades tècniques: Cost energètic 248.788 MJ; Emissió de CO2 12.352 kg; Codi LER 17 02 03; Massa de l'element 2.568 kg; Volum 0.00428 m3
