# Sistema d'encofrat d'un sol ús per a pilar rectangular o quadrat

- Propietat de l'arxiu: CYPE Ingenieros S.A.
- Format: FIEBDC-3/2016
- Programa: Generador de precios de la construcción. CYPE Ingenieros, S.A.
- Data: 18/05/2024
- Divisa: EUR
- Costos indirectes: 3 %
- IVA: 21 %

## E Estructures

### EH Formigó armat

#### EHS Pilars

**EHS014** U Sistema d'encofrat d'un sol ús per a pilar rectangular o quadrat.
Muntatge i desmuntatge de sistema d'encofrat d'un sol ús Reltec Cuadrado "VALERO", per a formació de pilar rectangular o quadrat de formigó armat, de 55x45 cm, amb acabat vist amb textura llisa, en planta d'entre 4 i 5 m d'altura lliure, format per: superfície encofrant de motlles cilíndrics de poliestirè expandit (EPS), recoberts interiorment amb una làmina plastificada i reforçats exteriorment amb fibra de vidre, d'un sol ús i estructura suport vertical de puntals metàl·lics, amortitzables en 150 usos.
Inclou: Replanteig. Muntatge del sistema d'encofrat. Desmuntatge del sistema d'encofrat.
Criteri d'amidament de projecte: Nombre d'unitats previstes, segons documentació gràfica de Projecte.
Criteri de mesura d'obra: Es mesurarà el nombre d'unitats realment executades segons especificacions de Projecte.

| Codi | Ut | Descripció | Rendiment | Preu | Import |
|---|---|---|---|---|---|
| mt08val010hR1 | m | Motlle cilíndric d'un sol ús Reltec Cuadrado "VALERO", de 759 mm de diàmetre exterior, de poliestirè expandit (EPS), recobert interiorment amb una làmina plastificada i reforçat exteriorment amb fibra de vidre, per a pilars de formigó armat de secció rectangular o quadrada, d'entre 4 i 5 m d'altura i 55x45 cm de secció mitja, per acabat vist del formigó. (material) | 5 | 147.43 | 737.150 |
| mt50spa081a | U | Puntal metàl·lic telescòpic, de fins a 3 m d'altura. (material) | 0.033 | 19.25 | 0.635 |
| mt50spa081d | U | Puntal metàl·lic telescòpic, de fins a 5 m d'altura. (material) | 0.033 | 32.5 | 1.073 |
| mo044 | h | Oficial 1ª encofrador. (mà d'obra) | 2.518 | 28.39 | 71.486 |
| mo091 | h | Ajudant encofrador. (mà d'obra) | 2.518 | 25.25 | 63.580 |
| % | % | Costos directes complementaris | 2 % | 873.924 | 17.478 |
|  |  | Costos directes |  |  | 891.402 |

Residus:
- col·locació: mt08val010hR1; factor de residu 1
- col·locació: mt50spa081a Puntal metàl·lic telescòpic, de fins a 3 m d'altura; factor de residu 1
- col·locació: mt50spa081d Puntal metàl·lic telescòpic, de fins a 5 m d'altura; factor de residu 1

## Recursos

**mt08val010hR1** m Motlle cilíndric d'un sol ús Reltec Cuadrado "VALERO"
Dades tècniques: Cost energètic 958.737 MJ; Emissió de CO2 38.252 kg; Codi LER 17 02 03; Massa de l'element 10.83 kg; Volum 0.01805 m3

**mt50spa081a** U Puntal metàl·lic telescòpic, de fins a 3 m d'altura
Dades tècniques: Cost energètic 97.317 MJ; Emissió de CO2 5.049 kg; Codi LER 17 04 05; Massa de l'element 9.9 kg; Volum 0.004714 m3

**mt50spa081d** U Puntal metàl·lic telescòpic, de fins a 5 m d'altura
Dades tècniques: Cost energètic 126.807 MJ; Emissió de CO2 6.579 kg; Codi LER 17 04 05; Massa de l'element 12.9 kg; Volum 0.006143 m3
