# Cèrcol de formigó armat

- Propietat de l'arxiu: CYPE Ingenieros S.A.
- Format: FIEBDC-3/2016
- Programa: Generador de precios de la construcción. CYPE Ingenieros, S.A.
- Data: 25/05/2024
- Divisa: EUR
- Costos indirectes: 3 %
- IVA: 21 %

## E Estructures

### EH Formigó armat

#### EHV Bigues

**EHV020** m³ Cèrcol de formigó armat.
Cèrcol de recolzament de forjat de formigó armat, realitzat amb formigó HA-25/F/20/XC2 fabricat en central, i abocament amb cubilot, i acer UNE-EN 10080 B 400 SD, amb una quantia aproximada de 105 kg/m³; muntatge i desmuntatge del sistema d'encofrat continu amb puntals, sotaponts metàl·lics i superfície encofrant de fusta tractada reforçada amb barnilles i perfils. Inclús filferro de lligar i separadors.
Criteri de valoració econòmica: El preu inclou l'elaboració de la ferralla (tall, doblegat i conformat d'elements) en taller industrial i el muntatge en el lloc definitiu de la seva col·locació en obra.
Inclou: Replanteig. Muntatge del sistema d'encofrat. Col·locació de les armadures amb separadors homologats. Abocament i compactació del formigó. Curat del formigó. Desmuntatge del sistema d'encofrat.
Criteri d'amidament de projecte: Volum mesurat segons documentació gràfica de Projecte.
Criteri de mesura d'obra: Es mesurarà el volum realment executat segons especificacions de Projecte.

| Codi | Ut | Descripció | Rendiment | Preu | Import |
|---|---|---|---|---|---|
| mt08eva020 | m² | Sistema d'encofrat recuperable per a l'execució de cèrcols de formigó armat, compost de: puntals metàl·lics telescòpics, sotaponts metàl·lics i superfície encofrant de fusta tractada reforçada amb barres i perfils. (material) | 6.5 | 48.5 | 315.250 |
| mt07aco020c | U | Separador homologat per bigues. (material) | 20 | 0.09 | 1.800 |
| mt07aco010b | kg | Ferralla elaborada en taller industrial amb acer en barres corrugades, UNE-EN 10080 B 400 SD, de varis diàmetres. (material) | 105 | 1.58 | 165.900 |
| mt08var050 | kg | Filferro galvanitzat per a lligar, de 1,30 mm de diàmetre. (material) | 0.945 | 1.5 | 1.418 |
| mt10haf010ctms | m³ | Formigó HA-25/F/20/XC2, fabricat en central. (material) | 1.05 | 92.2 | 96.810 |
| mo044 | h | Oficial 1ª encofrador. (mà d'obra) | 2.864 | 28.39 | 81.309 |
| mo091 | h | Ajudant encofrador. (mà d'obra) | 2.864 | 25.25 | 72.316 |
| mo043 | h | Oficial 1ª ferrallista. (mà d'obra) | 1.057 | 28.39 | 30.008 |
| mo090 | h | Ajudant ferrallista. (mà d'obra) | 1.057 | 25.25 | 26.689 |
| mo045 | h | Oficial 1ª estructurista, en treballs de posada en obra del formigó. (mà d'obra) | 0.408 | 28.39 | 11.583 |
| mo092 | h | Ajudant estructurista, en treballs de posada en obra del formigó. (mà d'obra) | 1.642 | 25.25 | 41.461 |
| % | % | Costos directes complementaris | 2 % | 844.544 | 16.891 |
|  |  | Costos directes |  |  | 861.435 |

Residus:
- col·locació: mt08eva020; factor de residu 1
- col·locació: mt07aco010b Ferralla elaborada en taller industrial amb acer en barres corrugades, UNE-EN 10080 B 400 SD, de varis diàmetres; factor de residu 0.0075
- col·locació: mt08var050 Filferro galvanitzat per a lligar, de 1,30 mm de diàmetre; factor de residu 0.0038
- col·locació: mt10haf010ctms Formigó HA-25/F/20/XC2, fabricat en central; factor de residu 0.00129528

## Recursos

**mt08eva020** m² Sistema d'encofrat recuperable per a l'execució de cèrcols de formigó armat
Dades tècniques: Cost energètic 186.399 MJ; Emissió de CO2 -2.455 kg; Codi LER 17 02 01; Massa de l'element 1.5125 kg; Volum 0.001375 m3

**mt07aco020c** U Separador homologat per bigues
Dades tècniques: Cost energètic 1.105 MJ; Emissió de CO2 0.114 kg
Residus:
- embalatge: re150101 Envasos de paper i cartró. (component de residu); rendiment 0.072 kg; Codi LER 15 01 01; Massa de l'element 1 kg; Volum 0.001333 m3

**mt07aco010b** kg Ferralla elaborada en taller industrial amb acer en barres corrugades, UNE-EN 10080 B 400 SD, de varis diàmetres
Dades tècniques: Cost energètic 9.830 MJ; Emissió de CO2 0.510 kg; Codi LER 17 04 05; Massa de l'element 1 kg; Volum 0.000476 m3

**mt08var050** kg Filferro galvanitzat per a lligar, de 1,30 mm de diàmetre
Dades tècniques: Cost energètic 25.100 MJ; Emissió de CO2 2.560 kg; Codi LER 17 04 05; Massa de l'element 1 kg; Volum 0.000476 m3

**mt10haf010ctms** m³ Formigó HA-25/F/20/XC2, fabricat en central
Dades tècniques: Cost energètic 1840.000 MJ; Emissió de CO2 230.000 kg; Codi LER 17 01 01; Massa de l'element 2300 kg; Volum 1.533333 m3
