# Prellosa pretesada de gelosia

- Propietat de l'arxiu: CYPE Ingenieros S.A.
- Format: FIEBDC-3/2016
- Programa: Generador de precios de la construcción. CYPE Ingenieros, S.A.
- Data: 17/05/2024
- Divisa: EUR
- Costos indirectes: 3 %
- IVA: 21 %

## E Estructures

### EP Formigó prefabricat

#### EPP Prelloses

**EPP010** m² Prellosa pretesada de gelosia.
Prellosa de gelosia, massissa, de semiplaca de formigó pretesat de 6 cm de gruix, 120 a 250 cm d'amplada i 700 cm de longitud, amb moment flector últim de 25 a 40 kN·m/m, i cantell total 12 (6+6) cm, amb altura lliure de planta de fins a 3 m; formigó HA-25/F/20/X0 fabricat en central, i abocament amb cubilot, acer B 500 S, amb una quantia aproximada de 4 kg/m². Inclús filferro de lligar i separadors.
Criteri de valoració econòmica: El preu inclou l'elaboració de la ferralla (tall, doblegat i conformat d'elements) en taller industrial i el muntatge en el lloc definitiu de la seva col·locació en obra, però no inclou els pilars ni les bigues.
Inclou: Replanteig de la geometria de la planta. Muntatge de les semiplaques mitjançant grua. Enllaç de la llosa amb els seus recolzaments. Talls, ranuras, trepant i forats. Col·locació de les armadures amb separadors homologats. Abocament i compactació del formigó. Curat del formigó.
Criteri d'amidament de projecte: Superfície mesurada en veritable magnitud des de les cares exteriors dels cèrcols del perímetre, segons documentació gràfica de Projecte, deduint els buits de superfície major de 6 m².
Criteri de mesura d'obra: Es mesurarà, en veritable magnitud, des de les cares exteriors dels cèrcols del perímetre, la superfície realment executada segons especificacions de Projecte, deduint els buits de superfície major de 6 m².

| Codi | Ut | Descripció | Rendiment | Preu | Import |
|---|---|---|---|---|---|
| mt07pha120aa | m² | Semiplaca de formigó pretesat de 6 cm de gruix, 120 a 250 cm d'amplada i 700 cm de longitud, amb 505 a 990 kN d'armadura activa. (material) | 1 | 47.7 | 47.700 |
| mt07aco010c | kg | Ferralla elaborada en taller industrial amb acer en barres corrugades, UNE-EN 10080 B 500 S, de varis diàmetres. (material) | 4 | 1.6 | 6.400 |
| mt08var050 | kg | Filferro galvanitzat per a lligar, de 1,30 mm de diàmetre. (material) | 0.048 | 1.5 | 0.072 |
| mt10haf010atms | m³ | Formigó HA-25/F/20/X0, fabricat en central. (material) | 0.06 | 91 | 5.460 |
| mq07gte010c | h | Grua autopropulsada de braç telescòpic amb una capacitat d'elevació de 30 t i 27 m d'altura màxima de treball. (maquinària) | 0.15 | 75.04 | 11.256 |
| mo046 | h | Oficial 1ª muntador d'estructura prefabricada de formigó. (mà d'obra) | 0.108 | 28.39 | 3.066 |
| mo093 | h | Ajudant muntador d'estructura prefabricada de formigó. (mà d'obra) | 0.108 | 25.25 | 2.727 |
| mo043 | h | Oficial 1ª ferrallista. (mà d'obra) | 0.058 | 28.39 | 1.647 |
| mo090 | h | Ajudant ferrallista. (mà d'obra) | 0.048 | 25.25 | 1.212 |
| mo045 | h | Oficial 1ª estructurista, en treballs de posada en obra del formigó. (mà d'obra) | 0.016 | 28.39 | 0.454 |
| mo092 | h | Ajudant estructurista, en treballs de posada en obra del formigó. (mà d'obra) | 0.065 | 25.25 | 1.641 |
| % | % | Costos directes complementaris | 2 % | 81.635 | 1.633 |
|  |  | Costos directes |  |  | 83.268 |

Residus:
- col·locació: mt07pha120aa; factor de residu 0.0194725
- col·locació: mt07aco010c Ferralla elaborada en taller industrial amb acer en barres corrugades, UNE-EN 10080 B 500 S, de varis diàmetres; factor de residu 0.0075
- col·locació: mt08var050 Filferro galvanitzat per a lligar, de 1,30 mm de diàmetre; factor de residu 0.0038
- col·locació: mt10haf010atms Formigó HA-25/F/20/X0, fabricat en central; factor de residu 0.00130689

## Recursos

**mt07pha120aa** m² Semiplaca de formigó pretesat de 6 cm de gruix
Dades tècniques: Cost energètic 309.606 MJ; Emissió de CO2 24.032 kg; Codi LER 17 01 01; Massa de l'element 160 kg; Volum 0.106667 m3
Residus:
- embalatge: re170201 Fusta. (component de residu); rendiment 0.656 kg; Codi LER 17 02 01; Massa de l'element 1 kg; Volum 0.000909 m3
- embalatge: re170203 Plàstic. (component de residu); rendiment 0.26 kg; Codi LER 17 02 03; Massa de l'element 1 kg; Volum 0.001667 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt10haf010atms** m³ Formigó HA-25/F/20/X0, fabricat en central
Dades tècniques: Cost energètic 1840.000 MJ; Emissió de CO2 230.000 kg; Codi LER 17 01 01; Massa de l'element 2300 kg; Volum 1.533333 m3
