# Subestructura suport per a la sustentació del revestiment exterior de façana ventilada, amb peces de gran format de gres de porcellana. Sistema "ANCLAJES GRAPAMAR"

- Propietat de l'arxiu: CYPE Ingenieros S.A.
- Format: FIEBDC-3/2016
- Programa: Generador de precios de la construcción. CYPE Ingenieros, S.A.
- Data: 06/05/2024
- Divisa: EUR
- Costos indirectes: 3 %
- IVA: 21 %

## F Façanes i particions

### FA Façanes ventilades

#### FAJ Subestructura suport

**FAJ021** m² Subestructura suport per a la sustentació del revestiment exterior de façana ventilada, amb peces de gran format de gres de porcellana. Sistema "ANCLAJES GRAPAMAR".
Subestructura suport regulable en les tres direccions, per a la sustentació d'el revestiment exterior, amb peces mecanitzades de gran format de gres de porcellana, de 600x1200 mm i d'entre 10 i 11 mm d'espessor, mitjançant el sistema d'ancoratge ocult de grapa, PF1011 Oculto "ANCLAJES GRAPAMAR", amb DIT núm. 548R, formada per: perfils verticals en C d'alumini extrudit d'aliatge 6063 amb tractament tèrmic T6, grapes amb ungla oculta d'alumini extrudit d'aliatge 6063 amb tractament tèrmic T6, esquadres de càrrega i esquadres de recolzament de 80x60x100x5 mm, d'alumini extrudit d'aliatge 6063 amb tractament tèrmic T6. Inclús tirafons i ancoratges mecànics d'expansió d'acer inoxidable A2, per a la fixació de la subestructura suport.
Criteri de valoració econòmica: El preu no inclou el revestiment exterior.
Inclou: Replanteig dels punts d'ancoratge de la subestructura suport. Muntatge de les esquadres. Fixació dels perfils verticals.
Criteri d'amidament de projecte: Superfície mesurada segons documentació gràfica de Projecte, amb el mateix criteri que el revestiment exterior de façana ventilada.
Criteri de mesura d'obra: Es mesurarà la superfície realment executada segons especificacions de Projecte, amb el mateix criteri que el revestiment exterior de façana ventilada.

| Codi | Ut | Descripció | Rendiment | Preu | Import |
|---|---|---|---|---|---|
| mt19pag020iqcc | m² | Subestructura suport regulable en les tres direccions, per a la sustentació d'el revestiment exterior, amb peces mecanitzades de gran format de gres de porcellana, de 600x1200 mm i d'entre 10 i 11 mm d'espessor, mitjançant el sistema d'ancoratge ocult de grapa, PF1011 Oculto "ANCLAJES GRAPAMAR", formada per: perfils verticals en C d'alumini extrudit d'aliatge 6063 amb tractament tèrmic T6, grapes amb ungla oculta d'alumini extrudit d'aliatge 6063 amb tractament tèrmic T6, esquadres de càrrega i esquadres de recolzament de 80x60x100x5 mm, d'alumini extrudit d'aliatge 6063 amb tractament tèrmic T6; amb tirafons d'acer inoxidable A2 i tacs de niló per a la fixació dels perfils al full principal (fck>=150 kp/cm²) cada 1,50 m com a màxim i ancoratges mecànics d'expansió, d'acer inoxidable A2 per a la fixació dels perfils al forjat (aproximadament 3 m d'altura lliure). (material) | 1 | 24.31 | 24.310 |
| mo052 | h | Oficial 1ª muntador de sistemes de façanes prefabricades. (mà d'obra) | 0.24 | 29.34 | 7.042 |
| mo099 | h | Ajudant muntador de sistemes de façanes prefabricades. (mà d'obra) | 0.24 | 25.28 | 6.067 |
| % | % | Costos directes complementaris | 2 % | 37.419 | 0.748 |
|  |  | Costos directes |  |  | 38.167 |

Residus:
- col·locació: mt19pag020iqcc; factor de residu 0.024

## Recursos

**mt19pag020iqcc** m² Subestructura suport regulable en les tres direccions
Dades tècniques: Cost energètic 337.981 MJ; Emissió de CO2 24.826 kg; Codi LER 17 04 02; Massa de l'element 3 kg; Volum 0.002 m3
Residus:
- embalatge: re170203 Plàstic. (component de residu); rendiment 0.022 kg; Codi LER 17 02 03; Massa de l'element 1 kg; Volum 0.001667 m3
