# Envà de plaques de guix laminat. Sistema "PLACO"

- Propietat de l'arxiu: CYPE Ingenieros S.A.
- Format: FIEBDC-3/2016
- Programa: Generador de precios de la construcción. CYPE Ingenieros, S.A.
- Data: 05/05/2024
- Divisa: EUR
- Costos indirectes: 3 %
- IVA: 21 %

## F Façanes i particions

### FB Envà d'entramat autoportant

#### FBY De plaques de guix laminat

**FBY050** m² Envà de plaques de guix laminat. Sistema "PLACO".
Envà senzill, sistema "PLACO", (15 + 48 + 15)/600 (48), de 78 mm de gruix total, amb nivell de qualitat de l'acabat estàndard (Q2), format per una estructura simple autoportant de perfils metàl·lics d'acer galvanitzat formada per canals R 48 "PLACO" i muntants M 48 "PLACO", amb una separació entre muntants de 600 mm i una disposició normal "N", a la què es cargolen dues plaques en total es cargola una placa de guix laminat A / UNE-EN 520 - 1200 / 2000 / 15 / amb les vores longitudinals afinades, BA 15 "PLACO" en una cara, i una altra placa A / UNE-EN 520 - 1200 / 2000 / 15 / amb les vores longitudinals afinades, BA 15 "PLACO" en l'altra cara. Inclús banda estanca autoadhesiva, Banda 45 "PLACO"; cargols per a la fixació de les plaques; cinta de paper amb reforç metàl·lic "PLACO" i pasta i cinta per al tractament de junts.
Criteri de valoració econòmica: El preu inclou la resolució de trobades i punts singulars, però no inclou l'aïllament a col·locar entre els muntants.
Inclou: Replanteig i traçat en el forjat inferior i en el superior dels envans a realitzar. Col·locació de banda d'estanquitat i canals inferiors, sobre paviment acabat o base de seient. Col·locació de banda d'estanquitat i canals superiors, sota forjats. Col·locació i fixació dels muntants sobre els elements horitzontals. Tall de les plaques. Fixació de les plaques per al tancament d'una de les cares de l'envà. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12plj020a | m | Banda estanca autoadhesiva, Banda 45 "PLACO", d'escuma de polietilè de cel·les tancades, de 3 mm d'espessor i 45 mm d'amplada, per a l'estanquitat de la base i l'aïllament acústic del perímetre en envans i extradossats de plaques. (material) | 0.45 | 0.47 | 0.212 |
| mt12plp070b | m | Canal de perfil d'acer galvanitzat, R 48 "PLACO", fabricat mitjançant laminació en fred, de 3000 mm de longitud, 48x30 mm de secció i 0,55 mm de gruix, segons UNE-EN 14195. (material) | 0.9 | 1.79 | 1.611 |
| mt12plp060b | m | Muntant de perfil d'acer galvanitzat, M 48 "PLACO", fabricat mitjançant laminació en fred, de 3000 mm de longitud, 46,5x36 mm de secció i 0,6 mm de gruix, segons UNE-EN 14195. (material) | 2.1 | 2.18 | 4.578 |
| mt12plk010aaead | m² | Placa de guix laminat A / UNE-EN 520 - 1200 / 2000 / 15 / amb les vores longitudinals afinades, BA 15 "PLACO", formada per una ànima de guix d'origen natural embotida i íntimament lligada a dues làmines de cartró fort. (material) | 2.1 | 4.75 | 9.975 |
| mt12plt010a | U | Cargol autoroscant TTPC 25 "PLACO", amb cap de trompeta, de 25 mm de longitud, per a instal·lació de plaques de guix laminat sobre perfils de gruix inferior a 6 mm. (material) | 22 | 0.01 | 0.220 |
| mt12plt030b | U | Cargol autoperforant rosca-xapa, TRPF 13 "PLACO", de 13 mm de longitud. (material) | 4 | 0.02 | 0.080 |
| mt12plj010a | m | Cinta microperforada de paper "PLACO", de 50 mm d'amplada, segons UNE-EN 13963, per a acabat de junts de plaques de guix laminat. (material) | 1.4 | 0.05 | 0.070 |
| mt12plm010a | kg | Pasta d'assecatge en pols SN "PLACO"; Euroclasse A2-s1, d0 de reacció al foc, segons UNE-EN 13501-1, rang de temperatura de treball de 5 a 30°C, per a aplicació manual amb cinta de segellament, segons UNE-EN 13963; per al tractament dels junts de les plaques de guix laminat. (material) | 0.66 | 1.13 | 0.746 |
| mt12plj010b | m | Cinta de paper amb reforç metàl·lic "PLACO", de 50 mm d'amplada, segons UNE-EN 14353, per a acabat de junts de plaques de guix laminat. (material) | 0.3 | 0.83 | 0.249 |
| mo053 | h | Oficial 1ª muntador de prefabricats interiors. (mà d'obra) | 0.318 | 29.34 | 9.330 |
| mo100 | h | Ajudant muntador de prefabricats interiors. (mà d'obra) | 0.318 | 25.28 | 8.039 |
| % | % | Costos directes complementaris | 2 % | 35.110 | 0.702 |
|  |  | Costos directes |  |  | 35.812 |

Residus:
- col·locació: mt12plj020a; factor de residu 0.06
- col·locació: mt12plp070b; factor de residu 0.0168553
- col·locació: mt12plp060b; factor de residu 0.0153066
- col·locació: mt12plk010aaead; factor de residu 0.018
- col·locació: mt12plt010a; factor de residu 0.00533333
- col·locació: mt12plt030b Cargol autoperforant rosca-xapa, TRPF 13 "PLACO", de 13 mm de longitud; factor de residu 0.005
- col·locació: mt12plj010a; factor de residu 0.0440299
- col·locació: mt12plm010a; factor de residu 0.03
- col·locació: mt12plj010b; factor de residu 0.044

## Recursos

**mt12plj020a** m Banda estanca autoadhesiva
Dades tècniques: Cost energètic 1.399 MJ; Emissió de CO2 0.051 kg; Codi LER 17 06 04; Massa de l'element 0.0095 kg; Volum 0.000016 m3
Residus:
- embalatge: re170203 Plàstic. (component de residu); rendiment 0.001 kg; Codi LER 17 02 03; Massa de l'element 1 kg; Volum 0.001667 m3

**mt12plp070b** m Canal de perfil d'acer galvanitzat
Dades tècniques: Cost energètic 62.839 MJ; Emissió de CO2 1.930 kg; Codi LER 17 04 05; Massa de l'element 0.47 kg; Volum 0.000224 m3
Residus:
- embalatge: re170203 Plàstic; rendiment 0.005 kg

**mt12plp060b** m Muntant de perfil d'acer galvanitzat
Dades tècniques: Cost energètic 81.433 MJ; Emissió de CO2 2.498 kg; Codi LER 17 04 05; Massa de l'element 0.61 kg; Volum 0.00029 m3
Residus:
- embalatge: re170203 Plàstic; rendiment 0.006 kg

**mt12plk010aaead** m² Placa de guix laminat A / UNE-EN 520 - 1200 / 2000 / 15 / amb les vores longitudinals afinades
Dades tècniques: Cost energètic 37.027 MJ; Emissió de CO2 1.884 kg; Codi LER 17 08 02; Massa de l'element 10.97 kg; Volum 0.01097 m3
Residus:
- embalatge: re170203 Plàstic; rendiment 0.004 kg

**mt12plt010a** U Cargol autoroscant TTPC 25 "PLACO"
Dades tècniques: Cost energètic 0.015 MJ; Emissió de CO2 0.002 kg; Codi LER 17 04 05; Massa de l'element 0.0015 kg
Residus:
- embalatge: re150101 Envasos de paper i cartró. (component de residu); rendiment 0.001 kg; Codi LER 15 01 01; Massa de l'element 1 kg; Volum 0.001333 m3

**mt12plt030b** U Cargol autoperforant rosca-xapa, TRPF 13 "PLACO", de 13 mm de longitud
Dades tècniques: Cost energètic 0.010 MJ; Emissió de CO2 0.001 kg; Codi LER 17 04 05; Massa de l'element 0.001 kg
Residus:
- embalatge: re150101 Envasos de paper i cartró; rendiment 0.001 kg

**mt12plj010a** m Cinta microperforada de paper "PLACO"
Dades tècniques: Cost energètic 0.004 MJ; Emissió de CO2 0.006 kg; Codi LER 20 01 01; Massa de l'element 0.0067 kg; Volum 0.000009 m3

**mt12plm010a** kg Pasta d'assecatge en pols SN "PLACO"; Euroclasse A2-s1
Dades tècniques: Cost energètic 9.578 MJ; Emissió de CO2 0.386 kg; Codi LER 17 08 02; Massa de l'element 1 kg; Volum 0.001 m3
Residus:
- embalatge: re170203 Plàstic; rendiment 0.02 kg

**mt12plj010b** m Cinta de paper amb reforç metàl·lic "PLACO"
Dades tècniques: Cost energètic 4.511 MJ; Emissió de CO2 0.348 kg; Codi LER 20 01 01; Massa de l'element 0.06 kg; Volum 0.00008 m3
