# Llinda de perfil laminat simple

- Propietat de l'arxiu: CYPE Ingenieros S.A.
- Format: FIEBDC-3/2016
- Programa: Generador de precios de la construcción. CYPE Ingenieros, S.A.
- Data: 31/05/2024
- Divisa: EUR
- Costos indirectes: 3 %
- IVA: 21 %

## F Façanes i particions

### FC Llindars, carregadors i calaixos de persianes

#### FCA D'acer

**FCA010** m Llinda de perfil laminat simple.
Llinda de perfil d'acer UNE-EN 10025 S275JR, laminat en calent, format per peça simple de la sèrie IPN 100, acabat amb capa d'emprimació anticorrosiva mitjançant aplicació de dues mans, tallat a mida i col·locació en obra sobre platines de recolzament. Inclús platines amb capa d'emprimació anticorrosiva, col·locades sobre els muntants del forat per a suport de la llinda.
Inclou: Neteja i preparació del plànol de suport. Replanteig i marcat d'eixos. Col·locació de les platines. Col·locació i fixació provisional de carregadors. Aplomat i anivellació.
Criteri d'amidament de projecte: Longitud mesurada segons documentació gràfica de Projecte, incloent les entregues en els suports.
Criteri de mesura d'obra: Es mesurarà la longitud realment executada segons especificacions de Projecte, incloent els acords en els suports.

| Codi | Ut | Descripció | Rendiment | Preu | Import |
|---|---|---|---|---|---|
| mt07ala110ba | m | Perfil d'acer UNE-EN 10025 S275JR, sèrie IPN 100, laminat en calent, per aplicacions estructurals. Treballat i muntat en taller, per a col·locar en obra. (material) | 1 | 16.65 | 16.650 |
| mt07ala011j | kg | Platina d'acer laminat UNE-EN 10025 S275JR, per aplicacions estructurals. Treballada i muntada en taller, per a col·locar en obra. (material) | 0.4 | 2.42 | 0.968 |
| mt27pfi010 | l | Emprimació d'assecat ràpid, formulada amb resines alquídiques modificades i fosfat de zinc. (material) | 0.083 | 4.8 | 0.398 |
| mo020 | h | Oficial 1ª construcció. (mà d'obra) | 0.15 | 28.42 | 4.263 |
| mo113 | h | Peó ordinari construcció. (mà d'obra) | 0.15 | 23.81 | 3.572 |
| % | % | Costos directes complementaris | 2 % | 25.851 | 0.517 |
|  |  | Costos directes |  |  | 26.368 |

Residus:
- col·locació: mt07ala110ba; factor de residu 0.014732
- col·locació: mt07ala011j; factor de residu 0.0045
- col·locació: mt27pfi010 Emprimació d'assecat ràpid, formulada amb resines alquídiques modificades i fosfat de zinc; factor de residu 0.06

## Recursos

**mt07ala110ba** m Perfil d'acer UNE-EN 10025 S275JR
Dades tècniques: Cost energètic 81.786 MJ; Emissió de CO2 4.243 kg; Codi LER 17 04 05; Massa de l'element 8.32 kg; Volum 0.003962 m3

**mt07ala011j** kg Platina d'acer laminat UNE-EN 10025 S275JR
Dades tècniques: Cost energètic 9.830 MJ; Emissió de CO2 0.510 kg; Codi LER 17 04 05; Massa de l'element 1 kg; Volum 0.000476 m3

**mt27pfi010** l Emprimació d'assecat ràpid, formulada amb resines alquídiques modificades i fosfat de zinc
Dades tècniques: Cost energètic 114.556 MJ; Emissió de CO2 4.598 kg; Codi LER 17 09 04; Massa de l'element 1.406 kg; Volum 0.000937 m3
Residus:
- embalatge: re150104 Envasos metàl·lics. (component de residu); rendiment 0.042 kg; Codi LER 15 01 04; Massa de l'element 1 kg; Volum 0.001667 m3
