# Barana de façana, de alumínio

- Propietat de l'arxiu: CYPE Ingenieros S.A.
- Format: FIEBDC-3/2016
- Programa: Generador de precios de la construcción. CYPE Ingenieros, S.A.
- Data: 27/05/2024
- Divisa: EUR
- Costos indirectes: 3 %
- IVA: 21 %

## F Façanes i particions

### FD Defenses

#### FDD Baranes i passamans

**FDD020** m Barana de façana, de alumínio.
Barana de façana en forma corba, de 100 cm d'altura, d'alumini anoditzat color natural, formada per: bastidor compost de barana superior i inferior de perfil quadrat de 40x40 mm i muntants de perfil quadrat de 40x40 mm amb una separació de 100 cm entre si; pany per reblert dels buits del bastidor compost de barrots verticals d'alumini, perfil rectangular de 30x15 mm, i passamans de perfil corb de 70 mm. Inclús platines per a fixació mitjançant cargolat en element de formigó amb tacs d'expansió i cargols d'acer. Elaboració en taller i ajustament final a obra.
Inclou: Marcat dels punts de fixació del bastidor. Presentació del tram de barana de forma que els punts d'ancoratge del bastidor es situïn en els punts marcats. Aplomat i anivellació. Resolució de les unions entre trams de barana. Resolució de les unions al parament. Muntatge d'elements complementaris.
Criteri d'amidament de projecte: Longitud mesurada a eixos, segons documentació gràfica de Projecte.
Criteri de mesura d'obra: Es mesurarà en la direcció del passamans, a eixos, la longitud realment executada segons especificacions de Projecte.

| Codi | Ut | Descripció | Rendiment | Preu | Import |
|---|---|---|---|---|---|
| mt25dba030a | m | Pilastra quadrada de 40x40 mm, d'alumini anoditzat de 15 micres, color natural, muntada en taller, per barana. (material) | 2.1 | 5.72 | 12.012 |
| mt25dba040a | m | Passamà quadrat de 40x40 mm, d'alumini anoditzat de 15 micres, color natural, muntada en taller, per barana. (material) | 2.1 | 8.45 | 17.745 |
| mt25dba020a | m | Barrot vertical rectangular de 30x15 mm, d'alumini anoditzat de 15 micres, color natural, muntat en taller, per barana. (material) | 9 | 4.23 | 38.070 |
| mt25dba010a | m | Passamans corb de 70 mm, d'alumini anoditzat de 15 micres, color natural, muntat en taller, per barana. (material) | 1.05 | 8.45 | 8.873 |
| mt26aaa023a | U | Ancoratge mecànic amb tac d'expansió d'acer galvanitzat, femella i volandera. (material) | 2 | 1.47 | 2.940 |
| mo011 | h | Oficial 1ª muntador. (mà d'obra) | 1.127 | 29.34 | 33.066 |
| mo080 | h | Ajudant muntador. (mà d'obra) | 0.647 | 25.28 | 16.356 |
| % | % | Costos directes complementaris | 2 % | 129.062 | 2.581 |
|  |  | Costos directes |  |  | 131.643 |

Residus:
- col·locació: mt25dba010a Passamans corb de 70 mm, d'alumini anoditzat de 15 micres, color natural, muntat en taller, per barana; factor de residu 0.048

## Recursos

**mt25dba030a** m Pilastra quadrada de 40x40 mm, d'alumini anoditzat de 15 micres, color natural, muntada en taller, per barana
Dades tècniques: Cost energètic 0.440 MJ; Emissió de CO2 0.022 kg
Residus:
- embalatge: re170203 Plàstic. (component de residu); rendiment 0.004 kg; Codi LER 17 02 03; Massa de l'element 1 kg; Volum 0.001667 m3
- embalatge: re170604 Materials d'aïllament diferents dels especificats en els codis 17 06 01 i 17 06 03. (component de residu); rendiment 0.001 kg; Codi LER 17 06 04; Massa de l'element 1 kg; Volum 0.001667 m3

**mt25dba040a** m Passamà quadrat de 40x40 mm, d'alumini anoditzat de 15 micres, color natural, muntada en taller, per barana
Dades tècniques: Cost energètic 0.453 MJ; Emissió de CO2 0.022 kg
Residus:
- embalatge: re170203 Plàstic; rendiment 0.004 kg
- embalatge: re170604 Materials d'aïllament diferents dels especificats en els codis 17 06 01 i 17 06 03; rendiment 0.001 kg

**mt25dba020a** m Barrot vertical rectangular de 30x15 mm, d'alumini anoditzat de 15 micres, color natural, muntat en taller, per barana
Dades tècniques: Cost energètic 0.440 MJ; Emissió de CO2 0.022 kg
Residus:
- embalatge: re170203 Plàstic; rendiment 0.004 kg
- embalatge: re170604 Materials d'aïllament diferents dels especificats en els codis 17 06 01 i 17 06 03; rendiment 0.001 kg

**mt25dba010a** m Passamans corb de 70 mm, d'alumini anoditzat de 15 micres, color natural, muntat en taller, per barana
Dades tècniques: Cost energètic 71.350 MJ; Emissió de CO2 5.381 kg; Codi LER 17 04 02; Massa de l'element 0.62 kg; Volum 0.000413 m3
Residus:
- embalatge: re170203 Plàstic; rendiment 0.005 kg

**mt26aaa023a** U Ancoratge mecànic amb tac d'expansió d'acer galvanitzat, femella i volandera
Dades tècniques: Cost energètic 0.725 MJ; Emissió de CO2 0.071 kg; Codi LER 17 04 05; Massa de l'element 0.025 kg; Volum 0.000012 m3
Residus:
- embalatge: re150101 Envasos de paper i cartró. (component de residu); rendiment 0.002 kg; Codi LER 15 01 01; Massa de l'element 1 kg; Volum 0.001333 m3
- embalatge: re170203 Plàstic; rendiment 0.001 kg
