# Façana lleugera de plaques. Sistema Placotherm Integra Glasroc X "PLACO"

- Propietat de l'arxiu: CYPE Ingenieros S.A.
- Format: FIEBDC-3/2016
- Programa: Generador de precios de la construcción. CYPE Ingenieros, S.A.
- Data: 25/05/2024
- Divisa: EUR
- Costos indirectes: 3 %
- IVA: 21 %

## F Façanes i particions

### FL Façanes lleugeres

#### FLY Sistemes de façana lleugera

**FLY020** m² Façana lleugera de plaques. Sistema Placotherm Integra Glasroc X "PLACO".
Façana lleugera de plaques. Sistema Placotherm Integra Glasroc X "PLACO", format per: ESTRUCTURA EXTERIOR: estructura metàl·lica d'acer galvanitzat de canals horitzontals THR i muntants verticals THM, amb una modulació de 600 mm; AÏLLAMENT EXTERIOR: panell compacte de llana mineral Arena, d'alta densitat, Arena Master "ISOVER", segons UNE-EN 13162, de 90 mm d'espessor, sense revestir, resistència tèrmica 2,35 m²K/W, conductivitat tèrmica 0,038 W/(mK), col·locat a topall; PLACA EXTERIOR: placa de guix laminat GM-FH1 / UNE-EN 15283-2 - 1200 / 2800 / 12,5 / amb les vores longitudinals afinades, Glasroc X 13 "PLACO"; ESTRUCTURA INTERIOR: estructura metàl·lica d'acer galvanitzat de canals horitzontals R 48 i muntants verticals M 48, amb una modulació de 600 mm; AÏLLAMENT INTERIOR: panell semirígid de llana mineral Arena d'alta densitat, Arena Basic, segons UNE-EN 13162, de 45 mm d'espessor, no revestit, resistència tèrmica 1,2 m²K/W, conductivitat tèrmica 0,037 W/(mK), col·locat a topall; PLAQUES INTERIORS: dues plaques de guix laminat DFI / UNE-EN 520 - 1200 / 2500 / 12,5 / amb les vores longitudinals afinades, Phonique PPH 13 "PLACO"; IMPERMEABILITZACIÓ: làmina altament transpirable, impermeable a l'aigua de pluja, Placotherm Estándar, fixada als muntants de l'estructura metàl·lica per la cara exterior; REVESTIMENT EXTERIOR: capa base de malla de reforç CMALL 160 embeguda entre dues capes de morter polimèric d'altes prestacions reforçat amb fibres, Placotherm Base, color blanc, compost de ciment blanc, càrregues minerals, resines hidròfugues redispersables, fibres i additius especials i capa d'acabat de morter orgànic Webertene Advance XS "WEBER", color a escollir, gamma Estándar, acabat gota, amb una mida màxima de partícula de 0,5 mm, a base de siloxans, càrregues minerals, pigments resistents als rajos UV, fungicides i additius especials sobre emprimació reguladora de l'absorció Webertene Primer "WEBER". Inclús banda acústica, cargols per a la fixació de les plaques, fixacions per a l'ancoratge dels perfils, morter Placotherm Base i cinta CMALL 160 "PLACO", per al tractament de junts entre plaques exteriors, pasta SN "PLACO" i cinta "PLACO", per al tractament de junts entre plaques interiors, perfil de PVC amb malla de fibra de vidre antiàlcalis, Perfil Goteo "PLACO", per a acabat de llindes, i cinta adhesiva de doble cara per a la fixació de la làmina altament transpirable.
Criteri de valoració econòmica: El preu inclou la resolució de buits de façana.
Inclou: Replanteig de l'estructura metàl·lica en terra i sostre. Anivellació i neteja de la base. Col·locació de la banda acústica. Fixació de l'estructura metàl·lica exterior. Col·locació, aplomat i anivellació de bastiments. Tall i preparació de l'aïllament. Pas d'instal·lacions. Col·locació de l'aïllament exterior. Fixació de l'estructura metàl·lica interior. Col·locació de l'aïllament interior. Col·locació i fixació provisional de la impermeabilització. Col·locació i cargolat a l'estructura de les plaques exteriors. Tractament de junts entre plaques exteriors. Col·locació i cargolat a l'estructura de les plaques interiors. Tractament de junts entre plaques interiors. Col·locació del perfil per a acabat de llindes. Estès de la capa de morter base i col·locació de la malla. Aplicació de l'emprimació. Aplicació de la capa d'acabat.
Criteri d'amidament de projecte: Superfície mesurada segons documentació gràfica de Projecte, sense duplicar cantonades ni encontres, deduint els buits de superfície major de 3 m².
Criteri de mesura d'obra: Es mesurarà la superfície realment executada segons especificacions de Projecte, sense duplicar cantonades ni encontres, deduint els buits de superfície major de 3 m².

| Codi | Ut | Descripció | Rendiment | Preu | Import |
|---|---|---|---|---|---|
| mt12plp340a | m | Canal de perfil d'acer galvanitzat Z1 (Z140), THR "PLACO", fabricat mitjançant laminació en fred, 100x50 mm de secció i 0,7 mm de gruix, segons UNE-EN 14195. (material) | 0.9 | 2.8 | 2.520 |
| mt12plp350a | m | Muntant de perfil d'acer galvanitzat Z1 (Z140), THM "PLACO", fabricat mitjançant laminació en fred, 100x40 mm de secció i 1 mm de gruix, segons UNE-EN 14195. (material) | 3 | 4.39 | 13.170 |
| mt12plj020a | m | Banda estanca autoadhesiva, Banda 45 "PLACO", d'escuma de polietilè de cel·les tancades, de 3 mm d'espessor i 45 mm d'amplada, per a l'estanquitat de la base i l'aïllament acústic del perímetre en envans i extradossats de plaques. (material) | 1.65 | 0.47 | 0.776 |
| mt12plt035a | U | Cargol autoperforant rosca-xapa, THRPF 13 "PLACO", de 13 mm de longitud. (material) | 7 | 0.06 | 0.420 |
| mt16lvi035a | m² | Panell compacte de llana mineral Arena, d'alta densitat, Arena Master "ISOVER", segons UNE-EN 13162, de 90 mm d'espessor, sense revestir, resistència tèrmica 2,35 m²K/W, conductivitat tèrmica 0,038 W/(mK), Euroclasse A1 de reacció al foc segons UNE-EN 13501-1, capacitat d'absorció d'aigua a curt termini <=1 kg/m² i factor de resistència a la difusió del vapor d'aigua 1. (material) | 1 | 10.6 | 10.600 |
| mt12plp070b | m | Canal de perfil d'acer galvanitzat, R 48 "PLACO", fabricat mitjançant laminació en fred, de 3000 mm de longitud, 48x30 mm de secció i 0,55 mm de gruix, segons UNE-EN 14195. (material) | 1 | 1.79 | 1.790 |
| mt12plp060b | m | Muntant de perfil d'acer galvanitzat, M 48 "PLACO", fabricat mitjançant laminació en fred, de 3000 mm de longitud, 46,5x36 mm de secció i 0,6 mm de gruix, segons UNE-EN 14195. (material) | 2.1 | 2.18 | 4.578 |
| mt16lvi030alfq | m² | Panell semirígid de llana mineral Arena d'alta densitat, Arena Basic "ISOVER", segons UNE-EN 13162, de 45 mm d'espessor, no revestit, resistència tèrmica 1,2 m²K/W, conductivitat tèrmica 0,037 W/(mK), Euroclasse A1 de reacció al foc segons UNE-EN 13501-1, capacitat d'absorció d'aigua a curt termini <=1 kg/m² i factor de resistència a la difusió del vapor d'aigua 1. (material) | 1 | 2.9 | 2.900 |
| mt15pdw100a | m | Cinta adhesiva de doble cara, amb adhesiu acrílic, de 50 mm d'amplada, amb resistència als raigs UV, rang de temperatura de treball de -20 a 100°C, subministrada en rotllos de 50 m de longitud. (material) | 1.7 | 1.09 | 1.853 |
| mt15mvp010a | m | Làmina altament transpirable impermeable a l'aigua de pluja, Placotherm Estándar "PLACO", de 175 µm d'espessor i 60 g/m², de 0,01 m de gruix d'aire equivalent enfront de la difusió de vapor d'aigua, segons UNE-EN 1931, estanquitat a l'aigua classe W1 segons UNE-EN 1928, permeabilitat a l'aire 2 m³/h·m² a 50 Pa, (Euroclasse E de reacció al foc, segons UNE-EN 13501-1), subministrada en rotllos de 1,50x50 m, segons UNE-EN 13859-2. (material) | 1.1 | 2.77 | 3.047 |
| mt12plk010fembc | m² | Placa de guix laminat GM-FH1 / UNE-EN 15283-2 - 1200 / 2800 / 12,5 / amb les vores longitudinals afinades, Glasroc X 13 "PLACO", formada per un nucli de guix revestit per les dues cares amb fibra de vidre amb tractament hidròfob. (material) | 1 | 22.7 | 22.700 |
| mt28fvp010a | m | Cinta de segellament de malla de fibra de vidre antiàlcalis, CMALL 160 "PLACO", de 160 g/m² de massa superficial, de 100 mm d'amplada i 0,52 mm de gruix, subministrada en rotllos de 50 m de longitud. (material) | 2.1 | 0.3 | 0.630 |
| mt28mpp010a | kg | Morter polimèric d'altes prestacions reforçat amb fibres, Placotherm Base, "PLACO", color blanc, compost de ciment blanc, càrregues minerals, resines hidròfugues redispersables, fibres i additius especials, per a aplicar amb llana, per a tractament de junts i empastat superficial de plaques en sistemes Placotherm, tipus GP CSIII W2, segons UNE-EN 998-1. (material) | 4.6 | 0.89 | 4.094 |
| mt28fvp050 | m | Perfil de PVC amb malla de fibra de vidre antiàlcalis, Perfil Goteo "PLACO", per a acabat de llindes, subministrat en barres de 2,5 m de longitud. (material) | 0.17 | 3.05 | 0.519 |
| mt28fvp020a | m | Malla de reforç de fibra de vidre antiàlcalis, CMALL 160 "PLACO", de 160 g/m² de massa superficial, de 1,1 m d'amplada i 0,52 mm de gruix, subministrada en rotllos de 50 m de longitud. (material) | 1.1 | 2.68 | 2.948 |
| mt12plk010hgpcc | m² | Placa de guix laminat DFI / UNE-EN 520 - 1200 / 2500 / 12,5 / amb les vores longitudinals afinades, Phonique PPH 13 "PLACO", formada per una ànima de guix d'origen natural embotida i íntimament lligada a dues làmines de cartró fort, additivada per a millorar les seves prestacions acústiques. (material) | 2 | 7.31 | 14.620 |
| mt12plj010a | m | Cinta microperforada de paper "PLACO", de 50 mm d'amplada, segons UNE-EN 13963, per a acabat de junts de plaques de guix laminat. (material) | 2.1 | 0.05 | 0.105 |
| mt12plm010a | kg | Pasta d'assecatge en pols SN "PLACO"; Euroclasse A2-s1, d0 de reacció al foc, segons UNE-EN 13501-1, rang de temperatura de treball de 5 a 30°C, per a aplicació manual amb cinta de segellament, segons UNE-EN 13963; per al tractament dels junts de les plaques de guix laminat. (material) | 0.66 | 1.13 | 0.746 |
| mt12plt010a | U | Cargol autoroscant TTPC 25 "PLACO", amb cap de trompeta, de 25 mm de longitud, per a instal·lació de plaques de guix laminat sobre perfils de gruix inferior a 6 mm. (material) | 6 | 0.01 | 0.060 |
| mt12plt010c | U | Cargol autoroscant TTPC 35 "PLACO", amb cap de trompeta, de 35 mm de longitud, per a instal·lació de plaques de guix laminat sobre perfils de gruix inferior a 6 mm. (material) | 11 | 0.02 | 0.220 |
| mt12plt040 | U | Cargol autoforadant d'acer inoxidable Placotherm Integra "PLACO", amb cabota hexagonal, de 25 mm de longitud. (material) | 24 | 0.06 | 1.440 |
| mt28pcc010a | l | Emprimació reguladora de l'absorció Webertene Primer "WEBER", color blanc, gamma Estándar, a base de copolímers acrílics, càrregues minerals i additius especials, impermeable a l'aigua de pluja i permeable al vapor d'aigua. (material) | 0.45 | 6.94 | 3.123 |
| mt28esc090c | kg | Morter orgànic Webertene Advance XS "WEBER", color a escollir, gamma Estándar, acabat gota, a base de siloxans, càrregues minerals, pigments resistents als rajos UV, fungicides i additius especials. Segons UNE-EN 15824. (material) | 1.5 | 4.26 | 6.390 |
| mo052 | h | Oficial 1ª muntador de sistemes de façanes prefabricades. (mà d'obra) | 1.083 | 29.34 | 31.775 |
| mo099 | h | Ajudant muntador de sistemes de façanes prefabricades. (mà d'obra) | 0.639 | 25.28 | 16.154 |
| % | % | Costos directes complementaris | 2 % | 147.178 | 2.944 |
|  |  | Costos directes |  |  | 150.122 |

Residus:
- col·locació: mt12plp340a; factor de residu 0.012844
- col·locació: mt12plp350a; factor de residu 0.00653094
- col·locació: mt12plj020a; factor de residu 0.06
- col·locació: mt12plt035a Cargol autoperforant rosca-xapa, THRPF 13 "PLACO", de 13 mm de longitud; factor de residu 0.005
- col·locació: mt16lvi035a; factor de residu 0.044625
- col·locació: mt12plp070b; factor de residu 0.0168553
- col·locació: mt12plp060b; factor de residu 0.0153066
- col·locació: mt16lvi030alfq; factor de residu 0.048
- col·locació: mt15mvp010a; factor de residu 0.0691837
- col·locació: mt12plk010fembc; factor de residu 0.0096107
- col·locació: mt28fvp010a; factor de residu 0.055
- col·locació: mt28mpp010a; factor de residu 0.013332
- col·locació: mt28fvp050; factor de residu 0.048
- col·locació: mt28fvp020a; factor de residu 0.0548011
- col·locació: mt12plk010hgpcc; factor de residu 0.018
- col·locació: mt12plj010a; factor de residu 0.0440299
- col·locació: mt12plm010a; factor de residu 0.03
- col·locació: mt12plt010a; factor de residu 0.00533333
- col·locació: mt12plt010c; factor de residu 0.00526316
- col·locació: mt12plt040 Cargol autoforadant d'acer inoxidable Placotherm Integra "PLACO", amb cabota hexagonal, de 25 mm de longitud; factor de residu 0.0173333
- col·locació: mt28esc090c; factor de residu 0.0066

## Recursos

**mt12plp340a** m Canal de perfil d'acer galvanitzat Z1 (Z140)
Dades tècniques: Cost energètic 111.980 MJ; Emissió de CO2 3.432 kg; Codi LER 17 04 05; Massa de l'element 0.84 kg; Volum 0.0004 m3
Residus:
- embalatge: re170203 Plàstic. (component de residu); rendiment 0.006 kg; Codi LER 17 02 03; Massa de l'element 1 kg; Volum 0.001667 m3

**mt12plp350a** m Muntant de perfil d'acer galvanitzat Z1 (Z140)
Dades tècniques: Cost energètic 185.035 MJ; Emissió de CO2 5.667 kg; Codi LER 17 04 05; Massa de l'element 1.39 kg; Volum 0.000662 m3
Residus:
- embalatge: re170203 Plàstic; rendiment 0.008 kg

**mt12plj020a** m Banda estanca autoadhesiva
Dades tècniques: Cost energètic 1.399 MJ; Emissió de CO2 0.051 kg; Codi LER 17 06 04; Massa de l'element 0.0095 kg; Volum 0.000016 m3
Residus:
- embalatge: re170203 Plàstic; rendiment 0.001 kg

**mt12plt035a** U Cargol autoperforant rosca-xapa, THRPF 13 "PLACO", de 13 mm de longitud
Dades tècniques: Cost energètic 0.010 MJ; Emissió de CO2 0.001 kg; Codi LER 17 04 05; Massa de l'element 0.001 kg
Residus:
- embalatge: re150101 Envasos de paper i cartró. (component de residu); rendiment 0.001 kg; Codi LER 15 01 01; Massa de l'element 1 kg; Volum 0.001333 m3

**mt16lvi035a** m² Panell compacte de llana mineral Arena
Dades tècniques: Cost energètic 134.365 MJ; Emissió de CO2 6.782 kg; Codi LER 17 06 04; Massa de l'element 3.6 kg; Volum 0.006 m3
Residus:
- embalatge: re170203 Plàstic; rendiment 0.025 kg

**mt12plp070b** m Canal de perfil d'acer galvanitzat
Dades tècniques: Cost energètic 62.839 MJ; Emissió de CO2 1.930 kg; Codi LER 17 04 05; Massa de l'element 0.47 kg; Volum 0.000224 m3
Residus:
- embalatge: re170203 Plàstic; rendiment 0.005 kg

**mt12plp060b** m Muntant de perfil d'acer galvanitzat
Dades tècniques: Cost energètic 81.433 MJ; Emissió de CO2 2.498 kg; Codi LER 17 04 05; Massa de l'element 0.61 kg; Volum 0.00029 m3
Residus:
- embalatge: re170203 Plàstic; rendiment 0.006 kg

**mt16lvi030alfq** m² Panell semirígid de llana mineral Arena d'alta densitat
Dades tècniques: Cost energètic 68.277 MJ; Emissió de CO2 3.445 kg; Codi LER 17 06 04; Massa de l'element 1.8 kg; Volum 0.003 m3
Residus:
- embalatge: re170203 Plàstic; rendiment 0.024 kg

**mt15mvp010a** m Làmina altament transpirable impermeable a l'aigua de pluja
Dades tècniques: Cost energètic 9.636 MJ; Emissió de CO2 0.478 kg; Codi LER 17 02 03; Massa de l'element 0.098 kg; Volum 0.000163 m3
Residus:
- embalatge: re170203 Plàstic; rendiment 0.001 kg

**mt12plk010fembc** m² Placa de guix laminat GM-FH1 / UNE-EN 15283-2 - 1200 / 2800 / 12,5 / amb les vores longitudinals afinades
Dades tècniques: Cost energètic 37.350 MJ; Emissió de CO2 1.952 kg; Codi LER 17 08 02; Massa de l'element 10 kg; Volum 0.01 m3
Residus:
- embalatge: re170203 Plàstic; rendiment 0.011 kg

**mt28fvp010a** m Cinta de segellament de malla de fibra de vidre antiàlcalis
Dades tècniques: Cost energètic 1.215 MJ; Emissió de CO2 0.060 kg; Codi LER 17 02 03; Massa de l'element 0.016 kg; Volum 0.000027 m3
Residus:
- embalatge: re170203 Plàstic; rendiment 0.001 kg

**mt28mpp010a** kg Morter polimèric d'altes prestacions reforçat amb fibres
Dades tècniques: Cost energètic 3.340 MJ; Emissió de CO2 0.250 kg; Codi LER 17 01 01; Massa de l'element 1 kg; Volum 0.000667 m3

**mt28fvp050** m Perfil de PVC amb malla de fibra de vidre antiàlcalis
Dades tècniques: Cost energètic 11.900 MJ; Emissió de CO2 0.855 kg; Codi LER 17 02 03; Massa de l'element 0.2 kg; Volum 0.000333 m3
Residus:
- embalatge: re170203 Plàstic; rendiment 0.005 kg

**mt28fvp020a** m Malla de reforç de fibra de vidre antiàlcalis
Dades tècniques: Cost energètic 12.408 MJ; Emissió de CO2 0.609 kg; Codi LER 17 02 03; Massa de l'element 0.176 kg; Volum 0.000293 m3
Residus:
- embalatge: re170203 Plàstic; rendiment 0.001 kg

**mt12plk010hgpcc** m² Placa de guix laminat DFI / UNE-EN 520 - 1200 / 2500 / 12,5 / amb les vores longitudinals afinades
Dades tècniques: Cost energètic 38.866 MJ; Emissió de CO2 2.076 kg; Codi LER 17 08 02; Massa de l'element 12.1 kg; Volum 0.0121 m3
Residus:
- embalatge: re170203 Plàstic; rendiment 0.004 kg

**mt12plj010a** m Cinta microperforada de paper "PLACO"
Dades tècniques: Cost energètic 0.004 MJ; Emissió de CO2 0.006 kg; Codi LER 20 01 01; Massa de l'element 0.0067 kg; Volum 0.000009 m3

**mt12plm010a** kg Pasta d'assecatge en pols SN "PLACO"; Euroclasse A2-s1
Dades tècniques: Cost energètic 9.578 MJ; Emissió de CO2 0.386 kg; Codi LER 17 08 02; Massa de l'element 1 kg; Volum 0.001 m3
Residus:
- embalatge: re170203 Plàstic; rendiment 0.02 kg

**mt12plt010a** U Cargol autoroscant TTPC 25 "PLACO"
Dades tècniques: Cost energètic 0.015 MJ; Emissió de CO2 0.002 kg; Codi LER 17 04 05; Massa de l'element 0.0015 kg
Residus:
- embalatge: re150101 Envasos de paper i cartró; rendiment 0.001 kg

**mt12plt010c** U Cargol autoroscant TTPC 35 "PLACO"
Dades tècniques: Cost energètic 0.019 MJ; Emissió de CO2 0.002 kg; Codi LER 17 04 05; Massa de l'element 0.0019 kg
Residus:
- embalatge: re150101 Envasos de paper i cartró; rendiment 0.001 kg

**mt12plt040** U Cargol autoforadant d'acer inoxidable Placotherm Integra "PLACO", amb cabota hexagonal, de 25 mm de longitud
Dades tècniques: Cost energètic 2.493 MJ; Emissió de CO2 0.131 kg; Codi LER 17 04 05; Massa de l'element 0.0015 kg
Residus:
- embalatge: re170203 Plàstic; rendiment 0.025 kg

**mt28esc090c** kg Morter orgànic Webertene Advance XS "WEBER"
Dades tècniques: Cost energètic 4.268 MJ; Emissió de CO2 0.262 kg; Codi LER 17 01 01; Massa de l'element 1 kg; Volum 0.000667 m3
Residus:
- embalatge: re150101 Envasos de paper i cartró; rendiment 0.014 kg
