# Bancada de formigó

- Propietat de l'arxiu: CYPE Ingenieros S.A.
- Format: FIEBDC-3/2016
- Programa: Generador de precios de la construcción. CYPE Ingenieros, S.A.
- Data: 18/05/2024
- Divisa: EUR
- Costos indirectes: 3 %
- IVA: 21 %

## H Acabaments i ajudes

### HB Bancades

#### HBH De formigó

**HBH010** U Bancada de formigó.
Bancada de formigó armat, de 150x100x16 cm, composta de formigó HA-30/F/20/XS1 fabricat en central, amb ciment MR, i abocament amb cubilot, malla electrosoldada ME 20x20 Ø 5-5 B 500 T 6x2,20 UNE-EN 10080, marc perimetral de perfil d'acer laminat en calent i capa separadora de geotèxtil no teixit.
Inclou: Replanteig i traçat de la bancada. Col·locació del geotèxtil. Col·locació i fixació del marc. Col·locació de les armadures amb separadors homologats. Abocament i compactació del formigó. Reglejat i anivellació de la capa de compressió. Curat del formigó.
Criteri d'amidament de projecte: Nombre d'unitats previstes, segons documentació gràfica de Projecte.
Criteri de mesura d'obra: Es mesurarà el nombre d'unitats realment executades segons especificacions de Projecte.

| Codi | Ut | Descripció | Rendiment | Preu | Import |
|---|---|---|---|---|---|
| mt14gsa010ce | m² | Geotèxtil no teixit sintètic, termosoldat, de polipropilè-polietilè, amb una resistència a la tracció longitudinal de 9,5 kN/m, una resistència a la tracció transversal de 10 kN/m, una obertura de con a l'assaig de perforació dinàmica segons UNE-EN ISO 13433 inferior a 28 mm, resistència CBR a punxonament 1,56 kN i una massa superficial de 125 g/m². (material) | 1.76 | 1.53 | 2.693 |
| mt07ala010dea | kg | Acer laminat UNE-EN 10025 S275JR, en perfils laminats en calent, peces simples, per aplicacions estructurals, acabat amb emprimació antioxidant. Treballat i muntat en taller, per a col·locar en obra. (material) | 94 | 1.73 | 162.620 |
| mt07ame010d | m² | Malla electrosoldada ME 20x20 Ø 5-5 B 500 T 6x2,20 UNE-EN 10080. (material) | 1.65 | 2.52 | 4.158 |
| mt10haf010itns | m³ | Formigó HA-30/F/20/XS1, fabricat en central, amb ciment MR. (material) | 0.264 | 111.6 | 29.462 |
| mo042 | h | Oficial 1ª estructurista. (mà d'obra) | 0.338 | 28.39 | 9.596 |
| mo089 | h | Ajudant estructurista. (mà d'obra) | 0.338 | 25.25 | 8.535 |
| % | % | Costos directes complementaris | 2 % | 217.064 | 4.341 |
|  |  | Costos directes |  |  | 221.405 |

Residus:
- col·locació: mt14gsa010ce; factor de residu 0.07
- col·locació: mt07ala010dea; factor de residu 0.0045
- col·locació: mt07ame010d Malla electrosoldada ME 20x20 Ø 5-5 B 500 T 6x2,20 UNE-EN 10080; factor de residu 0.0217299
- col·locació: mt10haf010itns Formigó HA-30/F/20/XS1, fabricat en central, amb ciment MR; factor de residu 0.00110762

## Recursos

**mt14gsa010ce** m² Geotèxtil no teixit sintètic
Dades tècniques: Cost energètic 14.790 MJ; Emissió de CO2 0.513 kg; Codi LER 17 06 04; Massa de l'element 0.125 kg; Volum 0.000208 m3
Residus:
- embalatge: re170203 Plàstic. (component de residu); rendiment 0.024 kg; Codi LER 17 02 03; Massa de l'element 1 kg; Volum 0.001667 m3

**mt07ala010dea** kg Acer laminat UNE-EN 10025 S275JR
Dades tècniques: Cost energètic 9.830 MJ; Emissió de CO2 0.510 kg; Codi LER 17 04 05; Massa de l'element 1 kg; Volum 0.000476 m3

**mt07ame010d** m² Malla electrosoldada ME 20x20 Ø 5-5 B 500 T 6x2,20 UNE-EN 10080
Dades tècniques: Cost energètic 14.450 MJ; Emissió de CO2 0.750 kg; Codi LER 17 04 05; Massa de l'element 1.47 kg; Volum 0.0007 m3

**mt10haf010itns** m³ Formigó HA-30/F/20/XS1, fabricat en central, amb ciment MR
Dades tècniques: Cost energètic 2208.000 MJ; Emissió de CO2 253.000 kg; Codi LER 17 01 01; Massa de l'element 2300 kg; Volum 1.533333 m3
