# Revestiment de front de forjat, de formigó polímer

- Propietat de l'arxiu: CYPE Ingenieros S.A.
- Format: FIEBDC-3/2016
- Programa: Generador de precios de la construcción. CYPE Ingenieros, S.A.
- Data: 25/05/2024
- Divisa: EUR
- Costos indirectes: 3 %
- IVA: 21 %

## H Acabaments i ajudes

### HR Acabats de façana

#### HRP De formigó polímer

**HRP080** m Revestiment de front de forjat, de formigó polímer.
Revestiment de front de forjat amb peces en forma de 'L' de formigó polímer de superfície polida, color a escollir, de 210x20 mm i 150 mm d'ala, fixades al formigó amb ancoratge químic compost per resina i vareta roscada d'acer galvanitzat qualitat 5.8, segons UNE-EN ISO 898-1, de 8 mm de diàmetre, aplicació d'una capa de morter per massissar el recolzament de les peces; i segellat dels junts entre peces i, si s'escau, de les unions amb els murs amb massilla de poliuretà, prèvia aplicació de l'emprimació.
Criteri de valoració econòmica: El preu no inclou la preparació de la superfície suport.
Inclou: Replanteig de les peces. Tall de les peces. Realització d'una plantilla amb la posició dels ancoratges. Cargolat de les varetes roscades en els casquet previstos en la cara inferior del revestiment del front de forjat. Aplicació d'una capa de morter per massissar el suport de les peces. Replè de les perforacions amb resina. Col·locació, aplomat, anivellació i alineació. Segellat de juntes i neteja.
Criteri d'amidament de projecte: Longitud mesurada pel més gran desenvolupament lineal, segons documentació gràfica de Projecte.
Criteri de mesura d'obra: Es mesurarà pel seu major desenvolupament lineal, la longitud realment executada segons especificacions de Projecte, incloent la longitud que pogués perdre's en biaixos.

| Codi | Ut | Descripció | Rendiment | Preu | Import |
|---|---|---|---|---|---|
| mt08aaa010a | m³ | Aigua. (material) | 0.006 | 1.5 | 0.009 |
| mt09mif010la | t | Morter industrial per a obra de paleta, de ciment, color gris, amb additiu hidròfug, categoria M-15 (resistència a compressió 15 N/mm²), subministrat en sacs, segons UNE-EN 998-2. (material) | 0.009 | 73.55 | 0.662 |
| mt20zhp020Fa | m | Front de forjat amb peces en forma de 'L' de formigó polímer de superfície polida, color a escollir, de 210x20 mm i 150 mm d'ala, amb casquets d'acer inoxidable en la seva cara oculta, per cargolar les varetes roscades, subministrat en peces de fins a 1,3 m de longitud. (material) | 1.05 | 21.31 | 22.376 |
| mt26aaq015a | U | Ancoratge químic compost per resina i vareta roscada d'acer galvanitzat qualitat 5.8, segons UNE-EN ISO 898-1, de 8 mm de diàmetre. (material) | 4 | 2.9 | 11.600 |
| mt20wwa025 | m | Perfil d'escuma de polietilè, de 6 mm de diàmetre, per a rebliment de juntes. (material) | 2.1 | 0.39 | 0.819 |
| mt20wwa035 | U | Cartutx de 250 cm³ d' emprimació per a massilles. (material) | 0.051 | 5.35 | 0.273 |
| mt20wwa030 | U | Cartutx de 310 cm³ de massilla de poliuretà impermeable. (material) | 0.101 | 7.32 | 0.739 |
| mo020 | h | Oficial 1ª construcció. (mà d'obra) | 0.228 | 28.42 | 6.480 |
| mo113 | h | Peó ordinari construcció. (mà d'obra) | 0.306 | 23.81 | 7.286 |
| % | % | Costos directes complementaris | 2 % | 50.244 | 1.005 |
|  |  | Costos directes |  |  | 51.249 |

Residus:
- col·locació: mt09mif010la; factor de residu 0.00678461
- col·locació: mt26aaq015a; factor de residu 0.005
- col·locació: mt20wwa025 Perfil d'escuma de polietilè, de 6 mm de diàmetre, per a rebliment de juntes; factor de residu 0.060101
- col·locació: mt20wwa030 Cartutx de 310 cm³ de massilla de poliuretà impermeable; factor de residu 0.06

## Recursos

**mt08aaa010a** m³ Aigua
Dades tècniques: Cost energètic 60.000 MJ; Emissió de CO2 30.000 kg

**mt09mif010la** t Morter industrial per a obra de paleta
Dades tècniques: Cost energètic 2099.395 MJ; Emissió de CO2 181.985 kg; Codi LER 17 01 01; Massa de l'element 1000 kg; Volum 0.666667 m3
Residus:
- embalatge: re150101 Envasos de paper i cartró. (component de residu); rendiment 14.066 kg; Codi LER 15 01 01; Massa de l'element 1 kg; Volum 0.001333 m3
- embalatge: re170201 Fusta. (component de residu); rendiment 0.757 kg; Codi LER 17 02 01; Massa de l'element 1 kg; Volum 0.000909 m3
- embalatge: re170203 Plàstic. (component de residu); rendiment 0.299 kg; Codi LER 17 02 03; Massa de l'element 1 kg; Volum 0.001667 m3

**mt20zhp020Fa** m Front de forjat amb peces en forma de 'L' de formigó polímer de superfície polida
Dades tècniques: Cost energètic 283.812 MJ; Emissió de CO2 10.798 kg
Residus:
- embalatge: re170203 Plàstic; rendiment 0.002 kg

**mt26aaq015a** U Ancoratge químic compost per resina i vareta roscada d'acer galvanitzat qualitat 5.8
Dades tècniques: Cost energètic 3.573 MJ; Emissió de CO2 0.205 kg; Codi LER 17 09 04; Massa de l'element 0.07 kg; Volum 0.000047 m3
Residus:
- embalatge: re150101 Envasos de paper i cartró; rendiment 0.001 kg
- embalatge: re170203 Plàstic; rendiment 0.001 kg

**mt20wwa025** m Perfil d'escuma de polietilè, de 6 mm de diàmetre, per a rebliment de juntes
Dades tècniques: Cost energètic 0.368 MJ; Emissió de CO2 0.014 kg; Codi LER 17 06 04; Massa de l'element 0.00198 kg; Volum 0.000003 m3
Residus:
- embalatge: re170203 Plàstic; rendiment 0.001 kg

**mt20wwa030** U Cartutx de 310 cm³ de massilla de poliuretà impermeable
Dades tècniques: Cost energètic 12.716 MJ; Emissió de CO2 0.628 kg; Codi LER 17 09 04; Massa de l'element 0.021 kg; Volum 0.000014 m3
Residus:
- embalatge: re170203 Plàstic; rendiment 0.1 kg
