# Punt de distribució

- Propietat de l'arxiu: CYPE Ingenieros S.A.
- Format: FIEBDC-3/2016
- Programa: Generador de precios de la construcción. CYPE Ingenieros, S.A.
- Data: 25/05/2024
- Divisa: EUR
- Costos indirectes: 3 %
- IVA: 21 %

## I Instal·lacions

### IA Audiovisuals

#### IAF Xarxa de cables de parells de coure

**IAF040** U Punt de distribució.
Punt de distribució per la segregació de 10 parells, col·locat en el registre secundari i equipat amb 2 reglets de tall i prova, amb capacitat per 5 parells cadascuna i tipus de connexió per inserció i desplaçament de l'aïllant, muntades cadascuna d'elles en el registre secundari. Inclús caràtules identificatives, suports metàl·lics per a les regletes i accessoris.
Inclou: Col·locació dels suports. Col·locació de les regletes. Connexionat i comprovació del seu correcte funcionament.
Criteri d'amidament de projecte: Nombre d'unitats previstes, segons documentació gràfica de Projecte.
Criteri de mesura d'obra: Es mesurarà el nombre d'unitats realment executades segons especificacions de Projecte.

| Codi | Ut | Descripció | Rendiment | Preu | Import |
|---|---|---|---|---|---|
| mt40mta010a | U | Reglet de tall i prova, amb una capacitat de 5 parells, amb inserció del conductor per desplaçament de l'aïllant. (material) | 2 | 2.44 | 4.880 |
| mt40mta020a | U | Suport metàl·lic individual per reglet de 5 parells. (material) | 2 | 1.02 | 2.040 |
| mt40mta040a | U | Caràtula identificativa formada per marc porta-rètols reclinable, 5 parells. (material) | 2 | 0.93 | 1.860 |
| mo001 | h | Oficial 1ª instal·lador de telecomunicacions. (mà d'obra) | 0.192 | 29.34 | 5.633 |
| mo056 | h | Ajudant instal·lador de telecomunicacions. (mà d'obra) | 0.192 | 25.25 | 4.848 |
| % | % | Costos directes complementaris | 2 % | 19.261 | 0.385 |
|  |  | Costos directes |  |  | 19.646 |

## Recursos

**mt40mta010a** U Reglet de tall i prova, amb una capacitat de 5 parells, amb inserció del conductor per desplaçament de l'aïllant
Dades tècniques: Cost energètic 0.546 MJ; Emissió de CO2 0.051 kg
Residus:
- embalatge: re150101 Envasos de paper i cartró. (component de residu); rendiment 0.032 kg; Codi LER 15 01 01; Massa de l'element 1 kg; Volum 0.001333 m3

**mt40mta020a** U Suport metàl·lic individual per reglet de 5 parells
Dades tècniques: Cost energètic 0.235 MJ; Emissió de CO2 0.071 kg
Residus:
- embalatge: re150101 Envasos de paper i cartró; rendiment 0.072 kg

**mt40mta040a** U Caràtula identificativa formada per marc porta-rètols reclinable, 5 parells
Dades tècniques: Cost energètic 0.133 MJ; Emissió de CO2 0.210 kg
Residus:
- embalatge: re150101 Envasos de paper i cartró; rendiment 0.247 kg
