# Unitat interior d'aire condicionat, de casset

- Propietat de l'arxiu: CYPE Ingenieros S.A.
- Format: FIEBDC-3/2016
- Programa: Generador de precios de la construcción. CYPE Ingenieros, S.A.
- Data: 19/05/2024
- Divisa: EUR
- Costos indirectes: 3 %
- IVA: 21 %

## I Instal·lacions

### IB Sistemes de climatització

#### IBB Sistema VRF (Bosch)

**IBB100** U Unitat interior d'aire condicionat, de casset.
Unitat interior d'aire condicionat, de casset de 4 vies, sistema Bosch 5000 VRF, per a gas R-410A, alimentació monofàsica (230V/50Hz), model C4W28-1 "BOSCH", potència frigorífica nominal 2,8 kW (temperatura de bulb sec de l'aire interior 27°C i de l'aire exterior 35°C, temperatura de bulb humit de l'aire interior 19°C), potència calorífica nominal 3,2 kW (temperatura de bulb sec de l'aire interior 20°C i de l'aire exterior 7°C, temperatura de bulb humit de l'aire exterior 6°C), consum elèctric nominal 0,08 kW, pressió sonora a velocitat baixa 30 dBA, cabal d'aire a velocitat alta 764 m³/h, de 230x840x840 mm i 21,5 kg, amb panell decoratiu, de 54,5x950x950 mm i 6 kg, vàlvula d'expansió electrònica, orientació automàtica de les lamel·les deflectores (distribució uniforme de l'aire), amb possibilitat de tancar una o dues vies d'impulsió per facilitar la instal·lació en angles i passadissos, presa d'aire exterior, filtre, preses per a distribució per conducte rectangular, bomba de drenatge i control remot sense fil, model IRC. Amb interfície de control per a interruptor per a targeta, model HK-IM. Inclús elements per a suspensió del sostre.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42bos056a | U | Unitat interior d'aire condicionat, de casset de 4 vies, sistema Bosch 5000 VRF, per a gas R-410A, alimentació monofàsica (230V/50Hz), model C4W28-1 "BOSCH", potència frigorífica nominal 2,8 kW (temperatura de bulb sec de l'aire interior 27°C i de l'aire exterior 35°C, temperatura de bulb humit de l'aire interior 19°C), potència calorífica nominal 3,2 kW (temperatura de bulb sec de l'aire interior 20°C i de l'aire exterior 7°C, temperatura de bulb humit de l'aire exterior 6°C), consum elèctric nominal 0,08 kW, pressió sonora a velocitat baixa 30 dBA, cabal d'aire a velocitat alta 764 m³/h, de 230x840x840 mm i 21,5 kg, amb panell decoratiu, de 54,5x950x950 mm i 6 kg, vàlvula d'expansió electrònica, orientació automàtica de les lamel·les deflectores (distribució uniforme de l'aire), amb possibilitat de tancar una o dues vies d'impulsió per facilitar la instal·lació en angles i passadissos, presa d'aire exterior, filtre, preses per a distribució per conducte rectangular, bomba de drenatge i control remot sense fil, model IRC. (material) | 1 | 1390 | 1390.000 |
| mt42www090 | U | Kit de suports per a suspensió del sostre, format per quatre varetes roscades d'acer galvanitzat, amb els seus tacs, rosques i volanderes corresponents. (material) | 1 | 22 | 22.000 |
| mt42bos740b | U | Interfície de control per a interruptor per a targeta, model HK-IM "BOSCH", de 86x72,8x15,5 mm. (material) | 1 | 115 | 115.000 |
| mt35aia090aa | m | Tub rígid de PVC, endollable, corbable en calent, de color negre, de 16 mm de diàmetre nominal, per a canalització fixa en superfície. Resistència a la compressió 1250 N, resistència a l'impacte 2 joules, temperatura de treball -5°C fins 60°C, amb grau de protecció IP547 segons UNE 20324, propietats elèctriques: aïllant, no propagador de la flama. Segons UNE-EN 61386-1 i UNE-EN 61386-22. Inclús abraçadores, elements de subjecció i accessoris (corbes, maneguets, tes, colzes i corbes flexibles). (material) | 5 | 1.23 | 6.150 |
| mt42tsb900 | m | Cable bipolar, de 0,5 mm² de secció (material) | 5 | 0.8 | 4.000 |
| mo005 | h | Oficial 1ª instal·lador de climatització. (mà d'obra) | 1.199 | 29.34 | 35.179 |
| mo104 | h | Ajudant instal·lador de climatització. (mà d'obra) | 1.199 | 25.25 | 30.275 |
| % | % | Costos directes complementaris | 2 % | 1602.604 | 32.052 |
|  |  | Costos directes |  |  | 1634.656 |

Residus:
- col·locació: mt35aia090aa; factor de residu 0.0275
- col·locació: mt42tsb900 Cable bipolar, de 0,5 mm² de secció; factor de residu 0.0165111

## Recursos

**mt42bos056a** U Unitat interior d'aire condicionat
Dades tècniques: Cost energètic 995.851 MJ; Emissió de CO2 68.135 kg
Residus:
- embalatge: re150101 Envasos de paper i cartró. (component de residu); rendiment 0.18 kg; Codi LER 15 01 01; Massa de l'element 1 kg; Volum 0.001333 m3
- embalatge: re170203 Plàstic. (component de residu); rendiment 0.09 kg; Codi LER 17 02 03; Massa de l'element 1 kg; Volum 0.001667 m3

**mt35aia090aa** m Tub rígid de PVC
Dades tècniques: Cost energètic 11.626 MJ; Emissió de CO2 0.577 kg; Codi LER 17 02 03; Massa de l'element 0.12 kg; Volum 0.0002 m3

**mt42tsb900** m Cable bipolar, de 0,5 mm² de secció
Dades tècniques: Cost energètic 1.694 MJ; Emissió de CO2 0.087 kg; Codi LER 17 04 11; Massa de l'element 0.045 kg; Volum 0.00003 m3
Residus:
- embalatge: re150101 Envasos de paper i cartró; rendiment 0.065 kg
