# Unitat exterior d'aire condicionat, bomba de calor

- Propietat de l'arxiu: CYPE Ingenieros S.A.
- Format: FIEBDC-3/2016
- Programa: Generador de precios de la construcción. CYPE Ingenieros, S.A.
- Data: 26/05/2024
- Divisa: EUR
- Costos indirectes: 3 %
- IVA: 21 %

## I Instal·lacions

### IB Sistemes de climatització

#### IBH Sistema HVRF (Mitsubishi Electric)

**IBH015** U Unitat exterior d'aire condicionat, bomba de calor.
Unitat exterior d'aire condicionat, per a sistema aire-aire multi-split, amb cabal variable de refrigerant, per a gas R-32, alimentació trifàsica (400V/50Hz), gamma Hybrid City Multi, sèrie HVRF-Y, model PUHY-M500YNW-A1 "MITSUBISHI ELECTRIC", potència frigorífica nominal 56 kW (temperatura de bulb humit de l'aire interior 19°C, temperatura de bulb sec de l'aire exterior 35°C), EER 3,16, SEER 6,88, consum elèctric nominal en refrigeració 17,72 kW, rang de funcionament de temperatura de bulb sec de l'aire exterior en refrigeració des de -5 fins a 52°C, potència calorífica nominal 63 kW (temperatura de bulb sec de l'aire interior 20°C, temperatura de bulb humit de l'aire exterior 6°C), COP 3,69, SCOP 3,51, consum elèctric nominal en calefacció 17,07 kW, rang de funcionament de temperatura de bulb sec de l'aire exterior en calefacció des de -20 fins a 15,5°C, connectabilitat de fins a 50 unitats interiors amb un percentatge de capacitat mínim del 50% i màxim del 130%, compressor scroll hermèticament segellat amb control Inverter, 1750x1858x740 mm, pes 329 kg, pressió sonora 63,5 dBA, potència sonora 82 dBA, cabal d'aire 365 m³/min, longitud total màxima de canonada frigorífica 1000 m, diferència màxima d'altura d'instal·lació 90 m si la unitat exterior es troba per sobre de les unitats interiors i 60 m si es troba per sota.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42mee007g | U | Unitat exterior d'aire condicionat, per a sistema aire-aire multi-split, amb cabal variable de refrigerant, per a gas R-32, alimentació trifàsica (400V/50Hz), gamma Hybrid City Multi, sèrie HVRF-Y, model PUHY-M500YNW-A1 "MITSUBISHI ELECTRIC", potència frigorífica nominal 56 kW (temperatura de bulb humit de l'aire interior 19°C, temperatura de bulb sec de l'aire exterior 35°C), EER 3,16, SEER 6,88, consum elèctric nominal en refrigeració 17,72 kW, rang de funcionament de temperatura de bulb sec de l'aire exterior en refrigeració des de -5 fins a 52°C, potència calorífica nominal 63 kW (temperatura de bulb sec de l'aire interior 20°C, temperatura de bulb humit de l'aire exterior 6°C), COP 3,69, SCOP 3,51, consum elèctric nominal en calefacció 17,07 kW, rang de funcionament de temperatura de bulb sec de l'aire exterior en calefacció des de -20 fins a 15,5°C, connectabilitat de fins a 50 unitats interiors amb un percentatge de capacitat mínim del 50% i màxim del 130%, compressor scroll hermèticament segellat amb control Inverter, 1750x1858x740 mm, pes 329 kg, pressió sonora 63,5 dBA, potència sonora 82 dBA, cabal d'aire 365 m³/min, longitud total màxima de canonada frigorífica 1000 m, diferència màxima d'altura d'instal·lació 90 m si la unitat exterior es troba per sobre de les unitats interiors i 60 m si es troba per sota. (material) | 1 | 25202 | 25202.000 |
| mo005 | h | Oficial 1ª instal·lador de climatització. (mà d'obra) | 8.802 | 29.34 | 258.251 |
| mo104 | h | Ajudant instal·lador de climatització. (mà d'obra) | 8.802 | 25.25 | 222.251 |
| % | % | Costos directes complementaris | 2 % | 25682.502 | 513.650 |
|  |  | Costos directes |  |  | 26196.152 |

## Recursos

**mt42mee007g** U Unitat exterior d'aire condicionat
Dades tècniques: Cost energètic 15112.746 MJ; Emissió de CO2 1034.238 kg
Residus:
- embalatge: re150101 Envasos de paper i cartró. (component de residu); rendiment 0.18 kg; Codi LER 15 01 01; Massa de l'element 1 kg; Volum 0.001333 m3
- embalatge: re170203 Plàstic. (component de residu); rendiment 0.09 kg; Codi LER 17 02 03; Massa de l'element 1 kg; Volum 0.001667 m3
