# Sistema centralitzat de control Flexa

- Propietat de l'arxiu: CYPE Ingenieros S.A.
- Format: FIEBDC-3/2016
- Programa: Generador de precios de la construcción. CYPE Ingenieros, S.A.
- Data: 17/05/2024
- Divisa: EUR
- Costos indirectes: 3 %
- IVA: 21 %

## I Instal·lacions

### IB Sistemes de climatització

#### IBZ Sistema Airzone

**IBZ003** U Sistema centralitzat de control Flexa.
Sistema centralitzat de control Flexa 3.0 "AIRZONE", format per placa central de sistema, AZCE8CB1MOT amb control i gestió de l'estat dels termòstats de cadascuna de les zones, amb un màxim de 8 zones, sortides d'alimentació per a elements motoritzats, amb un màxim de 8 motors, control de proporcionalitat per a comportes motoritzades (5 passos de regulació), sortides de relés per a parada-engegada d'equip i ventilació mecànica controlada (VMC), gestió de passarel·les de control d'equips d'expansió directa, comunicació amb altres centrals i equips de control integral de la instal·lació, comunicacions amb altres sistemes de control extern mitjançant port amb protocol de comunicació Modbus per a integració en el sistema de gestió d'edificis (BMS), directa o amb passarel·les KNX, BACnet o Lutron, amb, interfície de control centralitzat d'usuari, Webserver Airzone Cloud AZX6WSC5GER, capçals termostàtics, cable elèctric amb conductor de coure electrolític recouit sense estanyar, de 2x0,5+2x0,22 mm² de secció, AZX6CABLEBUS15, cable elèctric amb conductor de coure electrolític de classe 5, de 2x0,75 mm² de secció, AZX6CABLERN100.
Inclou: Replanteig. Col·locació i fixació de la central del sistema. Col·locació i fixació dels accessoris. Estesa i fixació del tub de protecció del cablejat. Estesa del cablejat. Connexionat elèctric.
Criteri d'amidament de projecte: Nombre d'unitats previstes, segons documentació gràfica de Projecte.
Criteri de mesura d'obra: Es mesurarà el nombre d'unitats realment executades segons especificacions de Projecte.

| Codi | Ut | Descripció | Rendiment | Preu | Import |
|---|---|---|---|---|---|
| mt42air610a | U | Placa central de sistema, AZCE8CB1MOT "AIRZONE", amb control i gestió de l'estat dels termòstats de cadascuna de les zones, amb un màxim de 8 zones, sortides d'alimentació per a elements motoritzats, amb un màxim de 8 motors, control de proporcionalitat per a comportes motoritzades (5 passos de regulació), sortides de relés per a parada-engegada d'equip i ventilació mecànica controlada (VMC), gestió de passarel·les de control d'equips d'expansió directa, comunicació amb altres centrals i equips de control integral de la instal·lació, comunicacions amb altres sistemes de control extern mitjançant port amb protocol de comunicació Modbus per a integració en el sistema de gestió d'edificis (BMS), directa o amb passarel·les KNX, BACnet o Lutron. (material) | 1 | 269 | 269.000 |
| mt42air715a | U | Interfície de control centralitzat d'usuari, Webserver Airzone Cloud AZX6WSC5GER "AIRZONE", per a control mitjançant navegador web o a través de l'App Airzone Cloud per a smartphones i tauletes, amb connexió a la xarxa sense fil mitjançant Wi-Fi Dual 2.4-5 GHz, alimentació externa, i amb les següents funcionalitats: control de fins a 32 sistemes, control dels diferents paràmetres de zona (temperatura ambient i de consigna i mode de funcionament), programacions horàries de les temperatures de zona i de mode, multiusuari i multisessió, actualització remota del firmware del Webserver i dels sistemes connectats, gestió i solució remota d'errors del sistema. (material) | 1 | 156 | 156.000 |
| mt35aia010a | m | Tub corbable de PVC, corrugat, de color negre, de 16 mm de diàmetre nominal, per a canalització encastada en obra de fàbrica (parets i sostres). Resistència a la compressió 320 N, resistència a l'impacte 1 joule, temperatura de treball -5°C fins 60°C, amb grau de protecció IP545 segons UNE 20324, no propagador de la flama. Segons UNE-EN 61386-1 i UNE-EN 61386-22. (material) | 20 | 0.37 | 7.400 |
| mt42air900a | m | Cable elèctric amb conductor de coure electrolític recouit sense estanyar, de 2x0,5+2x0,22 mm² de secció, AZX6CABLEBUS15 "AIRZONE", amb aïllament de PVC/A, subministrat en rotllos de 15 m (material) | 10 | 1 | 10.000 |
| mt42air905a | m | Cable elèctric amb conductor de coure electrolític de classe 5, de 2x0,75 mm² de secció, AZX6CABLERN100 "AIRZONE", amb aïllament de PVC tipus TI-2, subministrat en rotllos de 100 m. (material) | 10 | 0.52 | 5.200 |
| mo005 | h | Oficial 1ª instal·lador de climatització. (mà d'obra) | 0.599 | 29.34 | 17.575 |
| mo104 | h | Ajudant instal·lador de climatització. (mà d'obra) | 0.48 | 25.25 | 12.120 |
| % | % | Costos directes complementaris | 2 % | 477.295 | 9.546 |
|  |  | Costos directes |  |  | 486.841 |

Residus:
- col·locació: mt35aia010a; factor de residu 0.0275
- col·locació: mt42air900a; factor de residu 0.0164103
- col·locació: mt42air905a; factor de residu 0.0164957

## Recursos

**mt42air610a** U Placa central de sistema
Dades tècniques: Cost energètic 8.816 MJ; Emissió de CO2 0.586 kg
Residus:
- embalatge: re150101 Envasos de paper i cartró. (component de residu); rendiment 0.18 kg; Codi LER 15 01 01; Massa de l'element 1 kg; Volum 0.001333 m3
- embalatge: re170203 Plàstic. (component de residu); rendiment 0.09 kg; Codi LER 17 02 03; Massa de l'element 1 kg; Volum 0.001667 m3

**mt42air715a** U Interfície de control centralitzat d'usuari
Dades tècniques: Cost energètic 7.878 MJ; Emissió de CO2 0.524 kg
Residus:
- embalatge: re150101 Envasos de paper i cartró; rendiment 0.161 kg
- embalatge: re170203 Plàstic; rendiment 0.08 kg

**mt35aia010a** m Tub corbable de PVC
Dades tècniques: Cost energètic 11.626 MJ; Emissió de CO2 0.577 kg; Codi LER 17 02 03; Massa de l'element 0.12 kg; Volum 0.0002 m3

**mt42air900a** m Cable elèctric amb conductor de coure electrolític recouit sense estanyar
Dades tècniques: Cost energètic 1.295 MJ; Emissió de CO2 0.121 kg; Codi LER 17 04 11; Massa de l'element 0.0117 kg; Volum 0.000008 m3
Residus:
- embalatge: re150101 Envasos de paper i cartró; rendiment 0.065 kg

**mt42air905a** m Cable elèctric amb conductor de coure electrolític de classe 5
Dades tècniques: Cost energètic 1.295 MJ; Emissió de CO2 0.121 kg; Codi LER 17 04 11; Massa de l'element 0.0117 kg; Volum 0.000008 m3
Residus:
- embalatge: re150101 Envasos de paper i cartró; rendiment 0.065 kg
