# Sistema de caldera a gas, de condensació, per a exterior

- Propietat de l'arxiu: CYPE Ingenieros S.A.
- Format: FIEBDC-3/2016
- Programa: Generador de precios de la construcción. CYPE Ingenieros, S.A.
- Data: 29/05/2024
- Divisa: EUR
- Costos indirectes: 3 %
- IVA: 21 %

## I Instal·lacions

### IC Calefacció, refrigeració, climatització i A.C.S.

#### ICG Calderes a gas

**ICG250** U Sistema de caldera a gas, de condensació, per a exterior.
Equip autònom per a exteriors format per 2 calderes de condensació en armari, amb bescanviadors de tubs d'alumini aletejats i cremadors modulants de gas natural, potència útil 200 kW, pes 604 kg, dimensions 2230x1717x1285 mm. Totalment muntat, connexionat i provat.
Inclou: Replanteig. Presentació dels elements. Muntatge de la caldera i els seus accessoris. Connexionat amb les xarxes de conducció d'aigua, de gas, de salubritat i elèctrica, i amb el conducte d'evacuació dels productes de la combustió. Posada en marxa.
Criteri d'amidament de projecte: Nombre d'unitats previstes, segons documentació gràfica de Projecte.
Criteri de mesura d'obra: Es mesurarà el nombre d'unitats realment executades segons especificacions de Projecte.

| Codi | Ut | Descripció | Rendiment | Preu | Import |
|---|---|---|---|---|---|
| mt38cbu080ea | U | Equip autònom per a exteriors format per 2 calderes de condensació en armari, amb bescanviadors de tubs d'alumini aletejats i cremadors modulants de gas natural, potència útil 200 kW, pes 604 kg, dimensions 2230x1717x1285 mm. (material) | 1 | 27787.5 | 27787.500 |
| mo004 | h | Oficial 1ª calefactor. (mà d'obra) | 5.035 | 29.34 | 147.727 |
| mo103 | h | Ajudant calefactor. (mà d'obra) | 5.035 | 25.25 | 127.134 |
| % | % | Costos directes complementaris | 2 % | 28062.361 | 561.247 |
|  |  | Costos directes |  |  | 28623.608 |
