# Caldera elèctrica, domèstica, per a calefacció

- Propietat de l'arxiu: CYPE Ingenieros S.A.
- Format: FIEBDC-3/2016
- Programa: Generador de precios de la construcción. CYPE Ingenieros, S.A.
- Data: 18/05/2024
- Divisa: EUR
- Costos indirectes: 3 %
- IVA: 21 %

## I Instal·lacions

### IC Calefacció, refrigeració, climatització i A.C.S.

#### ICI Calderes elèctriques

**ICI010** U Caldera elèctrica, domèstica, per a calefacció.
Caldera mural elèctrica per a calefacció, potència de 4,5 kW, constituïda per cos de caldera, envolupant, vas d'expansió, bomba, termòstat i tots aquells components necessaris per al seu funcionament incorporats en el seu interior; inclús accessoris de fixació. Totalment muntada, connexionada i provada.
Inclou: Replanteig mitjançant plantilla. Col·lació i fixació de la caldera i els seus components. Anivellació dels elements. Connexionat dels elements a la xarxa. Posada en marxa.
Criteri d'amidament de projecte: Nombre d'unitats previstes, segons documentació gràfica de Projecte.
Criteri de mesura d'obra: Es mesurarà el nombre d'unitats realment executades segons especificacions de Projecte.

| Codi | Ut | Descripció | Rendiment | Preu | Import |
|---|---|---|---|---|---|
| mt38cme010c | U | Caldera mural elèctrica per a calefacció, potència de 4,5 kW, constituïda per cos de caldera, envolupant, vas d'expansió, bomba, termòstat i tots aquells components necessaris per al seu funcionament incorporats en el seu interior; inclús accessoris de fixació. (material) | 1 | 950.6 | 950.600 |
| mt38www010 | U | Material auxiliar per instal·lacions de calefacció. (material) | 1 | 1.68 | 1.680 |
| mo004 | h | Oficial 1ª calefactor. (mà d'obra) | 3.597 | 29.34 | 105.536 |
| mo103 | h | Ajudant calefactor. (mà d'obra) | 3.597 | 25.25 | 90.824 |
| % | % | Costos directes complementaris | 2 % | 1148.640 | 22.973 |
|  |  | Costos directes |  |  | 1171.613 |

## Recursos

**mt38cme010c** U Caldera mural elèctrica per a calefacció
Dades tècniques: Cost energètic 1196.786 MJ; Emissió de CO2 88.183 kg
Residus:
- embalatge: re150101 Envasos de paper i cartró. (component de residu); rendiment 2.175 kg; Codi LER 15 01 01; Massa de l'element 1 kg; Volum 0.001333 m3
- embalatge: re170201 Fusta. (component de residu); rendiment 0.606 kg; Codi LER 17 02 01; Massa de l'element 1 kg; Volum 0.000909 m3
