# Xemeneia individual de doble paret d'acer inoxidable, amb aïllament

- Propietat de l'arxiu: CYPE Ingenieros S.A.
- Format: FIEBDC-3/2016
- Programa: Generador de precios de la construcción. CYPE Ingenieros, S.A.
- Data: 26/05/2024
- Divisa: EUR
- Costos indirectes: 3 %
- IVA: 21 %

## I Instal·lacions

### IC Calefacció, refrigeració, climatització i A.C.S.

#### ICO Sistemes d'evacuació dels productes de la combustió

**ICO110** m Xemeneia individual de doble paret d'acer inoxidable, amb aïllament.
Xemeneia modular metàl·lica, formada per tub de doble paret amb aïllament, de 250 mm de diàmetre interior, compost per paret interior d'acer inoxidable AISI 304 i paret exterior d'acer inoxidable AISI 304, amb aïllament de llana de roca entre parets, de 30 mm d'espessor i 100 kg/m³ de densitat, temperatura màxima de 600°C, pressió de treball de fins 40 Pa, per evacuació dels productes de la combustió, de l'equip de calefacció. Inclús accessoris, peces especials, mòduls finals i material auxiliar para muntatge i subjecció a l'obra.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din011e | U | Material auxiliar per a muntatge i subjecció a l'obra d'els tubs de doble paret amb aïllament, de 250 mm de diàmetre interior. (material) | 1 | 15.85 | 15.850 |
| mt20din010em | m | Tub de doble paret amb aïllament, de 250 mm de diàmetre interior, compost per paret interior d'acer inoxidable AISI 304 i paret exterior d'acer inoxidable AISI 304, amb aïllament de llana de roca entre parets, de 30 mm d'espessor i 100 kg/m³ de densitat, temperatura màxima de 600°C, pressió de treball de fins 40 Pa, segons UNE-EN 1856-1, amb el preu incrementat el 60% en concepte d'accessoris, peces especials i mòduls finals. (material) | 1 | 422.78 | 422.780 |
| mo004 | h | Oficial 1ª calefactor. (mà d'obra) | 0.539 | 29.34 | 15.814 |
| mo103 | h | Ajudant calefactor. (mà d'obra) | 0.539 | 25.25 | 13.610 |
| % | % | Costos directes complementaris | 2 % | 468.054 | 9.361 |
|  |  | Costos directes |  |  | 477.415 |

Residus:
- col·locació: mt20din010em; factor de residu 0.0105

## Recursos

**mt20din010em** m Tub de doble paret amb aïllament
Dades tècniques: Cost energètic 447.961 MJ; Emissió de CO2 47.070 kg; Codi LER 17 04 05; Massa de l'element 8.8 kg; Volum 0.00419 m3
Residus:
- embalatge: re170201 Fusta. (component de residu); rendiment 0.013 kg; Codi LER 17 02 01; Massa de l'element 1 kg; Volum 0.000909 m3
- embalatge: re170203 Plàstic. (component de residu); rendiment 0.003 kg; Codi LER 17 02 03; Massa de l'element 1 kg; Volum 0.001667 m3
