# Canonada de distribució d'aigua, per a A.C.S

- Propietat de l'arxiu: CYPE Ingenieros S.A.
- Format: FIEBDC-3/2016
- Programa: Generador de precios de la construcción. CYPE Ingenieros, S.A.
- Data: 31/05/2024
- Divisa: EUR
- Costos indirectes: 3 %
- IVA: 21 %

## I Instal·lacions

### IC Calefacció, refrigeració, climatització i A.C.S.

#### ICS Sistemes de conducció d'aigua

**ICS012** m Canonada de distribució d'aigua, per a A.C.S..
Canonada de distribució d'A.C.S. formada per tub de polietilè reticulat (PE-Xa), sèrie 5, de 16 mm de diàmetre exterior, PN=6 atm i 1,8 mm de gruix, subministrat en rotllos, col·locat superficialment en el exterior de l'edifici, amb aïllament mitjançant camis aïllant de llana de vidre protegida per emulsió asfàltica recoberta amb pintura protectora per a aïllament de color blanc. Inclús material auxiliar para muntatge i subjecció a l'obra, accessoris i peces especials.
Inclou: Replanteig. Col·locació i fixació de canonades, accessoris i peces especials. Col·locació de l'aïllament. Aplicació del revestiment superficial de l'aïllament. Realització de proves de servei.
Criteri d'amidament de projecte: Longitud mesurada segons documentació gràfica de Projecte.
Criteri de mesura d'obra: Es mesurarà la longitud realment executada segons especificacions de Projecte.

| Codi | Ut | Descripció | Rendiment | Preu | Import |
|---|---|---|---|---|---|
| mt37tpu400a | U | Material auxiliar per a muntatge i subjecció a l'obra de les canonades de polietilè reticulat (PE-Xa), sèrie 5, de 16 mm de diàmetre exterior. (material) | 1 | 0.12 | 0.120 |
| mt37tpu010ae | m | Tub de polietilè reticulat (PE-Xa), sèrie 5, de 16 mm de diàmetre exterior, PN=6 atm i 1,8 mm de gruix, subministrat en rotllos, segons UNE-EN ISO 15875-2, amb el preu incrementat el 20% en concepte d'accessoris i peces especials. (material) | 1 | 2.91 | 2.910 |
| mt17coe080ab | m | Camisa aïllant cilíndrica modelada de llana de vidre, oberta longitudinalment per la generatriu, de 21 mm de diàmetre interior i 40,0 mm de gruix. (material) | 1 | 4.18 | 4.180 |
| mt17coe120 | kg | Emulsió asfàltica per a protecció de camises aïllants de llana de vidre, tipus ED segons UNE 104231. (material) | 0.476 | 2.04 | 0.971 |
| mt27pcg010a | kg | Pintura protectora de polietilè clorosulfonat, de color blanc, per a aïllament en exteriors. (material) | 0.04 | 24.03 | 0.961 |
| mo004 | h | Oficial 1ª calefactor. (mà d'obra) | 0.175 | 29.34 | 5.135 |
| mo103 | h | Ajudant calefactor. (mà d'obra) | 0.175 | 25.25 | 4.419 |
| % | % | Costos directes complementaris | 2 % | 18.696 | 0.374 |
|  |  | Costos directes |  |  | 19.070 |

Residus:
- col·locació: mt37tpu010ae; factor de residu 0.0275
- col·locació: mt17coe080ab; factor de residu 0.0596106
- col·locació: mt17coe120 Emulsió asfàltica per a protecció de camises aïllants de llana de vidre, tipus ED segons UNE 104231; factor de residu 0.03941

## Recursos

**mt37tpu010ae** m Tub de polietilè reticulat (PE-Xa)
Dades tècniques: Cost energètic 7.363 MJ; Emissió de CO2 0.366 kg; Codi LER 17 02 03; Massa de l'element 0.076 kg; Volum 0.000127 m3

**mt17coe080ab** m Camisa aïllant cilíndrica modelada de llana de vidre
Dades tècniques: Cost energètic 4.934 MJ; Emissió de CO2 0.249 kg; Codi LER 17 06 04; Massa de l'element 0.131319 kg; Volum 0.000219 m3
Residus:
- embalatge: re170203 Plàstic. (component de residu); rendiment 0.001 kg; Codi LER 17 02 03; Massa de l'element 1 kg; Volum 0.001667 m3

**mt17coe120** kg Emulsió asfàltica per a protecció de camises aïllants de llana de vidre, tipus ED segons UNE 104231
Dades tècniques: Cost energètic 32.693 MJ; Emissió de CO2 0.269 kg; Codi LER 17 03 02; Massa de l'element 1 kg; Volum 0.001 m3
Residus:
- embalatge: re150104 Envasos metàl·lics. (component de residu); rendiment 0.077 kg; Codi LER 15 01 04; Massa de l'element 1 kg; Volum 0.001667 m3
