# Acumulador per a calefacció i climatització

- Propietat de l'arxiu: CYPE Ingenieros S.A.
- Format: FIEBDC-3/2016
- Programa: Generador de precios de la construcción. CYPE Ingenieros, S.A.
- Data: 24/05/2024
- Divisa: EUR
- Costos indirectes: 3 %
- IVA: 21 %

## I Instal·lacions

### IC Calefacció, refrigeració, climatització i A.C.S.

#### ICS Sistemes de conducció d'aigua

**ICS065** U Acumulador per a calefacció i climatització.
Acumulador d'inèrcia, d'acer negre, 750 l, altura 1840 mm, diàmetre 950 mm, aïllament de 50 mm d'espessor amb poliuretà d'alta densitat, amb termòmetres. Inclús vàlvules de tall, elements de muntatge i accessoris necessaris per al seu correcte funcionament.
Inclou: Replanteig. Col·locació. Connexionat. Comprovació del seu correcte funcionament.
Criteri d'amidament de projecte: Nombre d'unitats previstes, segons documentació gràfica de Projecte.
Criteri de mesura d'obra: Es mesurarà el nombre d'unitats realment executades segons especificacions de Projecte.

| Codi | Ut | Descripció | Rendiment | Preu | Import |
|---|---|---|---|---|---|
| mt38aci010A | U | Acumulador d'inèrcia, d'acer negre, 750 l, altura 1840 mm, diàmetre 950 mm, aïllament de 50 mm d'espessor amb poliuretà d'alta densitat, amb termòmetres. (material) | 1 | 1500 | 1500.000 |
| mt37sve010i | U | Vàlvula d'esfera de llautó niquelat per roscar de 3". (material) | 4 | 114.34 | 457.360 |
| mt38www010 | U | Material auxiliar per instal·lacions de calefacció. (material) | 1 | 1.68 | 1.680 |
| mo004 | h | Oficial 1ª calefactor. (mà d'obra) | 1.499 | 29.34 | 43.981 |
| mo103 | h | Ajudant calefactor. (mà d'obra) | 1.499 | 25.25 | 37.850 |
| % | % | Costos directes complementaris | 2 % | 2040.871 | 40.817 |
|  |  | Costos directes |  |  | 2081.688 |

## Recursos

**mt38aci010A** U Acumulador d'inèrcia
Dades tècniques: Cost energètic 3577.694 MJ; Emissió de CO2 147.383 kg
Residus:
- embalatge: re150101 Envasos de paper i cartró. (component de residu); rendiment 2.216 kg; Codi LER 15 01 01; Massa de l'element 1 kg; Volum 0.001333 m3
- embalatge: re170201 Fusta. (component de residu); rendiment 0.611 kg; Codi LER 17 02 01; Massa de l'element 1 kg; Volum 0.000909 m3

**mt37sve010i** U Vàlvula d'esfera de llautó niquelat per roscar de 3"
Dades tècniques: Cost energètic 3865.440 MJ; Emissió de CO2 259.662 kg
Residus:
- embalatge: re150101 Envasos de paper i cartró; rendiment 0.073 kg
