# Captador geotèrmic horitzontal

- Propietat de l'arxiu: CYPE Ingenieros S.A.
- Format: FIEBDC-3/2016
- Programa: Generador de precios de la construcción. CYPE Ingenieros, S.A.
- Data: 19/05/2024
- Divisa: EUR
- Costos indirectes: 3 %
- IVA: 21 %

## I Instal·lacions

### IC Calefacció, refrigeració, climatització i A.C.S.

#### ICU Geotèrmia

**ICU015** m² Captador geotèrmic horitzontal.
Captador geotèrmic horitzontal, format per tub de polietilè PE 100, de 40 mm de diàmetre exterior i 3,7 mm de gruix, SDR11, PN=16 atm, col·locats amb una separació de 50 cm entre ells, sobre llit de sorra de 0 a 5 mm de diàmetre i posterior reomplert amb el mateix material, gruix total de la capa 20 cm, sense incloure l'excavació ni el posterior reomplert principal de l'excavació. Inclús accessoris i peces especials. Totalment muntat, connexionat i provat.
Inclou: Eliminació de les terres soltes del fons de l'excavació. Replanteig del recorregut de les canonades, accessoris i peces especials. Estesa del llit de sorra. Col·locació de canonades, accessoris i peces especials. Execució del reomplert amb sorra.
Criteri d'amidament de projecte: Superfície mesurada segons documentació gràfica de Projecte.
Criteri de mesura d'obra: Es mesurarà la superfície realment executada segons especificacions de Projecte.

| Codi | Ut | Descripció | Rendiment | Preu | Import |
|---|---|---|---|---|---|
| mt01ara010a | m³ | Sorra amb granulometria de 0 a 5 mm de diàmetre, neta. (material) | 0.2 | 14.3 | 2.860 |
| mt37tpa100dc | m | Tub de polietilè PE 100, de 40 mm de diàmetre exterior i 3,7 mm de gruix, SDR11, PN=16 atm, segons UNE-EN 12201-2, amb el preu incrementat el 10% en concepte d'accessoris i peces especials. (material) | 2 | 3.06 | 6.120 |
| mo004 | h | Oficial 1ª calefactor. (mà d'obra) | 0.168 | 29.34 | 4.929 |
| mo103 | h | Ajudant calefactor. (mà d'obra) | 0.168 | 25.25 | 4.242 |
| % | % | Costos directes complementaris | 2 % | 18.151 | 0.363 |
|  |  | Costos directes |  |  | 18.514 |

Residus:
- col·locació: mt01ara010a Sorra amb granulometria de 0 a 5 mm de diàmetre, neta; factor de residu 0.003
- col·locació: mt37tpa100dc; factor de residu 0.044

## Recursos

**mt01ara010a** m³ Sorra amb granulometria de 0 a 5 mm de diàmetre, neta
Dades tècniques: Cost energètic 146.250 MJ; Emissió de CO2 7.800 kg; Codi LER 01 04 09; Massa de l'element 1950 kg; Volum 1.21875 m3

**mt37tpa100dc** m Tub de polietilè PE 100
Dades tècniques: Cost energètic 64.361 MJ; Emissió de CO2 2.015 kg; Codi LER 17 02 03; Massa de l'element 0.43 kg; Volum 0.000717 m3
Residus:
- embalatge: re170201 Fusta. (component de residu); rendiment 0.04 kg; Codi LER 17 02 01; Massa de l'element 1 kg; Volum 0.000909 m3
