# Derivació individual

- Propietat de l'arxiu: CYPE Ingenieros S.A.
- Format: FIEBDC-3/2016
- Programa: Generador de precios de la construcción. CYPE Ingenieros, S.A.
- Data: 25/05/2024
- Divisa: EUR
- Costos indirectes: 3 %
- IVA: 21 %

## I Instal·lacions

### IE Elèctriques

#### IED Derivacions individuals

**IED010** m Derivació individual.
Derivació individual monofàsica fix en superfície per habitatge, delimitada entre la centralització de comptadors o la caixa de protecció i mesura i el quadre de comandament i protecció de cada usuari, formada per cables unipolars amb conductors de coure, H07Z1-K (AS) B2ca-s1a,d1,a1 3G6 mm², sent la seva tensió assignada de 450/750 V, sota tub protector de PVC rígid, blindat, enrotllable, de color negre, amb IP547, de 32 mm de diàmetre. Inclús accessoris i elements de subjecció. Totalment muntada, connexionada i provada.
Inclou: Replanteig i traçat de la línia. Col·locació i fixació del tub. Estesa de cables. Connexionat.
Criteri d'amidament de projecte: Longitud mesurada segons documentació gràfica de Projecte.
Criteri de mesura d'obra: Es mesurarà la longitud realment executada segons especificacions de Projecte.

| Codi | Ut | Descripció | Rendiment | Preu | Import |
|---|---|---|---|---|---|
| mt35aia090cd | m | Tub rígid de PVC, enrotllable, corbable en calent, de color negre, de 32 mm de diàmetre nominal, per a canalització fixa en superfície. Resistència a la compressió 1250 N, resistència a l'impacte 2 joules, temperatura de treball -5°C fins 60°C, amb grau de protecció IP547 segons UNE 20324, propietats elèctriques: aïllant, no propagador de la flama. Segons UNE-EN 61386-1, UNE-EN 61386-22 i UNE-EN 60423. Inclús abraçadores, elements de subjecció i accessoris (corbes, maneguets, tes, colzes i corbes flexibles). (material) | 1 | 3.11 | 3.110 |
| mt35cun020d | m | Cable unipolar H07Z1-K (AS), sent la seva tensió assignada de 450/750 V, reacció al foc classe B2ca-s1a,d1,a1 segons UNE-EN 50575, amb conductor multifilar de coure classe 5 (-K) de 6 mm² de secció, amb aïllament de compost termoplàstic a força de poliolefina lliure de halògens amb baixa emissió de fums i gasos corrosius (Z1). Segons UNE 211025. (material) | 3 | 1.58 | 4.740 |
| mt35www010 | U | Material auxiliar per a instal·lacions elèctriques. (material) | 0.2 | 1.48 | 0.296 |
| mo003 | h | Oficial 1ª electricista. (mà d'obra) | 0.074 | 29.34 | 2.171 |
| mo102 | h | Ajudant electricista. (mà d'obra) | 0.078 | 25.25 | 1.970 |
| % | % | Costos directes complementaris | 2 % | 12.287 | 0.246 |
|  |  | Costos directes |  |  | 12.533 |

Residus:
- col·locació: mt35aia090cd; factor de residu 0.0275
- col·locació: mt35cun020d; factor de residu 0.0156615

## Recursos

**mt35aia090cd** m Tub rígid de PVC
Dades tècniques: Cost energètic 36.814 MJ; Emissió de CO2 1.828 kg; Codi LER 17 02 03; Massa de l'element 0.38 kg; Volum 0.000633 m3

**mt35cun020d** m Cable unipolar H07Z1-K (AS)
Dades tècniques: Cost energètic 8.577 MJ; Emissió de CO2 0.532 kg; Codi LER 17 04 11; Massa de l'element 0.065 kg; Volum 0.000043 m3
Residus:
- embalatge: re150101 Envasos de paper i cartró. (component de residu); rendiment 0.067 kg; Codi LER 15 01 01; Massa de l'element 1 kg; Volum 0.001333 m3
