# Xarxa de distribució interior de serveis generals

- Propietat de l'arxiu: CYPE Ingenieros S.A.
- Format: FIEBDC-3/2016
- Programa: Generador de precios de la construcción. CYPE Ingenieros, S.A.
- Data: 25/05/2024
- Divisa: EUR
- Costos indirectes: 3 %
- IVA: 21 %

## I Instal·lacions

### IE Elèctriques

#### IEI Instal·lacions interiors

**IEI030** U Xarxa de distribució interior de serveis generals.
Xarxa elèctrica de distribució interior de serveis generals, composta dels següents elements: QUADRE DE SERVEIS GENERALS format per caixa encastable de material aïllant amb porta opaca, per a allotjament del interruptor de control de potència (ICP) (no inclòs en aquest preu) en compartiment independent i prescindible i dels següents dispositius: 1 interruptor general automàtic (IGA) de tall omnipolar, 2 interruptors diferencials de 25 A (4P), 5 interruptors diferencials de 25 A (2P), 2 interruptors automàtics magnetotèrmics de 16 A (4P), 6 interruptors automàtics magnetotèrmics de 16 A (2P), 2 interruptors automàtics magnetotèrmics de 25 A (2P); QUADRE SECUNDARI: quadre secundari d'ascensor: 1 interruptor automàtic magnetotèrmic de 16 A (4P), 2 interruptors automàtics magnetotèrmics de 16 A (2P); CIRCUITS: 2 circuits interiors per a enllumenat d'escales i zones comunes; 2 circuits interiors per a enllumenat d'emergència d'escales i zones comuns; 1 circuit interior per a porter electrònic o videoporter; 1 circuit interior per a preses de corrent; 1 línia d'alimentació per a 1 ascensor ITA-2 amb quadre secundari i 3 circuits interiors: 1 per a l'ascensor, 1 per a enllumenat i 1 per a preses de corrent; 3 circuits interiors: 1 per a grup de pressió, 1 per a enllumenat i 1 per a preses de corrent; 1 línia d'alimentació per a RITI i 1 línia d'alimentació per a RITS; MECANISMES: 25 botons per a enllumenat d'escales i zones comunes, 2 interruptors per a l'ascensor, 2 interruptors per a grup de pressió, 2 preses de corrent, 2 preses de corrent per a l'ascensor, 2 preses de corrent per a grup de pressió. Inclús tub protector, elements de fixació de les conduccions, caixes de derivació i reglets de connexió i quants accessoris siguin necessaris per a la seva correcta instal·lació. Totalment muntada, connexionada i provada.
Inclou: Replanteig i traçat de conductes. Col·locació de la caixa per al quadre. Col·locació del quadre secundari. Muntatge dels components. Col·locació i fixació dels tubs. Col·locació de caixes de derivació i d'encastar. Estesa i connexionat de cables. Col·locació de mecanismes.
Criteri d'amidament de projecte: Nombre d'unitats previstes, segons documentació gràfica de Projecte.
Criteri de mesura d'obra: Es mesurarà el nombre d'unitats realment executades segons especificacions de Projecte.

| Codi | Ut | Descripció | Rendiment | Preu | Import |
|---|---|---|---|---|---|
| mt35cgm040m | U | Caixa encastable amb porta opaca, per allotjament del interruptor de control de potència (ICP) en compartiment independent i precintable i els interruptors de protecció de la instal·lació, 1 fila de 4 mòduls (ICP) + 2 files de 24 mòduls. Fabricada en ABS autoextingible, amb grau de protecció IP40, doble aïllament (classe II), color blanc RAL 9010. Segons UNE-EN 60670-1. (material) | 1 | 27.98 | 27.980 |
| mt35cgm021abeah | U | Interruptor general automàtic (IGA), de 4 mòduls, tetrapolar (4P), amb 6 kA de poder de tall, de 25 A d'intensitat nominal, corba C, inclús accessoris de muntatge. Segons UNE-EN 60898-1. (material) | 1 | 78.76 | 78.760 |
| mt35cgm031aa | U | Interruptor diferencial instantani, 4P/25A/30mA, de 4 mòduls, inclús accessoris de muntatge. Segons UNE-EN 61008-1. (material) | 2 | 166.07 | 332.140 |
| mt35cgm029aa | U | Interruptor diferencial instantani, 2P/25A/30mA, de 2 mòduls, inclús accessoris de muntatge. Segons UNE-EN 61008-1. (material) | 5 | 90.99 | 454.950 |
| mt35cgm021bbead | U | Interruptor automàtic magnetotèrmic, de 4 mòduls, tetrapolar (4P), amb 6 kA de poder de tall, de 16 A d'intensitat nominal, corba C, inclús accessoris de muntatge. Segons UNE-EN 60898-1. (material) | 3 | 78.61 | 235.830 |
| mt35cgm021bbbad | U | Interruptor automàtic magnetotèrmic, de 2 mòduls, bipolar (2P), amb 6 kA de poder de tall, de 16 A d'intensitat nominal, corba C, inclús accessoris de muntatge. Segons UNE-EN 60898-1. (material) | 8 | 12.66 | 101.280 |
| mt35cgm021bbbah | U | Interruptor automàtic magnetotèrmic, de 2 mòduls, bipolar (2P), amb 6 kA de poder de tall, de 25 A d'intensitat nominal, corba C, inclús accessoris de muntatge. Segons UNE-EN 60898-1. (material) | 2 | 14.08 | 28.160 |
| mt35cgm050a | U | Minutera per temporització de l'enllumenat, 5 A, regulable d'1 a 7 minuts. (material) | 1 | 42.11 | 42.110 |
| mt35cgm041f | U | Caixa per a allotjament dels interruptors de protecció de la instal·lació, 1 fila de 8 mòduls, de ABS autoextingible, de color blanc RAL 9010, amb porta transparent, grau de protecció IP40 i doble aïllament (classe II), per col·locar en superfície. Segons UNE-EN 60670-1. (material) | 1 | 16.59 | 16.590 |
| mt35aia090aa | m | Tub rígid de PVC, endollable, corbable en calent, de color negre, de 16 mm de diàmetre nominal, per a canalització fixa en superfície. Resistència a la compressió 1250 N, resistència a l'impacte 2 joules, temperatura de treball -5°C fins 60°C, amb grau de protecció IP547 segons UNE 20324, propietats elèctriques: aïllant, no propagador de la flama. Segons UNE-EN 61386-1 i UNE-EN 61386-22. Inclús abraçadores, elements de subjecció i accessoris (corbes, maneguets, tes, colzes i corbes flexibles). (material) | 66.917 | 1.23 | 82.308 |
| mt35aia090ab | m | Tub rígid de PVC, endollable, corbable en calent, de color negre, de 20 mm de diàmetre nominal, per a canalització fixa en superfície. Resistència a la compressió 1250 N, resistència a l'impacte 2 joules, temperatura de treball -5°C fins 60°C, amb grau de protecció IP547 segons UNE 20324, propietats elèctriques: aïllant, no propagador de la flama. Segons UNE-EN 61386-1 i UNE-EN 61386-22. Inclús abraçadores, elements de subjecció i accessoris (corbes, maneguets, tes, colzes i corbes flexibles). (material) | 125.017 | 1.65 | 206.278 |
| mt35aia090ac | m | Tub rígid de PVC, endollable, corbable en calent, de color negre, de 25 mm de diàmetre nominal, per a canalització fixa en superfície. Resistència a la compressió 1250 N, resistència a l'impacte 2 joules, temperatura de treball -5°C fins 60°C, amb grau de protecció IP547 segons UNE 20324, propietats elèctriques: aïllant, no propagador de la flama. Segons UNE-EN 61386-1 i UNE-EN 61386-22. Inclús abraçadores, elements de subjecció i accessoris (corbes, maneguets, tes, colzes i corbes flexibles). (material) | 48.97 | 2.41 | 118.018 |
| mt35aia090ad | m | Tub rígid de PVC, endollable, corbable en calent, de color negre, de 32 mm de diàmetre nominal, per a canalització fixa en superfície. Resistència a la compressió 1250 N, resistència a l'impacte 2 joules, temperatura de treball -5°C fins 60°C, amb grau de protecció IP547 segons UNE 20324, propietats elèctriques: aïllant, no propagador de la flama. Segons UNE-EN 61386-1 i UNE-EN 61386-22. Inclús abraçadores, elements de subjecció i accessoris (corbes, maneguets, tes, colzes i corbes flexibles). (material) | 60.59 | 3.11 | 188.435 |
| mt35aia080aa | m | Tub corbable, subministrat en rotllo, de polietilè de doble paret (interior llisa i exterior corrugada), de color taronja, de 40 mm de diàmetre nominal, per a canalització soterrada, resistència a la compressió 250 N, amb grau de protecció IP549 segons UNE 20324. Segons UNE-EN 61386-1, UNE-EN 61386-22 i UNE-EN 50086-2-4. (material) | 10 | 1.8 | 18.000 |
| mt35cun020a | m | Cable unipolar H07Z1-K (AS), sent la seva tensió assignada de 450/750 V, reacció al foc classe Cca-s1a,d1,a1 segons UNE-EN 50575, amb conductor multifilar de coure classe 5 (-K) de 1,5 mm² de secció, amb aïllament de compost termoplàstic a força de poliolefina lliure de halògens amb baixa emissió de fums i gasos corrosius (Z1). Segons UNE 211025. (material) | 241.868 | 0.41 | 99.166 |
| mt35cun020b | m | Cable unipolar H07Z1-K (AS), sent la seva tensió assignada de 450/750 V, reacció al foc classe Cca-s1a,d1,a1 segons UNE-EN 50575, amb conductor multifilar de coure classe 5 (-K) de 2,5 mm² de secció, amb aïllament de compost termoplàstic a força de poliolefina lliure de halògens amb baixa emissió de fums i gasos corrosius (Z1). Segons UNE 211025. (material) | 451.868 | 0.68 | 307.270 |
| mt35cun020c | m | Cable unipolar H07Z1-K (AS), sent la seva tensió assignada de 450/750 V, reacció al foc classe B2ca-s1a,d1,a1 segons UNE-EN 50575, amb conductor multifilar de coure classe 5 (-K) de 4 mm² de secció, amb aïllament de compost termoplàstic a força de poliolefina lliure de halògens amb baixa emissió de fums i gasos corrosius (Z1). Segons UNE 211025. (material) | 282.5 | 1.09 | 307.925 |
| mt35cun020d | m | Cable unipolar H07Z1-K (AS), sent la seva tensió assignada de 450/750 V, reacció al foc classe B2ca-s1a,d1,a1 segons UNE-EN 50575, amb conductor multifilar de coure classe 5 (-K) de 6 mm² de secció, amb aïllament de compost termoplàstic a força de poliolefina lliure de halògens amb baixa emissió de fums i gasos corrosius (Z1). Segons UNE 211025. (material) | 219 | 1.58 | 346.020 |
| mt35caj030d | U | Caixa de derivació estanca, rectangular, de 105x105x55 mm, amb 7 cons i tapa de registre amb cargols de 1/4 de volta, per instal·lar en superfície. Inclús reglets de connexió i elements de fixació. (material) | 11 | 3.12 | 34.320 |
| mt35caj010a | U | Caixa universal, amb enllaç per els 2 costats, per a encastar. (material) | 25 | 0.17 | 4.250 |
| mt33seg503 | U | Polsador per escala, amb marc, color gris. (material) | 25 | 7.58 | 189.500 |
| mt33seg501 | U | Interruptor bipolar monobloc estanc per instal·lació en superfície (IP55), color gris. (material) | 4 | 13.77 | 55.080 |
| mt33seg504a | U | Base d'endoll de 16 A 2P+T monobloc estanca, per instal·lació en superfície (IP55), color gris. (material) | 6 | 9.68 | 58.080 |
| mt35www010 | U | Material auxiliar per a instal·lacions elèctriques. (material) | 7 | 1.48 | 10.360 |
| mo003 | h | Oficial 1ª electricista. (mà d'obra) | 30.231 | 29.34 | 886.978 |
| mo102 | h | Ajudant electricista. (mà d'obra) | 28.924 | 25.25 | 730.331 |
| % | % | Costos directes complementaris | 2 % | 4960.119 | 99.202 |
|  |  | Costos directes |  |  | 5059.321 |

Residus:
- col·locació: mt35aia090aa; factor de residu 0.0275
- col·locació: mt35aia090ab; factor de residu 0.0275
- col·locació: mt35aia090ac; factor de residu 0.0275
- col·locació: mt35aia090ad; factor de residu 0.0275
- col·locació: mt35aia080aa; factor de residu 0.0275
- col·locació: mt35cun020a; factor de residu 0.0165
- col·locació: mt35cun020b; factor de residu 0.0165143
- col·locació: mt35cun020c; factor de residu 0.0162667
- col·locació: mt35cun020d; factor de residu 0.0156615

## Recursos

**mt35cgm040m** U Caixa encastable amb porta opaca
Dades tècniques: Cost energètic 186.995 MJ; Emissió de CO2 9.309 kg
Residus:
- embalatge: re150101 Envasos de paper i cartró. (component de residu); rendiment 0.03 kg; Codi LER 15 01 01; Massa de l'element 1 kg; Volum 0.001333 m3

**mt35cgm021abeah** U Interruptor general automàtic (IGA)
Dades tècniques: Cost energètic 46.981 MJ; Emissió de CO2 2.500 kg
Residus:
- embalatge: re150101 Envasos de paper i cartró; rendiment 0.035 kg

**mt35cgm031aa** U Interruptor diferencial instantani, 4P/25A/30mA, de 4 mòduls, inclús accessoris de muntatge. Segons UNE-EN 61008-1
Dades tècniques: Cost energètic 23.502 MJ; Emissió de CO2 1.268 kg
Residus:
- embalatge: re150101 Envasos de paper i cartró; rendiment 0.038 kg

**mt35cgm029aa** U Interruptor diferencial instantani, 2P/25A/30mA, de 2 mòduls, inclús accessoris de muntatge. Segons UNE-EN 61008-1
Dades tècniques: Cost energètic 14.108 MJ; Emissió de CO2 0.771 kg
Residus:
- embalatge: re150101 Envasos de paper i cartró; rendiment 0.035 kg

**mt35cgm021bbead** U Interruptor automàtic magnetotèrmic
Dades tècniques: Cost energètic 46.981 MJ; Emissió de CO2 2.500 kg
Residus:
- embalatge: re150101 Envasos de paper i cartró; rendiment 0.035 kg

**mt35cgm021bbbad** U Interruptor automàtic magnetotèrmic
Dades tècniques: Cost energètic 14.106 MJ; Emissió de CO2 0.768 kg
Residus:
- embalatge: re150101 Envasos de paper i cartró; rendiment 0.032 kg

**mt35cgm021bbbah** U Interruptor automàtic magnetotèrmic
Dades tècniques: Cost energètic 14.106 MJ; Emissió de CO2 0.768 kg
Residus:
- embalatge: re150101 Envasos de paper i cartró; rendiment 0.032 kg

**mt35cgm050a** U Minutera per temporització de l'enllumenat, 5 A, regulable d'1 a 7 minuts
Dades tècniques: Cost energètic 0.018 MJ; Emissió de CO2 0.028 kg
Residus:
- embalatge: re150101 Envasos de paper i cartró; rendiment 0.033 kg

**mt35cgm041f** U Caixa per a allotjament dels interruptors de protecció de la instal·lació
Dades tècniques: Cost energètic 67.832 MJ; Emissió de CO2 3.393 kg
Residus:
- embalatge: re150101 Envasos de paper i cartró; rendiment 0.03 kg

**mt35aia090aa** m Tub rígid de PVC
Dades tècniques: Cost energètic 11.626 MJ; Emissió de CO2 0.577 kg; Codi LER 17 02 03; Massa de l'element 0.12 kg; Volum 0.0002 m3

**mt35aia090ab** m Tub rígid de PVC
Dades tècniques: Cost energètic 15.501 MJ; Emissió de CO2 0.770 kg; Codi LER 17 02 03; Massa de l'element 0.16 kg; Volum 0.000267 m3

**mt35aia090ac** m Tub rígid de PVC
Dades tècniques: Cost energètic 28.095 MJ; Emissió de CO2 1.395 kg; Codi LER 17 02 03; Massa de l'element 0.29 kg; Volum 0.000483 m3

**mt35aia090ad** m Tub rígid de PVC
Dades tècniques: Cost energètic 36.814 MJ; Emissió de CO2 1.828 kg; Codi LER 17 02 03; Massa de l'element 0.38 kg; Volum 0.000633 m3

**mt35aia080aa** m Tub corbable, subministrat en rotllo
Dades tècniques: Cost energètic 40.690 MJ; Emissió de CO2 2.020 kg; Codi LER 17 02 03; Massa de l'element 0.42 kg; Volum 0.0007 m3

**mt35cun020a** m Cable unipolar H07Z1-K (AS)
Dades tècniques: Cost energètic 2.663 MJ; Emissió de CO2 0.201 kg; Codi LER 17 04 11; Massa de l'element 0.02 kg; Volum 0.000013 m3
Residus:
- embalatge: re150101 Envasos de paper i cartró; rendiment 0.065 kg

**mt35cun020b** m Cable unipolar H07Z1-K (AS)
Dades tècniques: Cost energètic 4.634 MJ; Emissió de CO2 0.311 kg; Codi LER 17 04 11; Massa de l'element 0.035 kg; Volum 0.000023 m3
Residus:
- embalatge: re150101 Envasos de paper i cartró; rendiment 0.065 kg

**mt35cun020c** m Cable unipolar H07Z1-K (AS)
Dades tècniques: Cost energètic 5.948 MJ; Emissió de CO2 0.385 kg; Codi LER 17 04 11; Massa de l'element 0.045 kg; Volum 0.00003 m3
Residus:
- embalatge: re150101 Envasos de paper i cartró; rendiment 0.066 kg

**mt35cun020d** m Cable unipolar H07Z1-K (AS)
Dades tècniques: Cost energètic 8.577 MJ; Emissió de CO2 0.532 kg; Codi LER 17 04 11; Massa de l'element 0.065 kg; Volum 0.000043 m3
Residus:
- embalatge: re150101 Envasos de paper i cartró; rendiment 0.067 kg

**mt35caj030d** U Caixa de derivació estanca
Dades tècniques: Cost energètic 28.111 MJ; Emissió de CO2 1.420 kg
Residus:
- embalatge: re150101 Envasos de paper i cartró; rendiment 0.03 kg

**mt35caj010a** U Caixa universal, amb enllaç per els 2 costats, per a encastar
Dades tècniques: Cost energètic 10.673 MJ; Emissió de CO2 0.555 kg
Residus:
- embalatge: re150101 Envasos de paper i cartró; rendiment 0.03 kg

**mt33seg503** U Polsador per escala, amb marc, color gris
Dades tècniques: Cost energètic 1.080 MJ; Emissió de CO2 0.144 kg
Residus:
- embalatge: re150101 Envasos de paper i cartró; rendiment 0.032 kg

**mt33seg501** U Interruptor bipolar monobloc estanc per instal·lació en superfície (IP55), color gris
Dades tècniques: Cost energètic 2.143 MJ; Emissió de CO2 0.261 kg
Residus:
- embalatge: re150101 Envasos de paper i cartró; rendiment 0.032 kg

**mt33seg504a** U Base d'endoll de 16 A 2P+T monobloc estanca, per instal·lació en superfície (IP55), color gris
Dades tècniques: Cost energètic 1.852 MJ; Emissió de CO2 0.119 kg
Residus:
- embalatge: re150101 Envasos de paper i cartró; rendiment 0.032 kg
