# Línia general d'alimentació

- Propietat de l'arxiu: CYPE Ingenieros S.A.
- Format: FIEBDC-3/2016
- Programa: Generador de precios de la construcción. CYPE Ingenieros, S.A.
- Data: 06/06/2024
- Divisa: EUR
- Costos indirectes: 3 %
- IVA: 21 %

## I Instal·lacions

### IE Elèctriques

#### IEL Línies generals d'alimentació

**IEL010** m Línia general d'alimentació.
Línia general d'alimentació soterrada, que enllaça la caixa general de protecció amb la centralització de comptadors, formada per cables unipolars amb conductors d'alumini, AL RZ1 (AS) 5G16 mm², sent la seva tensió assignada de 0,6/1 KV, sota tub protector de polietilè de doble paret, de 75 mm de diàmetre, resistència a compressió major de 250 N, subministrat en rotllo, col·locat sobre llit de sorra de 10 cm d'espessor, degudament compactada i anivellada amb picó vibrant de guiat manual, reblert lateral compactant fins als ronyons i posterior reblert amb la mateixa sorra fins a 10 cm per sobre de la generatriu superior de la canonada, sense incloure l'excavació ni el posterior reblert principal de les rases. Inclús fil guia. Totalment muntada, connexionada i provada.
Inclou: Replanteig i traçat de la rasa. Execució del llit de sorra per a seient del tub. Col·locació del tub en la rasa. Estesa de cables. Connexionat. Execució del reblert envoltant.
Criteri d'amidament de projecte: Longitud mesurada segons documentació gràfica de Projecte.
Criteri de mesura d'obra: Es mesurarà la longitud realment executada segons especificacions de Projecte.

| Codi | Ut | Descripció | Rendiment | Preu | Import |
|---|---|---|---|---|---|
| mt01ara010a | m³ | Sorra amb granulometria de 0 a 5 mm de diàmetre, neta. (material) | 0.092 | 14.3 | 1.316 |
| mt35aia080ad | m | Tub corbable, subministrat en rotllo, de polietilè de doble paret (interior llisa i exterior corrugada), de color taronja, de 75 mm de diàmetre nominal, per a canalització soterrada, resistència a la compressió 250 N, amb grau de protecció IP549 segons UNE 20324, amb fil guia incorporat. Segons UNE-EN 61386-1, UNE-EN 61386-22 i UNE-EN 50086-2-4. (material) | 1 | 3.6 | 3.600 |
| mt35pry046a | m | Cable elèctric unipolar, tipus AL RZ1 (AS), tensió nominal 0,6/1 kV, d'alta seguretat en cas d'incendi (AS), reacció al foc classe Cca-s1b,d1,a1, amb conductor d'alumini, rígid (classe 2), de 1x16 mm² de secció, aïllament de polietilè reticulat (XLPE), de tipus DIX 3, coberta de poliolefina termoplàstica, de tipus Afumex Z1, de color verd, i amb les següents característiques: no propagació de la flama, no propagació de l'incendi, lliure de halògens, reduïda emissió de gasos tòxics, baixa emissió de fums, baixa emissió de fums opacs, nul·la emissió de gasos corrosius, baixa emissió de calor, reduït despreniment de gotes i partícules inflamades, resistència a l'absorció d'aigua, resistència al fred i resistència als rajos ultraviolat. Segons UNE 21123-4. (material) | 5 | 1.24 | 6.200 |
| mt35www010 | U | Material auxiliar per a instal·lacions elèctriques. (material) | 0.2 | 1.48 | 0.296 |
| mq04dua020b | h | Dúmper de descàrrega frontal de 2 t de càrrega útil. (maquinària) | 0.009 | 10.38 | 0.093 |
| mq02rop020 | h | Picó vibrant de guiat manual, de 80 kg, amb placa de 30x30 cm, tipus piconadora de granota. (maquinària) | 0.069 | 3.92 | 0.270 |
| mq02cia020j | h | Camió cisterna, de 8 m³ de capacitat. (maquinària) | 0.001 | 118.9 | 0.119 |
| mo020 | h | Oficial 1ª construcció. (mà d'obra) | 0.068 | 28.42 | 1.933 |
| mo113 | h | Peó ordinari construcció. (mà d'obra) | 0.068 | 23.81 | 1.619 |
| mo003 | h | Oficial 1ª electricista. (mà d'obra) | 0.09 | 29.34 | 2.641 |
| mo102 | h | Ajudant electricista. (mà d'obra) | 0.084 | 25.25 | 2.121 |
| % | % | Costos directes complementaris | 2 % | 20.208 | 0.404 |
|  |  | Costos directes |  |  | 20.612 |

Residus:
- col·locació: mt01ara010a Sorra amb granulometria de 0 a 5 mm de diàmetre, neta; factor de residu 0.003
- col·locació: mt35aia080ad; factor de residu 0.0275
- col·locació: mt35pry046a; factor de residu 0.016083

## Recursos

**mt01ara010a** m³ Sorra amb granulometria de 0 a 5 mm de diàmetre, neta
Dades tècniques: Cost energètic 146.250 MJ; Emissió de CO2 7.800 kg; Codi LER 01 04 09; Massa de l'element 1950 kg; Volum 1.21875 m3

**mt35aia080ad** m Tub corbable, subministrat en rotllo
Dades tècniques: Cost energètic 80.410 MJ; Emissió de CO2 3.992 kg; Codi LER 17 02 03; Massa de l'element 0.83 kg; Volum 0.001383 m3

**mt35pry046a** m Cable elèctric unipolar
Dades tècniques: Cost energètic 123.233 MJ; Emissió de CO2 6.440 kg; Codi LER 17 04 11; Massa de l'element 1.144 kg; Volum 0.000763 m3
Residus:
- embalatge: re150101 Envasos de paper i cartró. (component de residu); rendiment 0.066 kg; Codi LER 15 01 01; Massa de l'element 1 kg; Volum 0.001333 m3
