# Cisterna prefabricada d'aigua potable, per soterrar

- Propietat de l'arxiu: CYPE Ingenieros S.A.
- Format: FIEBDC-3/2016
- Programa: Generador de precios de la construcción. CYPE Ingenieros, S.A.
- Data: 24/05/2024
- Divisa: EUR
- Costos indirectes: 3 %
- IVA: 21 %

## I Instal·lacions

### IF Fontaneria

#### IFD Dipòsits/grups de pressió

**IFD070** U Cisterna prefabricada d'aigua potable, per soterrar.
Cisterna vertical de polièster reforçat amb fibra de vidre, de 4200 l, amb boca d'accés de 560 mm de diàmetre, airejador i sobreeixidor, d'aigua potable, per soterrar; vàlvula de tall de comporta de llautó fos de 1" DN 25 mm per a l'entrada; mecanisme de tall d'ompliment format per vàlvula de flotador; vàlvula de tall de comporta de llautó fos de 1" DN 25 mm per a la sortida. Inclús material auxiliar. Totalment muntada, connexionada i provada. Sense incloure l'obra civil.
Inclou: Replanteig. Neteja de la base de recolzament de la cisterna. Introducció de la cisterna. Fixació i muntatge de la cisterna. Col·locació i muntatge de vàlvules. Col·locació i fixació de canonades i accessoris.
Criteri d'amidament de projecte: Nombre d'unitats previstes, segons documentació gràfica de Projecte.
Criteri de mesura d'obra: Es mesurarà el nombre d'unitats realment executades segons especificacions de Projecte.

| Codi | Ut | Descripció | Rendiment | Preu | Import |
|---|---|---|---|---|---|
| mt37svc010f | U | Vàlvula de comporta de llautó fosa, per roscar, de 1". (material) | 2 | 9.14 | 18.280 |
| mt37vfl010c | U | Vàlvula de flotador de 1" de diàmetre, per a una pressió màxima de 6 bar, amb cos de llautó, boia esfèrica roscada de llautó i obturador de goma. (material) | 1 | 67.95 | 67.950 |
| mt37dps050d | U | Cisterna vertical de polièster reforçat amb fibra de vidre, de 4200 l, amb boca d'accés de 560 mm de diàmetre, airejador i sobreeixidor, per soterrar. (material) | 1 | 2839.78 | 2839.780 |
| mt37www010 | U | Material auxiliar per a instal·lacions de lampisteria. (material) | 1 | 1.4 | 1.400 |
| mq04cag010a | h | Camió amb grua de fins a 6 t. (maquinària) | 0.2 | 55.38 | 11.076 |
| mo008 | h | Oficial 1ª lampista. (mà d'obra) | 3.237 | 29.34 | 94.974 |
| mo107 | h | Ajudant lampista. (mà d'obra) | 3.237 | 25.25 | 81.734 |
| % | % | Costos directes complementaris | 2 % | 3115.194 | 62.304 |
|  |  | Costos directes |  |  | 3177.498 |

## Recursos

**mt37svc010f** U Vàlvula de comporta de llautó fosa, per roscar, de 1"
Dades tècniques: Cost energètic 597.419 MJ; Emissió de CO2 40.181 kg
Residus:
- embalatge: re150101 Envasos de paper i cartró. (component de residu); rendiment 0.072 kg; Codi LER 15 01 01; Massa de l'element 1 kg; Volum 0.001333 m3

**mt37vfl010c** U Vàlvula de flotador de 1" de diàmetre
Dades tècniques: Cost energètic 302.243 MJ; Emissió de CO2 20.357 kg
Residus:
- embalatge: re150101 Envasos de paper i cartró; rendiment 0.072 kg

**mt37dps050d** U Cisterna vertical de polièster reforçat amb fibra de vidre
Dades tècniques: Cost energètic 11316.536 MJ; Emissió de CO2 508.358 kg
Residus:
- embalatge: re150101 Envasos de paper i cartró; rendiment 1.584 kg
