# Canonada per instal·lació interior, col·locada superficialment

- Propietat de l'arxiu: CYPE Ingenieros S.A.
- Format: FIEBDC-3/2016
- Programa: Generador de precios de la construcción. CYPE Ingenieros, S.A.
- Data: 24/05/2024
- Divisa: EUR
- Costos indirectes: 3 %
- IVA: 21 %

## I Instal·lacions

### IF Fontaneria

#### IFI Instal·lació interior

**IFI005** m Canonada per instal·lació interior, col·locada superficialment.
Canonada per instal·lació interior, col·locada superficialment i fixada al parament, formada per tub de polietilè reticulat (PE-Xa), sèrie 5, de 110 mm de diàmetre exterior, PN=6 atm i 10 mm de gruix, subministrat en barres. Inclús material auxiliar para muntatge i subjecció a l'obra, accessoris i peces especials.
Inclou: Replanteig. Col·locació i fixació de tub i accessoris. Realització de proves de servei.
Criteri d'amidament de projecte: Longitud mesurada segons documentació gràfica de Projecte.
Criteri de mesura d'obra: Es mesurarà la longitud realment executada segons especificacions de Projecte.

| Codi | Ut | Descripció | Rendiment | Preu | Import |
|---|---|---|---|---|---|
| mt37tpu399j | U | Material auxiliar per a muntatge i subjecció a l'obra de les canonades de polietilè reticulat (PE-Xa), sèrie 5, de 110 mm de diàmetre exterior, subministrat en barres. (material) | 1 | 5.25 | 5.250 |
| mt37tpu009jc | m | Tub de polietilè reticulat (PE-Xa), sèrie 5, de 110 mm de diàmetre exterior, PN=6 atm i 10 mm de gruix, subministrat en barres, segons UNE-EN ISO 15875-2, amb el preu incrementat el 10% en concepte d'accessoris i peces especials. (material) | 1 | 115.59 | 115.590 |
| mo008 | h | Oficial 1ª lampista. (mà d'obra) | 0.144 | 29.34 | 4.225 |
| mo107 | h | Ajudant lampista. (mà d'obra) | 0.144 | 25.25 | 3.636 |
| % | % | Costos directes complementaris | 2 % | 128.701 | 2.574 |
|  |  | Costos directes |  |  | 131.275 |

Residus:
- col·locació: mt37tpu009jc; factor de residu 0.0165

## Recursos

**mt37tpu009jc** m Tub de polietilè reticulat (PE-Xa)
Dades tècniques: Cost energètic 273.783 MJ; Emissió de CO2 13.593 kg; Codi LER 17 02 03; Massa de l'element 2.826 kg; Volum 0.00471 m3
