# Clau de pas

- Propietat de l'arxiu: CYPE Ingenieros S.A.
- Format: FIEBDC-3/2016
- Programa: Generador de precios de la construcción. CYPE Ingenieros, S.A.
- Data: 30/05/2024
- Divisa: EUR
- Costos indirectes: 3 %
- IVA: 21 %

## I Instal·lacions

### IF Fontaneria

#### IFI Instal·lació interior

**IFI008** U Clau de pas.
Vàlvula d'esfera d'acer inoxidable classe 1.4401 segons UNE-EN 10088-1 (AISI 304), de dos peces, per roscar, de 1/2", amb comandament de palanca, PN=40 bar i temperatura de servei des de -25°C (excloent congelació) fins a 180°C.
Inclou: Replanteig. Connexió de la vàlvula als tubs. Comprovació del seu correcte funcionament.
Criteri d'amidament de projecte: Nombre d'unitats previstes, segons documentació gràfica de Projecte.
Criteri de mesura d'obra: Es mesurarà el nombre d'unitats realment executades segons especificacions de Projecte.

| Codi | Ut | Descripció | Rendiment | Preu | Import |
|---|---|---|---|---|---|
| mt37sve100a | U | Vàlvula d'esfera, per roscar, de 1/2", PN=40 bar i temperatura de servei des de -25°C (excloent congelació) fins a 180°C, formada per cos d'acer inoxidable classe 1.4401 segons UNE-EN 10088-1 (AISI 304), de dos peces, comandament de palanca d'acer inoxidable AISI 304 amb sistema de bloqueig, assentaments de l'obturador i sistema de rosca de premsa de PTFE que permet el recollament, segons UNE-EN 13828. (material) | 1 | 12.22 | 12.220 |
| mt37www010 | U | Material auxiliar per a instal·lacions de lampisteria. (material) | 1 | 1.4 | 1.400 |
| mo008 | h | Oficial 1ª lampista. (mà d'obra) | 0.12 | 29.34 | 3.521 |
| mo107 | h | Ajudant lampista. (mà d'obra) | 0.12 | 25.25 | 3.030 |
| % | % | Costos directes complementaris | 2 % | 20.171 | 0.403 |
|  |  | Costos directes |  |  | 20.574 |
