# Bateria de comptadors de gas

- Propietat de l'arxiu: CYPE Ingenieros S.A.
- Format: FIEBDC-3/2016
- Programa: Generador de precios de la construcción. CYPE Ingenieros, S.A.
- Data: 17/05/2024
- Divisa: EUR
- Costos indirectes: 3 %
- IVA: 21 %

## I Instal·lacions

### IG Gasos combustibles

#### IGC Comptadors

**IGC010** U Bateria de comptadors de gas.
Bateria per a gas natural de tub de coure, de pressió màxima d'operació (MOP) inferior a 0,05 bar, per a centralització en local tècnic d'un màxim de 5 comptadors de gas tipus G-4 en dues columnes, situada en planta baixa, connectada als muntants individuals ascendents i a la instal·lació comú. Inclús col·lector, presa de pressió d'entrada, claus de tall, limitadors de cabal, preses de pressió de sortida, suports i plaques d'indicació del pis i porta de l'habitatge que subministra.
Criteri de valoració econòmica: El preu no inclou els comptadors ni el local tècnic.
Inclou: Replanteig. Muntatge, connexionat i comprovació del seu correcte funcionament.
Criteri d'amidament de projecte: Nombre d'unitats previstes, segons documentació gràfica de Projecte.
Criteri de mesura d'obra: Es mesurarà el nombre d'unitats realment executades segons especificacions de Projecte.

| Codi | Ut | Descripció | Rendiment | Preu | Import |
|---|---|---|---|---|---|
| mt43ccg110g | U | Bateria de tub de coure per a centralització de 5 comptadors de gas tipus G-4 en 2 columnes, per a gas natural, inclús col·lector, presa de pressió d'entrada, claus de tall, limitadors de cabal, preses de pressió de sortida, suports i plaques d'indicació del pis i porta de l'habitatge que subministra. (material) | 1 | 590.09 | 590.090 |
| mo010 | h | Oficial 1ª instal·lador de gas. (mà d'obra) | 5.179 | 29.34 | 151.952 |
| mo109 | h | Ajudant instal·lador de gas. (mà d'obra) | 2.59 | 25.25 | 65.398 |
| % | % | Costos directes complementaris | 2 % | 807.440 | 16.149 |
|  |  | Costos directes |  |  | 823.589 |

## Recursos

**mt43ccg110g** U Bateria de tub de coure per a centralització de 5 comptadors de gas tipus G-4 en 2 columnes
Dades tècniques: Cost energètic 0.964 MJ; Emissió de CO2 1.518 kg
Residus:
- embalatge: re150101 Envasos de paper i cartró. (component de residu); rendiment 1.786 kg; Codi LER 15 01 01; Massa de l'element 1 kg; Volum 0.001333 m3
