# Canonada per instal·lació interior de gas

- Propietat de l'arxiu: CYPE Ingenieros S.A.
- Format: FIEBDC-3/2016
- Programa: Generador de precios de la construcción. CYPE Ingenieros, S.A.
- Data: 17/05/2024
- Divisa: EUR
- Costos indirectes: 3 %
- IVA: 21 %

## I Instal·lacions

### IG Gasos combustibles

#### IGI Instal·lació interior

**IGI005** m Canonada per instal·lació interior de gas.
Canonada, per instal·lació interior de gas, formada per tub d'acer negre, amb soldadura longitudinal per resistència elèctrica, sèrie M, de 3/8" DN 10 mm de diàmetre i 2,3 mm de gruix, acabada amb mà d'emprimació antioxidant d'almenys 50 micres de gruix i dos passades d'esmalt sintètic d'almenys 40 microns de gruix cadascuna. Instal·lació en superfície. Inclús material auxiliar para muntatge i subjecció a l'obra, accessoris i peces especials col·locats mitjançant soldadura elèctrica.
Inclou: Replanteig del recorregut de les canonades. Raspat i neteja d'òxids. Aplicació d'emprimació antioxidant i esmalt. Col·locació de tubs. Muntatge, connexionat i comprovació del seu correcte funcionament. Realització de proves de servei.
Criteri d'amidament de projecte: Longitud mesurada segons documentació gràfica de Projecte.
Criteri de mesura d'obra: Es mesurarà la longitud realment executada segons especificacions de Projecte.

| Codi | Ut | Descripció | Rendiment | Preu | Import |
|---|---|---|---|---|---|
| mt08tan330a | U | Material auxiliar per a muntatge i subjecció a l'obra de les canonades d'acer, de 3/8" DN 10 mm. (material) | 1 | 0.42 | 0.420 |
| mt08tan010ae | m | Tub d'acer negre, amb soldadura longitudinal per resistència elèctrica, sèrie M, de 3/8" DN 10 mm de diàmetre i 2,3 mm de gruix, segons UNE-EN 10255, amb el preu incrementat el 20% en concepte d'accessoris i peces especials. (material) | 1 | 2.77 | 2.770 |
| mt27pfi030 | kg | Emprimació antioxidant amb poliuretà. (material) | 0.006 | 9.35 | 0.056 |
| mt27ess010d | kg | Esmalt sintètic, color a escollir de la carta RAL, per aplicar sobre superfícies metàl·liques, aspecte brillant. (material) | 0.012 | 7.12 | 0.085 |
| mo010 | h | Oficial 1ª instal·lador de gas. (mà d'obra) | 0.24 | 29.34 | 7.042 |
| mo109 | h | Ajudant instal·lador de gas. (mà d'obra) | 0.255 | 25.25 | 6.439 |
| mo038 | h | Oficial 1ª pintor. (mà d'obra) | 0.031 | 28.42 | 0.881 |
| % | % | Costos directes complementaris | 2 % | 17.693 | 0.354 |
|  |  | Costos directes |  |  | 18.047 |

Residus:
- col·locació: mt08tan010ae; factor de residu 0.035
- col·locació: mt27pfi030 Emprimació antioxidant amb poliuretà; factor de residu 0.03
- col·locació: mt27ess010d Esmalt sintètic, color a escollir de la carta RAL, per aplicar sobre superfícies metàl·liques, aspecte brillant; factor de residu 0.0275

## Recursos

**mt08tan010ae** m Tub d'acer negre
Dades tècniques: Cost energètic 10.032 MJ; Emissió de CO2 0.422 kg; Codi LER 17 04 05; Massa de l'element 0.839 kg; Volum 0.0004 m3
Residus:
- embalatge: re170201 Fusta. (component de residu); rendiment 0.011 kg; Codi LER 17 02 01; Massa de l'element 1 kg; Volum 0.000909 m3
- embalatge: re170203 Plàstic. (component de residu); rendiment 0.003 kg; Codi LER 17 02 03; Massa de l'element 1 kg; Volum 0.001667 m3

**mt27pfi030** kg Emprimació antioxidant amb poliuretà
Dades tècniques: Cost energètic 144.471 MJ; Emissió de CO2 7.014 kg; Codi LER 17 09 04; Massa de l'element 1 kg; Volum 0.000667 m3
Residus:
- embalatge: re170203 Plàstic; rendiment 0.003 kg

**mt27ess010d** kg Esmalt sintètic, color a escollir de la carta RAL, per aplicar sobre superfícies metàl·liques, aspecte brillant
Dades tècniques: Cost energètic 44.926 MJ; Emissió de CO2 2.371 kg; Codi LER 08 01 11; Massa de l'element 1 kg; Volum 0.001111 m3
Residus:
- embalatge: re150104 Envasos metàl·lics. (component de residu); rendiment 0.08 kg; Codi LER 15 01 04; Massa de l'element 1 kg; Volum 0.001667 m3
